# Junggesellenstr. 8
Angebotsaufforderung (GAEB DA XML 3.1, DA83)
Projekt: 0
Währung: EUR
Auftraggeber: Stadt Bochum, Zentrale Dienste, ZD34, Wittener Straße 47, 44777 Bochum, DE, Ansprechpartner Bey, Alexander, Telefon 0234-910 4343, E-Mail abey@bochum.de
Erstellt mit: GXML Toolbox V3.3 R20230829, iTWO_64 V24.0.563, 05.12.2025

## Deckblatt
LEISTUNGSVERZEICHNIS

Bauleistungen:  Elektroarbeiten
  DIN 18382

Bauvorhaben:  Junggesellenstraße 8
  Sanierung Verwaltungsgebäude

  Herrichtung und brandschutztechnische Neugliederung der Bürogebäude Junggesellenstraße 8

Bauherr:  Stadt Bochum
  Zentrale Dienste
  Herr Bey
  Wittener Straße 47
  44777 Bochum
  Telefon:  0234/910- 4343

BIETER:  ____________________________________________________
  (Firmenstempel)

## 02 Elektrotechnik
Datum: 05.12.2025

### Bereich 0 Vorbemerkungen

**Ausführungsbeschreibung 1 ATV - Allgemeine Technische Vertragsbedingungen**
*Baumaßnahme und Lage des Grundstückes*
Anschrift der Baustelle:

Bürogebäude
Junggesellenstraße 6/8
44787 Bochum

Herrichtung und brandschutztechnische Neugliederung der Bürogebäude Junggesellenstraße 6/8 und Willy-Brandt-Platz 5a.

Die in Massivbau ausgeführten Gebäude sind Teil einer Blockrandbebauung. Die Baumaßnahme besteht aus zwei Gebäudeteilen. Das Bürogebäude Junggesellenstraße 6/8 errichtet 1988 und dem angrenzenden Bürogebäude Willy-Brandt-Platz 5a, das 1908 als Sudhaus der ehemaligen Schlegelbrauerei errichtet wurde und 1988 zu einem Bürogebäude umgenutzt bzw. saniert wurde.

Die zwei miteinander verbundenen Gebäude grenzen südöstlich an das Bürogebäude der Wirtschaftsförderung der Stadt Bochum und im Norden an den Schlegelturm, der ebenfalls Teil der ehemaligen Schlegelbrauerei war.

Die Gebäude umfassen 6 Geschosse und sollen als innerstädtischer Verwaltungsstandort der Stadt Bochum genutzt und hierfür hergerichtet werden.

Außen- und tragende Wände, Stützen und Decken sind in Massivbauweise aus Beton oder Ziegel, Innenwände überwiegend als Leichtbauweise im Trockenbau ausgeführt.

Die Außenwand des Bürogebäudes Junggesellenstraße besteht aus einem zweischaligem Mauerwerk, bestehend aus einer inneren Stahlbetonwand und einem 2DF Vormauerklinker mit  Luft-/Dämmschichtschicht. Im inneren besteht das restliche Tragwerk aus Stützen, Unterzügen und Decken aus Stahlbeton.

Die Außenwände und tragenden Innenwände des Gebäudes Willy-Brandt-Platz 5a (Sudhaus) sind überwiegend als  Ziegelmauerwerk errichtet worden, Decken bestehen aus Stahlbeton. Im Zuge der Sanierung 1988 wurden auch zusätzliche tragende Stahlträger ergänzt.

Die Gebäude grenzen an der Junggesellenstraße und der als reiner Fuß- und Radweg genutzten Straße Am Schlegelturm.

Die Straße Am Schlegelturm ist durch Poller gesperrt und ist zudem Feuerwehrzufahrt und Aufstellfläche für die gegenüberliegende Wohnbebauung.

Im Innenhof der Gebäude wird momentan und über die gesamte Dauer der hier beschriebenen Baumaßnahme das Haus des Wissens errichtet, ebenfalls eine Baumaßnahme der Stadt Bochum. Der gesamte Innenhof ist Baustellenbereich und nur in Abstimmung eingeschränkt zugänglich.
*Baubeschreibung*
Neben der Schadstoffsanierung, werden sämtliche Innen- und Brandschutztüren, Böden und Decken erneuert, die Raumaufteilung optimiert, sowie sämtliche Fenster ausgetauscht und mit außenliegendem Sonnenschutz ausgerüstet.

Durch die Umstrukturierung erforderliche neue Brandschutz Wände und Decken werden in Leichtbauweise realisiert.

Die sanitären Einrichtungen werden vollständig erneuert, sowie zwei neue barrierefreie WCs integriert.

Die Haustechnik wird, wie auch die elektrischen Anlagen und Beleuchtung optimiert, bzw. erneuert.
Bestehende Lüftungsanlage werden teilw. demontiert und durch neue Anlagen ergänzt. Die bestehenden Aufzugsanlagen werden in den erforderlichen Anlagenteilen ebenfalls erneuert.

Im Erdgeschoss und im 1.OG werden zum Innenhof liegende Lagerbereiche zu Büroräume umgenutzt und hierzu neue Fensteröffnungen erstellt. Die in diesem Bereich bisher vorhandene geschlosssene Trapezblechfassade wird zurückgebaut und durch eine Vormauerklinkerfassade ersetzt.

Im Sudhaus wird eine neue interne Erschließungstreppe zwischen dem 5 und 6 Obergeschoss eingebaut.

In der Straße Am Schlegelturm, im Übergangsbereich der beiden Gebäude, wird ein neues außenliegendes Fluchttreppenhaus als Stahlbau errichtet. Der Zugang aus dem Gebäude wird in sämtlichen Geschossen über neue Türöffnungen in den Außenwänden und im 5 Obergeschoss des Gebäudes Junggesellenstraße über eine neu zu errichtende Gaube erstellt.
*Verkehrsflächen, Genehmigungen / Auflagen*
Öffentlicher Verkehrsraum darf für die Lagerung oder Abstellung von Baumaterial, Baumaschinen, Fahrzeugen usw. nur mit Genehmigung des Ordnungsamtes in Anspruch genommen werden. Die Lagerung von Arbeitsgeräten und Material auf der Bau- stelle muss so erfolgen, dass keine, oder lediglich´ kleine, unvermeidbare Beeintächtigungen des Verkehrs, der Benutzer oder sonstiger Passanten entstehen.  Die Sicherung der Lagerbereiche und das Einholen von Genehmigungen für die Benutzung öffent- licher Flächen, Abstimmungen mit den Nachbarn und sonstigen Betroffenen, sowie die Kosten hierfür, sind Sache des Auftragnehmers.
*Baustelleneinrichtungs- / freizuhaltende Flächen*
Die gesamte, für den reibungslosen Baustellenablauf erforderliche Baustelleneinrichtung, die Geräte und Maschinen etc., deren Transport zum und vom Einsatzort sowie das Umsetzen aller Einrichtungen zur Ausführung der beschriebenen Arbeiten ist in die Einheitspreise einzukalkulieren und wird nicht gesondert vergütet. Der genaue Platz der Baustelleneinrichtung ist mit der
Bauleitung des AG, dem SiGeKo vor Ort abzustimmen.  Ein evtl. erforderlicher Pausenraum für Mitarbeiter des Auftragnehmers ist vom Auftragnehmer selbst auf eigene Kosten nach Abstimmung mit der Bauleitung / dem SiGeKo zu stellen. Sämtliche Flächen der Baustelleneinrichtung und der Zuwege zur Baustelle sind während der Ausführungszeit des AN von diesem sauber zu halten und nach Abschluss der Arbeiten in den ursprünglichen Zustand zu versetzen. Abfälle sind täglich zu entfernen. Ein WC wird bauseits zur Verfügung gestellt und kann bei Reinigungspflicht durch den AN mit benutzt werden.
Der AN hat sein Werkzeug und Material selbst gegen Beschädigung und Diebstahl zu schützen. Für gelagerte Materialien wird vom AG keinerlei Haftung übernommen. Die Gestellung von Hebezeugen und Maschinen für den Transport auf der Baustelle und für die ordnungsgemäße Ausführung der Arbeiten des AN sind in die Einheitspreise einzukalkulieren und werden nicht gesondert vergütet. Dies gilt auch für notwendige Hilfsgerüste, Schutzgerüste, Arbeitsbühnen und Hilfskonstruktionen. Auflagen, die durch die gültige Baustellenverordnung (BaustellV) an den Auftragnehmer gestellt werden, sind von diesem einzuhalten. Diese Tätigkeiten werden nicht gesondert vergütet.

Der AN führt über sein Gewerk tägliche Baustellenprotokolle mit Angaben zu der Witterungsverhältnissen, den eingesetzten Mitarbeitern (Anzahl, Qualifikation), den Arbeitsaktivitäten, und  Angaben zu besonderen Vorkommnissen/Gegebenheiten, die ggf. Auswirkungen auf die Arbeitsleistung/Arbeitsergebnisse haben. Diese Protokolle sind unaufgefordert jeweils zum Ende der Arbeitswoche dem AG zu übergeben.
*Baustrom, Bauwasser*
Anschlussmöglichkeiten für Strom (230V-400/16A) und Wasser sind auf der Baustelle vorhanden und können unentgeltlich vom AN ab Entnahmestelle mitbenutzt werden. Es werden Baustromanschlüsse im Gebäude zur Verfügung gestellt. Die Verteilung zu den
Verbrauchsstellen sowie die Beleuchtung der Arbeitsplätze des AN obliegt dem AN ohne besondere Vergütung. Bei Ausfall der Strom- und/oder Wasserversorgung haftet der AG nicht für Schäden und/oder Folgeschäden.
*Baureinigung*
Das Baufeld ist arbeitstäglich von ungenutzt herumliegenden Baumaterialien und Schmutz freizuhalten. Verschmutzungen auf Zufahrtsstraßen und Wegen sind durch den AN unverzüglich, bei Schlämmen etc. mindestens werktäglich zu entfernen.
Ist vor Ort zwischen mehreren AN keine Einigkeit über die Verursachung von Verunreinigungen und deren Beseitigung zu erreichen, behält sich der AG vor, die Baustelle anderweitig zu reinigen. Die dadurch entstehenden Kosten werden anteilig den AN vor Ort berechnet.
Die Durchführung der Reinigung der Baustelle und der Zuwegung auf privatem und öffentlichem Grund, mindestens einmal wöchentlich, ggf. öfter nach Art und Erfodernis der durchgeführten Arbeiten, ist durch den Auftragnehmer durchzuführen. Die Baustelle ist dauernd sauber zu halten und von Schutt zu befreien. Anfallender Schutt ist zu entsorgen bzw. zu verwerten.
Über die Entsorgung bzw. die Verwertung ist ein Nachweis zu führen. Alle Teilbereiche sind besenrein zu übergeben.
Die Kosten hierfür sind vom AN in die Baustelleneinrichtung einzukalkulieren und werden nicht gesondert vergütet.
*Ausführungsfristen*
Die Ausführungsfristen sind den BVB´s der Stadt Bochum zu entnehmen.
*Abfälle / Umweltschutz*
Abfälle im Sinne des Kreislaufwirtschafts- und Abfallgesetzes (KrW- /AbfG ) - z.B. Bau- und Abbruchabfälle, Erdaushub etc. - sind vorrangig zu verwerten. Abfälle, die nicht verwertet werden können, sind ordnungsgemäß zu beseitigen. Dabei wird zwischen nicht gefährlichen und gefährlichen Abfällen unterschieden. Abfälle im Sinne des Kreislaufwirtschafts- und Abfallgesetzes (KrW- /AbfG )
der im Leistungsverzeichnis enthaltenen Positionen sind entsprechend ihrer Abfallschlüsselnummer einer für sie zugelassenen Abfallentsorgungsanlage zuzuführen. Auskünfte zu diesem Thema können zugelassene Entsorgungsfachbetriebe und die Unteren
Abfallwirtschaftsbehörden (in Bochum: Das Umweltamt) erteilen. Der Nachweis über die Entsorgung (gemäß der Nachweisverordnung) ist spätestens mit der Schlussrechnung zu erbringen. Die Entgelte für die Entsorgung sind in die Einheitspreise einzukalkulieren. Alle zu entsorgende Stoffe gehen in das Eigentum des Auftragnehmers über.

**Ausführungsbeschreibung 2 ZTV - Zusätzliche Technische Vertragsbedingungen**
*Hinweise zur Ausführung allgemein*
Bauablauf / Koordination mit anderen Firmen:

Die Anwesenheit eines verantwortlichen, erfahrenen, deutschsprachigen Vorarbeiters über die gesamte Ausführungszeit auf der Baustellt, sowie die Teilnahme an den Baubesprechungen, gehört zu den Leistungen des Angebotnehmers.
Nach Auftragsvergabe wird dem AG für die genannte Laufzeit des Vorhabens ein immer gleichbleibender verantwortlicher Ansprechpartner mit Vertreter genannt, welche über die diversen örtlichen Gegebenheiten vertraut sind.
Die Arbeiten des Gewerks Elektrotechnik finden in kleinteiligen Bauabschnitten statt. Es ist nicht davon auszugehen, dass die technischen Gewerke im Laufe der Bauzeit durchgehend und ohne Arbeitsbehinderung der anderen Gewerke ihre Arbeitsleistung durchführen können. Unterbrechungen des Gewerks Elektrotechnik sind in die Einheitspreise einzukalkulieren.
Auf den Baufortschritt anderer Gewerke ist Rücksicht zu nehmen und diese zu dulden. Hierbei kann es zu Arbeitsbehinderungen kommen, die zu Arbeitsunterbrechungen führen. Diese Behinderungen, Erschwernisse bzw. Arbeitsunterbrechungen sind in die Einheitspreise mit einzukalkulieren und werden nicht gesondert vergütet. Die vorgegebenen Ausführungsfristen bleiben hiervon
unberührt. Absehbare Abweichungen und Schnittstellenkoordination sind rechtzeitig zwischen allen Beteiligten abzustimmen (ggf. Abstimmung mit der örtl. Bauüberwachung). Selbstständige Abstimmungen der einzelnen Gewerke untereinander auf der Baustelle werden vorausgesetzt, um den Bauzeitenplan einzuhalten. Die Bauleitung ist hierüber in Kenntnis zu setzten.

Die Ausführung der in diesem Leistungsverzeichnis beschriebenen Leistungen erfolgt nach:

- der VOB in der aktuell gültigen Fassung
- den Vorbemerkungen, den ATVs, den ZTVs,
- dem geltendem Baurecht und den örtlichen behördlichen Vorschriften, Satzungen und Auflagen
- den allgemeinen Anforderungen und Bedingungen des Gesamt-LV
- den der Ausschreibung beigefügten Unterlagen
- den Ausführungsunterlagen

Es gelten alle für die im Leistungsprogramm enthaltenen Leistungen zutreffenden am Tag der Abnahme geltenden Normen und Vorschriften. Der Bieter erklärt mit Abgabe des Angebotes, dass die Ausschreibungsunterlagen einschließlich der beigefügten Planungsunterlagen zu einer einwandfreien Kalkulation ausreichen. Zur Preisbildung und genauen Kalkulation wird eine örtliche Besichtigung empfohlen. Der Auftragnehmer kann sich nicht darauf berufen, dass ihm bei Angebotsabgabe bestimmte Schwierigkeitsgrade, bedingt durch die Örtlichkeit, nicht bekannt gewesen sind. Spätere Einwände in Bezug auf Mehrforderungen
können in diesem Zusammenhang nicht berücksichtigt werden. Die für den reibungslosen Ablauf auf der Baustelle erforderlichen Arbeiten wie Materialtransporte, das Umsetzen der Baustelleneinrichtung oder Teilen davon, das Abladen, Transportieren und sachgemäße Lagern der Materialien sowie der Transport von der Lade- zur Einsatzstelle, inkl. aller erforderlichen Kranstellungen sind in die Einheitspreise einzukalkulieren und werden nicht gesondert vergütet. Der Aufenthalt des AN innerhalb des Gebäudes/Geländes ist im Rahmen der von ihm durchzuführenden Arbeiten auf die hierfür erforderlichen Flächen beschränkt. Vor
Ausführungsbeginn findet eine gemeinsame Begehung der Baustelle mit dem Vertreter des Bauherrn und dem Auftragnehmer statt. Hier getroffene Vereinbarungen und Festlegungen werden protokolliert und verbindlich für alle Beteiligten.
Alle für die Abrechnung notwendigen Aufmaße sind gemeinsam mit einem Vertreter des AG zu erstellen.
Der AN hat den AG rechtzeitig über die Erfordernis von Zwischenaufmaßen in Kenntnis zu setzen. Für fertiggestellte Bereiche hat das Aufmaß unverzüglich zu erfolgen, so dass die erforderliche Feststellungen getroffen werden können. Verspätete Feststellungen, die ganz oder teilweise nicht mehr nachvollzogen werden können, wirken sich im Zweifel zu Lasten des Auftragnehmers aus.
Vor Beginn der Arbeiten sind die für die Ausführung erforderlichen Aufmaßarbeiten vom AN eigenverantwortlich durchzuführen, Ausführungs- / Werkzeichnungen sind vom AN schnellstmöglich, spätestens jedoch innerhalb von 15 Werktagen anzufertigen und der Bauleitung zur Prüfung und Genehmigung einzureichen. Liegen Maßtoleranzen über den Vorgaben der Toleranznormen, ist die Bauleitung des AG über die Folgen zeitgerecht zu informieren. Mit den in der Leistungsbeschreibung enthaltenen Angaben über Bauart, Bauteil, Baustoff und Abmessungen gelten auch der Herstellungsvorgang und -ablauf bis zur fertigen Leistung unter Zugrundelegung der anerkannten Regeln der Technik und den Bestimmungen der DIN-Normen als beschrieben. Hierbei bedeutet Bauart: Das Herstellen durch Zusammenfügen der Stoffe und Bauteile einschl. Abladen und Lagern auf der Baustelle bis zur fertigen Leistung.

Bemusterung
Alle sichtbaren Bauteile sind auf Wunsch des Auftraggebers zur Bemusterung vorzulegen. Eine Bestellung dieser Bauteile darf erst nach ausdrücklicher Genehmigung durch die Bauleitung erfolgen.
*Hinweise zur Ausführung des Gewerkes*
Hinweise zur gewerkespezifischen Ausührung sind u.a. auch den Hinweis-/Anmerkungstexten in den jeweiligen Titeln zu entnehmen.

Bieterfragen sind grundsätzlich über das Vergabeportal Metropole Ruhr an den AG zu richten. Der Bieter darf keinen Kontakt zu den Planern des Projektes während des Vergabeverfahrens aufnehmen. Bieterfragen werden offen für alle Bieter über das Vergabeportal beantwortet.

Hinweise zur Ausführung /Umfang der Arbeiten /Schnittstellen zu anderen Gewerken

Die nachfolgenden Beschreibungen dienen in Ergänzung zu den LV Positionen und den Hinweisen in den jeweiligen Titeln, dem Verständnis der vorgesehenen Funktionen und dem Darstellen der geforderten Anlagenarten und deren Zusammenwirken.

Vorbemerkungen und Technische Vertragsbedingungen Elektro bestehend aus Stark- und Schwachstrom (Gewerk ELT)

Für die Ausführung der Arbeiten gelten die anerkannten Regeln der Technik, im Besonderen sind dies:

- die VDE-Bestimmungen
- die Vorschriften der VOB, Teil B und C, DIN 18299, DIN 18 382 Nieder- und Mittelspannungsanlagen mit Nennspannungen bis 36 kV
- die technischen Anschlußbedingungen (TAB) des örtlichen Elektrizitäts-Versorgungs-Unternehmens (EVU)
- die Vorschriften der Feuerwehr und des Bauordnungsamtes
- die Bestimmungen des Technischen Überwachungsvereins (TÜV)
- die Vorschriften des Gewerbeaufsichtsamtes
- die Unfallverhütungsvorschriften (UVV)
- die Arbeitsstättenrichtlinien und -verordnungen
- die Landesbauordnung NRW
- die Leitungsanlagen Richtlinie (LAR - NRW)
- die gültige AMEV
- die Versammlungsstättenverordnung (VStättVo),in der jeweils gültigen Fassung
- die Prüfverordnung NRW

Die vorgenannten Verordnungen und Vorschriften sind Mindestforderungen. Soweit in der Ausschreibung Forderungen gestellt werden, die darüber hinausgehen so gelten diese, sowie die entsprechend zugehörigen DIN Normen.
Des Weiteren sind die Auflagen der dem Bauvorhaben zugehörigen Baugenehmigung zu berücksichtigen.

Einweisungen
Nach Fertigstellung der Anlagen, jedoch vor Nutzung der Räume, hat der Auftragnehmer den Nutzer ohne Aufforderung in die Anlage einzuweisen. Die Einweisung ist in einen Einweisungsprotokoll festzuhalten und von den eingewiesenen Personen zu unterschreiben. Dieses Einweisungsprotokoll ist den Revisionsunterlagen beizufügen. Diese Kosten sind mit in die Einheitspreise einzukalkulieren.

Kupferhaltiges Material
Die Preise für kupferhaltiges Material unterliegen keiner Gleitklausel für schwankende DEL-Notierungen und gelten bis zum Ende der Bauzeit.

Betriebsmittel
Alle Betriebsmittel müssen den für sie geltenden VDE-Bestimmungen entsprechen. Sie sind auszuwählen unter besonderer Berücksichtigung der "Allgemeinen Leitsätze für das sicherheitsgerechte Gestalten technischer Erzeugnisse" - VDE 0100. Die Bezeichnung Betriebs- mittel entspricht der Definition in VDE 0100/Begriffe. Sofern zutreffend, sind sie nach energiewirtschaftlichen Gesichtspunkten auszuwählen. Ferner auch auf den späteren gefahrlosen Betrieb entsprechend den Allgemeinen- und Zusatzfestlegungen VDE 0105.

Gemäß der "Ersten Verordnung zum Produktsicherheitsgesetz (Verordnung über elektrische Betriebsmittel  1. ProdSV)" sind ausschließlich Betriebsmittel mit Konformitätserklärung des Herstellers sowie einer deutschen Bedienungsanleitung einzusetzen. Die Unterlagen sind der Dokumentation beizufügen. Eine CE-Kennzeichnung bei elektrischen Betriebsmitteln ist Pflicht.

Einbruchmeldeanlage
Das Leitungs- und Kabelnetz der bauseitigen Einbruchmeldeanlage für die Nutzungseinheiten der Druckerei und Poststelle ist gemäß Vorgaben der EMA-Errichtungsfirma zu errichten.
Montage, Anschlussarbeiten der EMA-Komponenten und die Inbetriebnahme ist durch die Errichterfirma zu gewährleisten und ist nicht Teil dieser Leistungsbeschreibung.

Einrichtungsbesonderheiten
Innerhalb der Druckerei bzw. Poststelle kommen partiell Elektroanschlüsse als Energiewürfel abgependelt mit 230V/400V Steckdosen zum Tragen und einige Stromkreise unterliegen einer Notausschaltung.

Innerhalb des Gebäudes bestehen Bereiche in denen Nutzer die finalen Einrichtungen und Funktionsmöbel erst kurzfristig von dem Einzug final auslegen und beschaffen. Dies ist im Rahmen des Bauablaufes zu berücksichtigen. Basis für die Montageplanung des Gewerk ELT bildet jedoch die dem Gewerk ELT zur Verfügung zu stellenden Grundrisse zum Beginn der Montageplanung.

Hinweis zur Ausführung allgemein

Das LV dient nicht als Bestellvorlage für den AN. Hat der Bieter Bedenken gegen die im LV beschriebene Art der Ausführung, gegen vorgegebene Werkstoffe oder die ggf. beigefügten Planungsunterlagen, so hat er diese spätestens bei der Angebotsabgabe schriftlich mitzuteilen.

Der Bieter erklärt mit Abgabe des Angebots, dass die Ausschreibungsunterlagen zu einer einwandfreien Kalkulation ausreichen. Spätere Einwände in Bezug auf Mehrforderungen können in diesem Zusammenhang nicht berücksichtigt werden.
*Hinweise zur Abrechnung*
Alle aus den Forderungen und Angaben der Vorbemerkungen entstehenden Kosten sind in die Einheitspreise des LV's einzurechnen, eine gesonderte Vergütung erfolgt nur, wenn ausdrücklich darauf hingewiesen wird. Mehrkosten wegen Massen-/Mengenmehrung sind, sobald sie erkennbar werden, der zuständigen Bauleitung des AG anzumelden.
Die Arbeiten können erst fortgesetzt werden, wenn der AG dem zugestimmt hat (Ausnahme sind Arbeitsschritte,
deren Unterbrechung Folgeschäden verursachen).
Leistungen, die nicht ausgeschrieben sind, aber zur Erbringung des vollständigen Gewerks erforderlich werden, sind dem AG unverzüglich anzuzeigen und vor der Ausführung durch ein Nachtragsangebot anzubieten.
Mit der Abrechnung der Leistungen sind alle erforderlichen Unterlagen in prüfbarer Form vorzulegen, aus den Unterlagen muss hervorgehen, dass sie für die ausgeführte Maßnahme bestimmt waren. Hierzu zählen im einzelnen: Materialnachweise, Prüfprotokolle etc. Aufmaße, Wiegelisten etc. Tagelohnnachweise, Entsorgungsnachweise etc. Baustellenprotokolle.
*Brandschutz während der Bauzeit*
Folgende Brandschutzmaßnahmen während der Bauzeit sind in die EPs einzukalkulieren: Bei feuergefährlichen Arbeiten - wie Schweißen, Trennen, Schneiden von Bauteilen, sowie beim Umgang mit offener Flamme in Verbindung mit brennbaren Materialien sind Brandschutzposten bzw. Brandwachen vom AN auf eigene Veranlassung aufzustellen. Dieses ist in die Einheitspreise einzukalkulieren. Für brennbare Abfallstoffe sind auf der Baustelle nichtbrennbare Container aufzustellen. Nach Beendigung der feuergefährlichen Arbeiten sind Nachkontrollen durchzuführen. Auf die Unfallverhütungsvorschrift "Schweißen, Schneiden und verwandte Arbeitsverfahren" (BGV D 1/BGV C 22) wird hingewiesen.
*Sonstige Hinweise*
Die Leistungen des Sicherheits- und Gesundheitsschutzkoordinators nach der Baustellenverordnung werden erbracht durch:
AGS Weckermann & Partner
Werner-von-Siemens-Str. 3
59399 Olfen
Tel: 02595-2126521
Baustellenordnung und Formblätter liegen an der Baustelle aus. Die Einweisung der beschäftigten Mitarbeiter hat durch den AN zu erfolgen.

MITWIRKUNG BEI DER SICHERHEITS- UND GESUNDHEITSKOORDINATION:
Der AG stellt den verantwortlichen Sicherheits- und Gesundheitskoordinator. Der AN wirkt bei der Durchführung der SiGeKoordination wie folgt mit:
1. Der AN benennt einen verantwortlichen Ansprechpartner (Bauleiter, Bevollmächtigten), der Anordnungen und Hinweise des SiGeKo, auch für alle im Leistungsbereich des AN tätigen Nachunternehmer, verbindlich entgegennimmt.
2. Der AN gewährleistet, koordiniert und überwacht die Einhaltung der Arbeitsstättenverordnung / Arbeitsstättenrichtlinien und der sonstigen Vorschriften, die sich aus §4 Arbeitsschutzgesetz ergeben, auch für alle in seinem Leistungsbereich tätigen Nachunternehmen.
3. Der AN benennt dem SiGeKo bis spätestens 2 KW vor Arbeitsbeginn alle von ihm eingesetzten Nachunternehmer zur Erstellung der Vorankündigung. Alle später beauftragten Nachunternehmer werden ebenfalls unverzüglich dem SiGeKo gemeldet.
4. Der AN informiert den SiGeKo rechtzeitig vor Beginn über geplante >besonders gefährliche Arbeiten< im Sinne der Baustellenverordnung.
5. Montageanweisungen gem. BGV C22 sind dem SiGeKo spätestens 2 Werktage vor Montagebeginn vorzulegen.
6. Bei Verwendung von Gefahrstoffen ist der SiGeKo rechtzeitig vor deren Einsatz zu informieren.
7. Der AN legt dem SiGeKo zur Einarbeitung in den SiGe-Plan die Gefährdungsbeurteilungen gem. Arbeitsschutzgesetz für sämtliche in seinem Leistungsbereich auszuführenden Arbeiten bis spätestens 2 KW vor Arbeitsbeginn vor.
*Hinweise zu Stundenlohnarbeiten*
Stundenlohnarbeiten werden nur anerkannt, wenn sie auf ausdrückliche Anordnung des AG ausgeführt werden. Die
in den Positionen angegebenen Lohn- bzw. Entgeltgruppen dienen nur der Festlegung der erwarteten Qualifikation
der Personen, die diese Stundenlohnarbeiten ausführen. Der Einheitspreis gilt unabhängig von der Anzahl der
abzurechnenden Stunden. Für die Arbeitsleistung und deren Entgeltgruppe ist die Art der Arbeitsleistung, nicht die Qualifikation des ausführenden Mitarbeiters ausschlaggebend. Für Hilfsarbeiten kann nur die Entgeltgruppe eines Helfers eingesetzt werden, auch
wenn nur Facharbeiter vor Ort tätig sind. Der AG behält sich vor, die Qualifikation des eingesetzten Personals zu überprüfen, der AN verpflichtet sich, die hierzu erforderlichen Auskünfte beizubringen. In gleicher Form werden die Einsatzzeiten von Großgeräten und Maschinen abgerechnet. Kleingeräte (Trennschneider, Bohrmaschine, Bohrhammer, etc.) und Werkzeuge sind mit den Einheitspreisen der Stundenlohnarbeiten abgegolten. Der Materialeinsatz in Verbindung mit den Stundenlohnarbeiten ist gesondert
nachzuweisen. Der Nachweis über die angefallenen Stundenlohnarbeiten ist zu führen und durch Tagelohnzettel, die dem AG spätestens am folgenden Arbeitstag zur Bestätigung vorzulegen sind, zu erbringen. Leistungen, die durch Leistungspositionen des LV's abgedeckt sind und über Massen abgerechnet werden können, werden nicht im Stundenlohn verrechnet.

**Ausführungsbeschreibung 3 Weitere Technische Vorbemerkungen**
*Technische Vorschriften*
Es gelten die anerkannten Regeln der Technik, Hersteller- und Verarbeitungsrichtilinien sowie alle einschlägigen DIN-Normen einschließlich aller Beiblätter und Ergänzugen, die bei der Auftragserfüllung berührt werden. Insbesondere wird hingewiesen auf:

- DIN 4102 Normenreihe: Brandverhalten von Baustoffen und Bauteilen
- berufsgenossenschaftliche Vorschriften für Sicherheit und Gesundheit bei der Arbeit
- die Merkblätter des Zentralenverbandes des deutschen Baugewerbes (ZDB)
- Unfallverhütungsvorschriften (BGV)
- technische Regeln für Gefahrstoffe (TRGS)
- Herstellerrichtlinien
*Maße*
Es gilt DIN 18202 und 18203 (Toleranzen im Hochbau). Alle Maße sind vor Ort am Bau zu überprüfen. Alle Vermessungen sind Sache des AN, ausgenommen die Leistungen aus VOB/B § 3 Nr. 2. Bei Überschreitungen der zulässigen Maße bzw. Toleranzen gehen sämtliche Mehrkosten infolge zusätzlicher Aufwendungen der Planungsbeteiligten und der nachfolgenden Gewerke zu Lasten des AN.
*Ausführungsunterlagen*
Es gelten die anerkannten Regeln der Technik, Hersteller- und Verarbeitungsrichtilinien sowie alle einschlägigen DIN-Normen einschließlich aller Beiblätter und Ergänzugen, die bei der Auftragserfüllung berührt werden. Insbesondere wird hingewiesen auf:

- DIN 4102 Normenreihe: Brandverhalten von Baustoffen und Bauteilen
- berufsgenossenschaftliche Vorschriften für Sicherheit und Gesundheit bei der Arbeit
- die Merkblätter des Zentralenverbandes des deutschen Baugewerbes (ZDB)
- Unfallverhütungsvorschriften (BGV)
- technische Regeln für Gefahrstoffe (TRGS)
- Herstellerrichtlinien

### Bereich 1 Demontagen

*Hinweis: Demontagen*
Baustelleneinrichtung & Demontagearbeiten

Die elektrotechnische Baustelleneinrichtung ist bereits durch die Firma Elektrotechnik Pink-Staniewicz GmbH erfolgt. Auf allen Etagen sind Baustromanschlüsse vorhanden. Angebunden sind diese über die umgelegten Zuleitungen der Allg.-Unterverteilungen. Verkehrflächen sind beleuchtet.
Die wiederzuverwendenden Beleuchtungskörper der Sicherheitsbeleuchtung (Fluchtwegepiktogramme & Notleuchten jeweils in verschiedenen Bauformen) sind demontiert und bereits für die Remontagearbeiten im Gebäude gelagert.
Die Demontage- und Entsorgungsarbeiten der Alt-Installationen sind im Zuge der vorangegangenen Schadstoffsanierung größtenteils entfernt worden.
Vereinzelnte bzw. im weiteren Baufortschritt erforderlichen Freischalt- und Demontagearbeiten sind durch das Gewerk Elektrotechnik durchzuführen.

In die Einheitspreise der folgenden Positionen ist der Rückbau, die Sortierung nach Werstoffen, sowie die Entsorgung einzukalkulieren.

**1.1 Abklemmen Kabel/Ltg. 3x1,5mm² bis 5x2,5mm2**
Abklemmen von Kabel oder Leitungen, Querschnitt
3x1,5mm² bis 5x2,5mm2
Menge: 300,000 St

**1.2 Abklemmen Kabel/Ltg. 4x2x0,8mm²**
Abklemmen von Kabel oder Leitungen (netzwerk- oder Telefon-Leitungen), Querschnitt
bis 4x2x0,8mm²
Menge: 50,000 St

**1.3 Leitung bis 3x2,5mm² demontieren**
Leitung bis 3x2,5mm²

inkl. Klein- und Befestigungsmaterial zurückbauen und entsorgen.
In der Position sind die fachgerechte Demontage und das Entsorgen sowie der notwendige Werkzeug- und Materialeinsatz  einzupreisen.
Menge: 1000,000 m

**1.4 Demontage LF-kanal**
LF-Kanal Kunststoff oder Stahlblech

inkl. Klein- und Befestigungsmaterial zurückbauen und entsorgen.
In der Position sind die fachgerechte Demontage und das Entsorgen sowie der notwendige Werkzeug- und Materialeinsatz  einzupreisen.
Menge: 200,000 m

**1.5 Demontage Beleuchtung**
Demontage Beleuchtung, verschiedene Montagearten

inkl. Klein- und Befestigungsmaterial zurückbauen und entsorgen.
In der Position sind die fachgerechte Demontage und das Entsorgen sowie der notwendige Werkzeug- und Materialeinsatz  einzupreisen.
Menge: 100,000 St

**1.6 Demontage Brüstungskanal bis 170mm**
Brüstungskanal aus Kunststoff

inkl. Klein- und Befestigungsmaterial zurückbauen und entsorgen.
In der Position sind die fachgerechte Demontage und das Entsorgen sowie der notwendige Werkzeug- und Materialeinsatz  einzupreisen.
Menge: 120,000 m

**1.7 Installationsgeräte Brüstungskanal**
Installationsgeräte im Brüstungskanal
wie:
Steckdosen, RJ-45- der TAE- Anschlussdosen etc.

abklemmen und demontieren.
inkl. Klein- und Befestigungsmaterial zurückbauen und entsorgen.
In der Position sind die fachgerechte Demontage und das Entsorgen sowie der notwendige Werkzeug- und Materialeinsatz  einzupreisen.
Menge: 200,000 St

**1.8 Installationsgeräte**
Installationsgeräte:
Schalter/Steckdosen, RJ-45- der TAE- Anschlussdosen etc.

abklemmen und demontieren.
inkl. Klein- und Befestigungsmaterial zurückbauen und entsorgen.
In der Position sind die fachgerechte Demontage und das Entsorgen sowie der notwendige Werkzeug- und Materialeinsatz  einzupreisen.
Menge: 200,000 St

**1.9 Ausbau Netzwerkverkabelung je Patchfeld**
Die 2023 neu erstellen EDV-Schränke bleiben bestehen.
Die Netzwerkverkabelung wird erneuert.

Die Leistung enthält:
Lösen der Netzwerkstecker aus den Patchfeld (voll belegt mit 24 Ports), Rausführen des Leitungsbündels, Demontage von je 5m des Bündels auf Kabeltrassen bis zum Raumende/ Brandshott. Patchfeld entsorgen.

abklemmen und demontieren.
inkl. Klein- und Befestigungsmaterial zurückbauen und entsorgen.
In der Position sind die fachgerechte Demontage und das Entsorgen sowie der notwendige Werkzeug- und Materialeinsatz  einzupreisen.
Menge: 26,000 St

**1.10 Sondierung- und Demontage Zuleitungen je UV**
Die 2023 neu erstellen Unterverteilungen für die neu erstellte Arbeitsplatzverkabelung bleiben bestehen.
Die Zuleitungen werden erneuert. Sämtliche Revisionsunterlagen zu den bestehenden Verteilern liegen vor.

Die Unterverteilung beinhalten ausschließlich die Sicherungen für die Arbeitsplatzverkabelung und Steckdosenleisten der EDV-Schränke.

Die Leistung enthält:
Abklemmarbeiten der nicht mehr benötigten Zuleitungen. Die Leitungen sind sauber raus zu führen und bis zum Raumende (ca. 5m. bis zum Brandshott) zu demontieren.
Jede UV hat ca. 36 Stk. 1-pol. B16A-Sicherungsautomaten mit entsprechenden Dreistockklemmen.

abklemmen und demontieren.
inkl. Klein- und Befestigungsmaterial zurückbauen und entsorgen.
In der Position sind die fachgerechte Demontage und das Entsorgen sowie der notwendige Werkzeug- und Materialeinsatz  einzupreisen.
Menge: 5,000 St

**1.11 Demontage Unterverteilung**
Bereits freigeschaltete NS-Unterverteilungen demontieren und entsorgen.
Hauptzuleitung ist weiterzuverwenden und zu sichern. Abgehende Leitungen entfernen und entsorgen.
inkl. Klein- und Befestigungsmaterial zurückbauen und entsorgen.
In der Position sind die fachgerechte Demontage und das Entsorgen sowie der notwendige Werkzeug- und Materialeinsatz  einzupreisen.
Menge: 11,000 St

### Bereich 2 NS-Unterverteilungen

*Hinweis: Anmerkungstext:*
Ergänzend zu den nachfolgenden Positionen gelten auch die im Leistungsverzeichnis zuvor beschriebenen Inhalte und Sachverhalte. Diese sind in den jeweiligen bzw. nachfolgenden Positionen mit zu berücksichtigen und innerhalb der Einheitspreise mit zu kalkulieren.

Die ausgeschriebene Leistung hat unteranderem so zu erfolgen wie in den Positionen beschrieben, inklusive Lieferung aller Materialien, deren Transport zur und auf der Baustelle sowie notwendiger Montagearbeiten im Werk oder auf der Baustelle in fix und fertiger, fach-, DIN-,  Normen-, Zulassungs-  und sachgerechter, dem Stand der Technik entsprechender Ausführung.

Sonstiges:
Verteilungen sind, aufgrund der höheren mechanischen Stabilität mit der in der Position geforderten Schutzart und schutzisoliert, zu errichten. Zu jeder Verteilung sind die entsprechenden Prüfprotokolle zu erstellen.

Innerhalb des Schaltschranks ist der zu erstellende Aufbauplan, übersichtliche Legende und allpolige Stromlaufplan in einem geeigneten Halter/Plantasche aus Metall mit Schraubbefestigung unterzubringen.

Türen und Hauben von Elektroverteilungen sind deutlich mit folgenden, einheitlichen Bezeichnungssystem zu versehen aus dem die Versorgungsart, der Versorgungsbereich und Einspeisungsort eindeutig ablesbar ist.

Für die Leitungseinführung und -rangierung ist ein ausreichend bemessener Raum vorzusehen. Überflüssige Leitungslängen dürfen nicht im Rangierraum untergebracht werden. Das Verlängern von Leitungsadern durch Klemmen jeglicher Art innerhalb der Verteilung ist nicht statthaft.

Bei einer Anhäufung von Schaltgeräten ist für eine ausreichende Be- und Entlüftung zu sorgen.

Die Leitungen werden auf Schaltanlagen-Reihenklemmen geführt, wobei allen Abgängen die N- und PE-Reihenklemmen zuzuordnen sind. Auch Reserveadern von Steuerleitungen sind an Reihenklemmen anzuschließen. Die Reihenklemmen sind zu nummerieren.

Bei jedem abgehenden Stromkreis muss eine Isolationsprüfung ohne Abtrennung des Neutralleiters nach VDE 0100 Teil 600 möglich sein. Doppelbelegung von Abgangsklemmen ist nicht gestattet.

Alle Betriebsmittel sind mit einem Gerätebuchstaben nach DIN EN 81346-2 zu kennzeichnen, und zwar gleichlautend am Gerät, im Schaltplan und in der Stückliste (Dokumentationsunterlagen). Die Gerätekennzahl muss mit der Stromkreisnummer der Installationspläne übereinstimmen.

In den Türen eingebaute Geräte sind durch eine ISO-Abdeckung rückseitig abzudecken als Berührungsschutz bei offenliegenden Geräteklemmen.

Aus dem in der Verteilung befindlichen Stromlaufplan sollte bei jedem Stromkreis eindeutig der angeschlossene Bereich der Verbraucher hervorgehen.

Freiliegende Sammelschienen sind berührungssicher abzudecken. Leitungsschutzschalter und Schraubsicherungen sind so zu montieren, dass die Anschlussklemmen beim Bedienen nicht berührt werden können.

Geräte mit offenen Klemmen sind räumlich getrennt anzuordnen, so dass keine Gefahr des zufälligen Berührens besteht.

Das Sammelschienensystem ist EMV gerecht aufzubauen. Dies bedeutet, dass Außenleiter, N-und PE-Sammelschienen nahe angeordnet und parallel zu führen sind.

Nach Ausschalten des Hauptschalters noch spannungsführende Klemmen sind eindeutig zu kennzeichnen. Mehrreihige Klemmleisten sind so anzuordnen, dass durch die angeschlossenen Adern keine Klemmen verdeckt werden.

Auf eine gleichmäßige Phasenbelastung der UV-Zuleitung ist besonders zu achten. Die Verteilungen müssen einen ca. 30%-igen Leerplatz Reserve aufweisen, und zwar bezogen auf jeden ausgeführten Schienenabschnitt.

Die Anordnung der untersten betriebsmäßig zu bedienenden oder abzulesenden Betriebsmittel, wie z.B. Einbauschalter, Schaltuhren und Zähler erfolgt nicht unter 800 mm über OKFF.

Des Weiteren ist sicherzustellen, dass grundsätzlich alle Adern aller Kabel auf Klemmen in den Verteilungen aufzulegen sind. Dies gilt für alle kommenden und abgehenden Kabeln aller Versorgungen und Spannungsebenen.

Alle Adern sind auf Reihenklemmen zu führen. Bis zu einem Leiterquerschnitt von 10 mm2 sind dabei Neutralleiter-Trennklemmen einzusetzen.

Alle Endstromkreise sind mit Fehlerstromschutzschaltern 30mA bzw. nicht entsprechenden FI/LS-Schaltern 30mA zu versehen.

Anlieferung, Aufstellung und Montage der Verteilersysteme in Transporteinheiten von kleiner als Tiefe 80cm, Breite 120cm und Höhe 200cm und dem betriebsfertigen Zusammenbau am Aufstellort.

Inbetriebnahme aller Schaltanlagen und Verteilungen, Probebetrieb und Übergabe, sowie Einweisung des Betriebspersonals an einem separaten Termin, incl. Prüfung aller wichtigen Funktionen. Ferner sind dabei sämtlich Signalfunktionen und Meldung zu prüfen.

Einweisung des Betriebspersonals in Bedienung der Anlage und Erläuterungen zur Dokumentation mit abschließender finaler Übergabe. Zur Vorbereitung auf den Einweisungstermin, ist mit einem Vorlauf von 2 Wochen dem Auftraggeber die Anlagedokumentation zu vorab zu übergeben.

Die Schaltanlagen und Verteilungen sind entsprechend nach der VDE Norm zu bauen. Des Weiteren besitzen diese eine EG - Konformitätserklärung (CE-Kennzeichnung)

Übergabe der Herstellererklärungen / Konformitätserklärungen

Die zuvor beschriebenen Sachverhalte sind mit in die jeweiligen Einheitspreis einzukalkulieren.

Alle nachfolgend genannten Werte verstehen sich als Mindestwerte, die system-, bauteil- und anlagenbezogen einzuhalten sind. Hinsichtlich der nachfolgend genannten Maße sind diese als ca. Maße zu verstehen.

Alle Unterverteilungen sind gemäß den vom AN zu erstellenden Werk- und Montageplanungen zu erstellen.
Sollten Verteilungen ab Werk bestellt werden, so sind vor Bestellauslösung die Stromlaufpläne der Bauleitung zur Freigabe vorzulegen.

Eine Bestellung rein nach LV Massen ist nicht zulässig. Anzahl der Sicherungsautomaten, Sicherungen, RCD´s usw. erfolgt nach tatsächlich benötigter Anzahl, unter anbetracht der W+M-Planung des AN.

Vorgelegte Ausführungpläne, Stromkreislisten, Musterstromlaufpläne oder ähnliches, sind durch den AN zu vervollständigen bzw. fortzuschreiben.

*Hinweis: Hinweis:*
Niederspannungsinstallationsanlagen
Für die Installation von elektrischen Leitungs- und Kabelnetzen im gebäudeinneren sind halogenfreie Kabel
und Leitungen vorgesehen.
Die Niederspannungsschaltanlage im Gebäude bleibt größtenteils im Bestand. Haupt-Zuleitungen zu den elektrischen Nutzeinheiten werden wiederverwendet.
Die 2023 neu errichteten NS-Unterverteilungen für die Arbeitsplatzverkabelung (Steckdosenanschlüsse für Büro-Arbeitsplätze) werden abgangsseitig neu verdrahtet. Aufgrund neuer Raumstrukturen sind die Verteiler neu zu dokumentieren.
Alle anderen NS-Verteiler werden neu errichtet. Alle Unterverteilungen sind gemäß den vom AN zu erstellenden Werk- und Montageplanungen zu erstellen.
Büro-, Bespr.-, Lager-, Sanitär und Technik-Räume erhalten konventionelle Schaltungen. Flur- und Treppenhausbereiche werden über separate bzw. in Leuchten integrierte präsenzabhängige Bewegungsmelder gesteuert.
Die Arbeitsplatzversorgung erfolgt größtenteils über Brüstungskanal entlang der Außenfassade.
Rauminsallationen sind, bis auf die Auf-Putz-Installationen im Untergeschoss, größtenteils Unter-Putz in Trockenbauwände zu installieren.
Sämtliche Decken in Flur- und Raumbereichen (ausgenommen Treppenhäuser, Druckerei und Technik-Räume) werden mit einer abgehangenen Akustik-Decke im üblichen Format 62&62 ausgestattet.
Die neu zu errichtenden Leitungsnetze zur SiBe und Alarmierungsanlage sind gem. der geltenden Richtlinien außerhalb ihrere vorgesehenen Brandabschnitte in entsprechende Qualität zu installieren.
Innerhalb der übereinanderliegenden Technik-Räume besteht ein Steigepunkt vom UG bis 5.OG (Hauptgebäude). Dieser ist im Zuge der Arbeiten durch das Gewerk Elektrotechnik mit entsprechenden Leitungsführungssystemem (Steigetrassen in E30 etc.) zu ergänzen.
Des Weiteren werden Leitungs- und Kabelnetze zu bauseitigen technischen Einrichtungen wie an Türen, Öffnungseinrichtungen, Entrauchungseinrichtungen, Auslösestellen, Lesegeräten, Küchengeräten verlegt. Das Anschließen und die Inbetriebnahmen der bauseitigen technischen Einrichtungen obliegen den jeweiligen Errichtern der Anlagen und Einrichtungen und ist nicht Gegenstand des Gewerks Elektroinstallation.
Licht und Steckdosenstromkreise sind grundsätzlich getrennt zu führen. Weitere Stromkreise sind entsprechend der Raumnutzung vorzusehen.
Steckdosenstromkreise für EDV-Arbeitsplätze sind separat abzusichern.
Steckdosenstromkreise sind mindestens mit einem Leitungsquerschnitt von 2,5 qmm auszuführen. Sollten den Endstromkreislängen geschuldet höhere Querschnitt erforderlich sein, sind die Querschnittewechsel steckdosennah in Klemm- bzw. Verteilerdosen vorzunehmen.
Für bauseits beigestellte Geräte und Anlagenteile sind E-Anschlüsse herzustellen. Die E-Anschlüsse sind als separatere Stromkreise auszuführen.
Alle Schalterdosen sind, wenn nicht andere Angaben gemacht werden wie z.B. bei der Küchentechnik, so zu montieren, dass nach fertiggestellten Böden, Türzargen usw., folgende Höhen und Abstände bis Mitte Gerät eingehalten werden:

-Steckdosen: 0,30 m ü. OKFF
-Herdanschlussdosen: 0,30 m ü. OKFF
-Steckdosen über Arbeitsplatte: 1,10 m ü. OKFF
-Schalter: 1,05 m ü. OKFF
-Steckdosen für Kochendwassergerät: 1,40 m ü. OKFF
-Wandauslassdosen: 1,90 m ü. OKFF
-Sprechstellen: 1,40 m ü. OKFF
-Schlüsselschalter: 1,40 m ü. OKFF
-Abstand von der Türzarge: 0,12 m

Die Schalter, Taster und Steckdosen sowie deren Abdeckrahmen sind projektweise aus demselben Schalterprogramm eines namhaften Herstellers zu wählen. Abdeckungen und Abdeckrahmen für Datendosen sind ebenfalls aus dem gewählten Schalterprogramm produktentsprechend zu verwenden.

Hauptleitungen und Trassen
Alle Kabel sind, sowohl auf den Kabelrinnen als auch in Kanälen, an Decken oder Wänden mit C-Profil-Schienen oder Sammelhalter ordnungsgemäß ausgerichtet nebeneinander zu verlegen.
Eine gute Belüftung muss gewährleistet sein.
Um die Trennung zwischen den Daten- und 400V/230V-Leitungen sicherzustellen, sind separate Kabelwege vorzusehen. Stark- und Schwachstromleitungen sind getrennt durch Trennsteg auf Bühnen und in Kanäle entsprechend den Bestimmungen zu verlegen.
Bei unvermeidbaren Kreuzungen von Stark- und Schwachstromleitungen sind durch entsprechende Schutzmaßnahmen (z.B. Rohrstücke) die Mindestabstände nach VDE einzuhalten.
Kabelbühnen im Innerbereich des Gebäudes sind feuerverzinkt nach dem Bandverzinkungsverfahren gemäß DIN EN 10346 zu verwenden. Schnittstellen und Bohrungen sind fachgerecht mit Zinkanstrich zu versehen. Alle metallischen Kabelträger sind untereinander elektrisch gut leitend zu verbinden. An Kreuzungspunkten ist ein besonderer Kantenschutz für die Leitungen vorzusehen.

Im Rahmen des Brandschutzes sind in notwendigen Fluren nach LAR I-30 Kanäle für die Verlegung von Leitungen die nicht zur Versorgung des Flures gehören, vorzusehen. In notwendigen Treppenräumen sind für Leitungen die nicht zur Versorgung eines Treppenraumes dienen I-90 Kanäle einzusetzen.

Kabelanlagen in Funktionserhalt müssen nach DIN 4012 Teil 12 geprüft und zugelassen sein. Das allgemeine bauaufsichtliche Zeugnis mit der Zulassungsnummer muss als Verwendungsnachweis vorgelegt werden. Der Errichter bestätigt in der Übereinstimmungserklärung, dass die Kabelanlagen nach den Vorgaben des allgemeinen bauaufsichtlichen Zeugnisses errichtet wurden. Besonders bei kabelspezifischen Kabeltragsystemen müssen die gewählten Kabel für das gewählte Tragsystem zugelassen sein.
Die Kabelanlagen müssen gemäß DIN 4012 Teil 12 gekennzeichnet werden. Über alle Kennzeichnungen ist eine Fotodokumentation mit Angabe des Standortes anzulegen. In den Grundrisszeichnungen der Revision sind die Standorte der Kennzeichnungen anzugeben. Die zuvor beschriebene Fotodokumentation und die
Kennzeichnungen sind in die jeweiligen Einheitspreise mit einzukalkulieren.
Rufeinrichtung Behinderten WCs
Die Errichtungen der Rufeinrichtungen für die Behinderten WCs müssen unter Berücksichtigung aller gültiger Normen, Vorschriften und Richtlinien erfolgen.

**2.1 UV Arbeitsplatzverkabelung**
Die 2023 neu errichteten Unterverteiler für die Arbeitsplatzversorgung bestehen aus:

- Auf-Putz-Verteiler
- Maße: B/H/T: 550/1100/210
- 1 x Hauptschalter 63A
- 1 x Überspannungsableiter Typ 2
- 3 x Lasttrennschalter 50A 3pol.
- 6 x  FI 4pol. 40/0,03A
- 36 x LS B16A 1-pol
- 6 x FI/LS 16A/0,03A
- Interne Verdrahtung über Reihenklemmen
- Material: Stahlblech
- Anzahl der Türen: 1

Die Position enthält:
- Neue Revisionsunterlagen für Bestandverteiler
- Neuverdrahtung der v.g. Einbauten ab Abgang Reihenklemmen

Innerhalb des Schaltschranks ist der zu erstellende Aufbauplan, übersichtliche Legende und allpolige Stromlaufplan in einem geeigneten Halter/Plantasche aus Metall mit Schraubbefestigung unterzubringen.
Menge: 6,000 St

**2.2 UV Arbeitsplatzverkabelung EG**
wie vorgenannte Position zzgl. De- und Remontage von Bestandsverteiler aufgrund von Umpositionierung.
Menge: 1,000 St

**2.3 UV Allg. Verteilersystem**
Verteilersystem Allgemeinversorgung mit min. 144PLE als geschlossener Wandschrank gemäß geltender DIN-, EN-, und VDE-Normen und Richtlinien.

Wandaufbauschrank für die Innenraummontage zur Aufputz Montagemit foglenden Anforderungen:

- min 144PLE
- Schutzklasse: II (schutzisoliert),
- Netzform: TN-S
- Nenstrom: bis 125 A
- Schutzart: IP44 oder höher
- EG-Konformitätserklärung (CE-Kennzeichnung)
- Materiel: Stahlblech
- Anzahl der Türen: min.1
- Tür mit innenliegenden justierbaren Scharnieren und einem Öffnungswinkel von 110°. Türen rechts und links anschlagbar
- Schließung über Klinken- oder Knebelgriff mit Schlüsselsatz (min. 2 Stk.) oder Schließung über Doppelbart mit 1 Schlüssel
- Schließungstyp: 3-Punkt Schloss
- Oberflächenart der Verteilung: pulverbeschichtet (weiß/grau)
- Leitungseinführung: oben
- Platzreserve für zukünftige Einbauten: mind. 30%
- Kabelrangierkanal oben zur Wandmontage mit entspr. breite
- Abfangschiene 2feldig oben
- Kabelverschraubungen für vorhandene Zuleitung 4 x 25mm² zzgl. sep. 1 x 25mm² gr/ge
- Komplettschrank mit Einbausatz bestückt mit profilierten Tragschienen, 7,5 mm hohen Hutschienen in 125 mm Mittenabstand und passenden Berührungsschutzabdeckungen

Abmessungen
- Höhe: ca. 950 mm
- Breite: ca. 550 mm
- Tiefe: ca. 210 mm

Innerhalb des Schaltschranks ist der zu erstellende Aufbauplan und allpolige Stromlaufplan in einem geeigneten Halter/Plantasche aus Metall mit Schraubbefestigung unterzubringen.

Alle Adern sind auf Reihenklemmen zu führen. Bis zu einem Leiterquerschnitt von 10 mm2 sind dabei Neutralleiter-Trennklemmen einzusetzen.

Betriebsfertig bestückt und verdrahtet mit nachfolgenden Bauteilen und Einrichtungen, inkl. Abdeckstreifen, Berührungsschutz, Leitungseinführungen und Betriebsmittelkennzeichnungen auf den Einbauten und den Abdeckungen.

Liefern, montieren und betriebsfertig anschließen inkl. Sicherungen, Anschlussklemmen, Resopalschilder,  Inbetriebnahme, sowie aller Klein- und Systemteile die für den Betrieb der Verteilung erforderlich sind.
Menge: 7,000 St

**2.4 UV Sudhaus Verteilersystem**
Verteilersystem Sudhaus EG mit min. 120PLE als geschlossener Wandschrank gemäß geltender DIN-, EN-, und VDE-Normen und Richtlinien.

Wandaufbauschrank für die Innenraummontage zur Aufputz Montagemit foglenden Anforderungen:

- min 120PLE
- Schutzklasse: II (schutzisoliert),
- Netzform: TN-S
- Nenstrom: bis 125 A
- Schutzart: IP44 oder höher
- EG-Konformitätserklärung (CE-Kennzeichnung)
- Materiel: Stahlblech
- Anzahl der Türen: min. 1
- Tür mit innenliegenden justierbaren Scharnieren und einem Öffnungswinkel von 110°. Türen rechts und links anschlagbar
- Schließung über Klinken- oder Knebelgriff mit Schlüsselsatz (min. 2 Stk.) oder Schließung über Doppelbart mit 1 Schlüssel
- Schließungstyp: 3-Punkt Schloss
- Oberflächenart der Verteilung: pulverbeschichtet (weiß/grau)
- Leitungseinführung: oben
- Platzreserve für zukünftige Einbauten: mind. 30%
- Kabelrangierkanal oben zur Wandmontage mit entspr. breite
- Abfangschiene 2feldig oben
- Kabelverschraubungen für vorhandene Zuleitung 4 x 25mm² zzgl. sep. 1 x 25mm² gr/ge
- Komplettschrank mit Einbausatz bestückt mit profilierten Tragschienen, 7,5 mm hohen Hutschienen in 125 mm Mittenabstand und passenden Berührungsschutzabdeckungen

Abmessungen
- Höhe: ca. 850 mm
- Breite: ca. 550 mm
- Tiefe: ca. 210 mm

Innerhalb des Schaltschranks ist der zu erstellende Aufbauplan und allpolige Stromlaufplan in einem geeigneten Halter/Plantasche aus Metall mit Schraubbefestigung unterzubringen.

Alle Adern sind auf Reihenklemmen zu führen. Bis zu einem Leiterquerschnitt von 10 mm2 sind dabei Neutralleiter-Trennklemmen einzusetzen.

Betriebsfertig bestückt und verdrahtet mit nachfolgenden Bauteilen und Einrichtungen, inkl. Abdeckstreifen, Berührungsschutz, Leitungseinführungen und Betriebsmittelkennzeichnungen auf den Einbauten und den Abdeckungen.

Liefern, montieren und betriebsfertig anschließen inkl. Sicherungen, Anschlussklemmen, Resopalschilder,  Inbetriebnahme, sowie aller Klein- und Systemteile die für den Betrieb der Verteilung erforderlich sind.
Menge: 4,000 St

**2.5 UV Sudhaus EG Standschrank**
Unterverteilung Sudhaus EG als geschlossener Standschrank gemäß geltender DIN-, EN-, und VDE-Normen und Richtlinien.
Einzelstandverteiler für die Innenraummontage zur Aufputz Montag zum Aufbau einer Niederspannungsverteilung bis 800 A, 3AC 230/400 V 50 Hz mit foglenden Anforderungen:

- Schutzklasse: II (schutzisoliert),
- Aufbau als Feldvertreiler mit 5pol. Sammelschienensystem
- Netzform: TN-S
- Schutzart: IP54 oder höher
- EG-Konformitätserklärung (CE-Kennzeichnung)
- Materiel: Stahlblech
- Anzahl der Türen: min.1
- Oberflächenart der Verteilung: pulverbeschichtet (weiß/grau)
- Leitungseinführung: oben
- Platzreserve für zukünftige Einbauten: mind. 30%
- Sockel (bei Standschrank): Höhe ca. 100mm
- Kabelrangierkanal zur Wandmontage mit entspr. breite
- inkl. Wand- und Bodenbefestigung
- Abfangschiene 4feldig oben
- Kabelverschraubungen für Hauptzu- und Ableitungen, 1 x 50mm² und 8 x 25 mm²
- Sammelschienensystem 5 polig über 2 Felder mit Sammelschienenklemmen für v.g. Anschlüsse über Reihenklemmen
- inkl. komplettem Ausbau mit Verteilerfeldern, oben für Reihenklemmensysteme, unten (über zwei Felder) 5 polig Sammelschienensystem (10/10mm), Rest mit Hutschienensystem

Abmessungen
- Höhe: ca. 1800 mm zzgl. Sockel min. 100mm
- Breite: ca. 800 mm
- Tiefe: ca. 275 mm

Innerhalb des Schaltschranks ist der zu erstellende Aufbauplan und allpolige Stromlaufplan in einem geeigneten Halter/Plantasche aus Metall mit Schraubbefestigung unterzubringen.

Alle Adern sind auf Reihenklemmen zu führen. Bis zu einem Leiterquerschnitt von 10 mm2 sind dabei Neutralleiter-Trennklemmen einzusetzen.

Betriebsfertig bestückt und verdrahtet mit nachfolgenden Bauteilen und Einrichtungen, inkl. Abdeckstreifen, Berührungsschutz, Leitungseinführungen und Betriebsmittelkennzeichnungen auf den Einbauten und den Abdeckungen.

Liefern, montieren und betriebsfertig anschließen inkl. Sicherungen, Anschlussklemmen, Resopalschilder,  Inbetriebnahme, sowie aller Klein- und Systemteile die für den Betrieb der Verteilung erforderlich sind.
Menge: 1,000 St

**2.6 UV Sudhaus EG Wandschrank**
Unterverteilung Sudhaus EG als geschlossener  Wandschrank gemäß geltender DIN-, EN-, und VDE-Normen und Richtlinien.

Wandaufbauschrank für die Innenraummontage zur Aufputz Montagemit foglenden Anforderungen:

- Schutzklasse: II (schutzisoliert),
- Netzform: TN-S
- Schutzart: IP54 oder höher
- EG-Konformitätserklärung (CE-Kennzeichnung)
- Materiel: Stahlblech
- Anzahl der Türen: min.1
- mit Schwenkhebelverschluss, DIN-Profil-Halbzylinder einbaubar (inkl. Einbau, Halbzylinder wird bauseits gestellt)
- Oberflächenart der Verteilung: pulverbeschichtet (weiß/grau)
- Glanzgrad: Matt
- Leitungseinführung: oben
- Türdichtung umlaufend geschäumt
- Platzreserve für zukünftige Einbauten: mind. 30%
- Kabelrangierkanal zur Wandmontage mit entspr. breite
- Abfangschiene 4feldig oben
- Kabelverschraubungen für Hauptzu- und Ableitungen, 1 x 50mmm² und 8 x 25 mm²
- Sammelschienensystem 5 polig über 2 Felder unten mit Sammelschienenklemmen für v.g. Anschlüsse
- inkl. komplettem Ausbau mit Verteilerfeldern, oben für Reihenklemmensystem, unten (über zwei Felder) 5 polig Sammelschienensystem (10/10mm), Rest mit Hutschienensystem

Abmessungen
- Höhe: ca. 1250mm
- Breite: ca. 1050 mm
- Tiefe: ca. 275mm

Innerhalb des Schaltschranks ist der zu erstellende Aufbauplan und allpolige Stromlaufplan in einem geeigneten Halter/Plantasche aus Metall mit Schraubbefestigung unterzubringen.

Alle Adern sind auf Reihenklemmen zu führen. Bis zu einem Leiterquerschnitt von 10 mm2 sind dabei Neutralleiter-Trennklemmen einzusetzen.

Betriebsfertig bestückt und verdrahtet mit nachfolgenden Bauteilen und Einrichtungen, inkl. Abdeckstreifen, Berührungsschutz, Leitungseinführungen und Betriebsmittelkennzeichnungen auf den Einbauten und den Abdeckungen.

Liefern, montieren und betriebsfertig anschließen inkl. Sicherungen, Anschlussklemmen, Resopalschilder,  Inbetriebnahme, sowie aller Klein- und Systemteile die für den Betrieb der Verteilung erforderlich sind.
Menge: 1,000 St

**2.7 Anschlussfetrtiger Verteiler**
Isolierstoffgekapselte Niederspannungs-Schaltgerätekombination mit 200A Bemessungsstrom der Sammelschiene in Kastenbauform nach IEC 61439 -2 für Wandaufbau in SK II.

Anschlussfertiger Verteiler mit Sicherungslasttrennschalterelementen NH 1, 3polig, adaptiert auf Sammelschienen 5polig. N-Leiter mit gleicher Stromtragfähigkeit wie die Außenleiter. Schutzart: IP 65 nach IEC 60529

Innerhalb des Schaltschranks ist der zu erstellende Aufbauplan und allpolige Stromlaufplan in einem geeigneten Halter/Plantasche aus Metall mit Schraubbefestigung unterzubringen.

Betriebsfertig bestückt und verdrahtet mit nachfolgenden Bauteilen und Einrichtungen, inkl. Abdeckstreifen, Berührungsschutz, Leitungseinführungen und Betriebsmittelkennzeichnungen auf den Einbauten und den Abdeckungen.

- 2 x Sicherungslasttrennschalter NH1, 3-polig, 80A
- 3 x Anbau-Kabelstutzen oder Anbauflansch mit Zugentlastung und Gegenmutter M63

Leitungseingang 2 x 25-35mm² mit je 80A Lasttrennschalter und 1 x Leitungsabgang 4 x 50 mm²

Liefern, montieren und betriebsfertig anschließen inkl. Sicherungen, Anschlussklemmen, Resopalschilder,  Inbetriebnahme, sowie aller Klein- und Systemteile die für den Betrieb der Verteilung erforderlich sind.
Menge: 1,000 St

*Hinweis: Anmerkungstext:*

*Hinweis: Auf Basis der vom Auftragnehmer zu erstellenden*
Auf Basis der vom Auftragnehmer zu erstellenden Montageplanung und allpoligen Stromlaufplänen sind nachfolgend beschriebene Bauteile, Betriebsmittel und Verteilungseinbauten betriebsfertig inkl. aller Klemmen (Reihenklemmen/ Dreistockklemmen, Verkabelungen, Befestigungen, Abdeckungen und
systemzugehöriger Kleinteile in Verteilungen einzubauen und anzuschließen.

Ferner sind die Preise so zu kalkulieren, dass diese zur  Minder- und Mehrpreisabrechnung, bezüglich der in den Verteilungen vorhandenen Bauteile, Betriebsmittel und Verteilungseinbauten zur Anwendung kommen können.

**2.8 Neozed Sicherungstrennschalter 3-polig D02 bis 40A**
Lieferung und angeschlossener betriebsfertiger Einbau
inkl. aller Klemmen, Reihenklemmen, Verkabelungen, Befestigungen, Abdeckungen und systemzugehöriger Kleinteile in Verteilungen von einem Neozed Sicherungstrennschalter 3-polig D02 bis 40A inkl. Sicherungen bis 40A
Menge: 50,000 St

**2.9 Neozed Sicherungstrennschalter 3-polig D02 bis 63A**
Lieferung und angeschlossener betriebsfertiger Einbau
inkl. aller Klemmen, Reihenklemmen, Verkabelungen, Befestigungen, Abdeckungen und systemzugehöriger Kleinteile in Verteilungen von einem Neozed Sicherungstrennschalter 3-polig D02 bis 63A inkl. Sicherungen bis 63A
Menge: 24,000 St

**2.10 Leitungsschutzschalter 1-polig 10A/B**
Lieferung und angeschlossener betriebsfertiger Einbau
inkl. aller Klemmen, Reihenklemmen, Verkabelungen, Befestigungen, Abdeckungen und systemzugehöriger Kleinteile in Verteilungen von einem Leitungsschutzschalter 1-polig 10A/B
Menge: 150,000 St

**2.11 Leitungsschutzschalter 1-polig 10A/B mit Hilfskontakt**
Lieferung und angeschlossener betriebsfertiger Einbau
inkl. aller Klemmen, Reihenklemmen, Verkabelungen, Befestigungen, Abdeckungen und systemzugehöriger Kleinteile in Verteilungen von einem Leitungsschutzschalter 1-polig 10A/B mit Hilfskontakt
Menge: 53,000 St

**2.12 Leitungsschutzschalter 1-polig 16A/B**
Lieferung und angeschlossener betriebsfertiger Einbau
inkl. aller Klemmen, Reihenklemmen, Verkabelungen, Befestigungen, Abdeckungen und systemzugehöriger Kleinteile in Verteilungen von einem Leitungsschutzschalter 1-polig 16A/B
Menge: 450,000 St

**2.13 passender Hilfskontakt Ö/S**
passender Hilfskontakt Ö/S
für v.g SI Automaten
Menge: 2,000 St

**2.14 Leitungsschutzschalter 1-polig 16A/C**
Lieferung und angeschlossener betriebsfertiger Einbau
inkl. aller Klemmen, Reihenklemmen, Verkabelungen, Befestigungen, Abdeckungen und systemzugehöriger Kleinteile in Verteilungen von einem Leitungsschutzschalter 1-polig 16A/C
Menge: 4,000 St

**2.15 Leitungsschutzschalter 1-polig 20A/B**
Lieferung und angeschlossener betriebsfertiger Einbau
inkl. aller Klemmen, Reihenklemmen, Verkabelungen, Befestigungen, Abdeckungen und systemzugehöriger Kleinteile in Verteilungen von einem Leitungsschutzschalter 1-polig 20A/B
Menge: 4,000 St

**2.16 Leitungsschutzschalter 3-polig 16A/B**
Lieferung und angeschlossener betriebsfertiger Einbau
inkl. aller Klemmen, Reihenklemmen, Verkabelungen, Befestigungen, Abdeckungen und systemzugehöriger Kleinteile in Verteilungen von einem Leitungsschutzschalter 3-polig 16A/B
Menge: 3,000 St

**2.17 Leitungsschutzschalter 3-polig 20A/B**
Lieferung und angeschlossener betriebsfertiger Einbau
inkl. aller Klemmen, Reihenklemmen, Verkabelungen, Befestigungen, Abdeckungen und systemzugehöriger Kleinteile in Verteilungen von einem Leitungsschutzschalter 3-polig 20A/B
Menge: 6,000 St

**2.18 Leitungsschutzschalter 3-polig 32A/B**
Lieferung und angeschlossener betriebsfertiger Einbau
inkl. aller Klemmen, Reihenklemmen, Verkabelungen, Befestigungen, Abdeckungen und systemzugehöriger Kleinteile in Verteilungen von einem Leitungsschutzschalter 3-polig 32A/B
Menge: 1,000 St

**2.19 Leitungsschutzschalter 3-polig 40A/B**
Lieferung und angeschlossener betriebsfertiger Einbau
inkl. aller Klemmen, Reihenklemmen, Verkabelungen, Befestigungen, Abdeckungen und systemzugehöriger Kleinteile in Verteilungen von einem Leitungsschutzschalter 3-polig 40A/B
Menge: 2,000 St

**2.20 FI/LS-Kombi. 1+N 16A/B 0,03A Typ A**
Lieferung und angeschlossener betriebsfertiger Einbau
inkl. aller Klemmen, Reihenklemmen, Verkabelungen, Befestigungen, Abdeckungen und systemzugehöriger Kleinteile in Verteilungen von einem FI/LS-Kombi. 1+N 16A/B 0,03A Typ A
Menge: 2,000 St

**2.21 FI/LS-Kombi. 3+N 16A/B 0,03A Typ A**
Lieferung und angeschlossener betriebsfertiger Einbau
inkl. aller Klemmen, Reihenklemmen, Verkabelungen, Befestigungen, Abdeckungen und systemzugehöriger Kleinteile in Verteilungen von einem FI/LS-Kombi. 3+N 16A/B 0,03A Typ A
Menge: 3,000 St

**2.22 FI-Schalter 3+N 25A 0,03A Typ A**
Lieferung und angeschlossener betriebsfertiger Einbau
inkl. aller Klemmen, Reihenklemmen, Verkabelungen, Befestigungen, Abdeckungen und systemzugehöriger Kleinteile in Verteilungen von einem FI-Schalter 3+N 25A 0,03A Typ A
Menge: 2,000 St

**2.23 FI-Schalter 3+N 40A 0,03A Typ A**
Lieferung und angeschlossener betriebsfertiger Einbau
inkl. aller Klemmen, Reihenklemmen, Verkabelungen, Befestigungen, Abdeckungen und systemzugehöriger Kleinteile in Verteilungen von einem FI-Schalter 3+N 40A 0,03A Typ A
Menge: 110,000 St

**2.24 FI-Schalter 3+N 63A 0,03A Typ A**
Lieferung und angeschlossener betriebsfertiger Einbau
inkl. aller Klemmen, Reihenklemmen, Verkabelungen, Befestigungen, Abdeckungen und systemzugehöriger Kleinteile in Verteilungen von einem FI-Schalter 3+N 63A 0,03A Typ A
Menge: 1,000 St

**2.25 FI-Schalter 3+N 40A 0,03A Typ B Allstromsensitiv**
Lieferung und angeschlossener betriebsfertiger Einbau
inkl. aller Klemmen, Reihenklemmen, Verkabelungen, Befestigungen, Abdeckungen und systemzugehöriger Kleinteile in Verteilungen von einem FI-Schalter 3+N 40A 0,03A Typ B Allstromsensitiv
Menge: 1,000 St

**2.26 FI-Schalter 3+N 63A 0,03A Typ B Allstromsensitiv**
Lieferung und angeschlossener betriebsfertiger Einbau
inkl. aller Klemmen, Reihenklemmen, Verkabelungen, Befestigungen, Abdeckungen und systemzugehöriger Kleinteile in Verteilungen von einem FI-Schalter 3+N 63A 0,03A Typ B Allstromsensitiv
Menge: 1,000 St

**2.27 Schütz 1-pol. 16A Spule 230V AC**
Lieferung und angeschlossener betriebsfertiger Einbau
inkl. aller Klemmen, Reihenklemmen, Verkabelungen, Befestigungen, Abdeckungen und systemzugehöriger Kleinteile in Verteilungen von einem Schütz 1-pol. 16A Spule 230V AC
Menge: 6,000 St

**2.28 Schütz 3-pol. 16A Spule 230V AC**
Lieferung und angeschlossener betriebsfertiger Einbau
inkl. aller Klemmen, Reihenklemmen, Verkabelungen, Befestigungen, Abdeckungen und systemzugehöriger Kleinteile in Verteilungen von einem Schütz 3-pol. 16A Spule 230V AC
Menge: 2,000 St

**2.29 Schütz 3-pol. 25A Spule 230V AC**
Lieferung und angeschlossener betriebsfertiger Einbau
inkl. aller Klemmen, Reihenklemmen, Verkabelungen, Befestigungen, Abdeckungen und systemzugehöriger Kleinteile in Verteilungen von einem Schütz 3-pol. 25A Spule 230V AC
Menge: 2,000 St

**2.30 Schütz 3-pol. 40A Spule 230V AC**
Lieferung und angeschlossener betriebsfertiger Einbau
inkl. aller Klemmen, Reihenklemmen, Verkabelungen, Befestigungen, Abdeckungen und systemzugehöriger Kleinteile in Verteilungen von einem Schütz 3-pol. 40A Spule 230V AC
Menge: 1,000 St

**2.31 Koppelrelais 2 Öffner / 2 Schließer mit Spule 230V AC**
Lieferung und angeschlossener betriebsfertiger Einbau
inkl. aller Klemmen, Reihenklemmen, Verkabelungen, Befestigungen, Abdeckungen und systemzugehöriger Kleinteile in Verteilungen von einem Koppelrelais 2 Öffner / 2 Schließer mit Spule 230V AC
Menge: 2,000 St

**2.32 Steuerspannungstrafo primär 230V AC / sekundär 24V DC 2,5A**
Lieferung und angeschlossener betriebsfertiger Einbau
inkl. aller Klemmen, Reihenklemmen, Verkabelungen, Befestigungen, Abdeckungen und systemzugehöriger Kleinteile in Verteilungen von einem Steuerspannungstrafo primär 230V AC / sekundär 24V DC 2,5A
Menge: 2,000 St

**2.33 NOTAUS-Steuereinheit zur Hauptstromabschaltung**
Lieferung und angeschlossener betriebsfertiger Einbau
inkl. aller Klemmen, Reihenklemmen, Verkabelungen, Befestigungen, Abdeckungen und systemzugehöriger Kleinteile in Verteilungen von einem motorbetriebener
Leistungsschalter 3-polig 63A bestückt als
NOTAUS-Steuereinheit zur Hauptstromabschaltung inkl.
Eingänge zur Auslösung und Rückstellung, sowie
Relaisausgänge zur Anzeige der Schaltzustände.
Menge: 1,000 St

**2.34 Lasttrennschalter D02 63A 3 Pol. Sammelschiene 60mm**
Lasttrennschalter für Sicherungen D02 63A 3polig 60mm Sammelschiene

Montage auf 60 mm Sammelschienensystem DIN VDE 0638, DIN EN 60947-3, 400 V AC, 63 A,  AC22B, 50 kA mit Meldesystem für Sicherungsausfall. Schraubkappenlose Stecktechnik, bietet werksseitigen, dauerhaften Kontaktdruck. Keine Kontaktlockerung während des Betriebes. Abschließbar mit Vorhängeschloss, plombierbar, handunabhängige EIN-/AUS-Schaltung entnehmbarer Sicherungsstecker mit Fingerschutz. Bestückt mit D02-Hülsenpaßeinsatz nach Erfordernis D0-Sicherungseinsatz nach Erfordernis 1 bis 63A.
- Sicherungsgröße :D02
- Polanzahl :3 P
- Nennstrom :63 A
- Montageart :Schienensystem
- Sammelschienendicke :5 / 10 mm
- Sicherungscharakteristik :gG ; gR
- Anschlussquerschnitt bei flexiblem Leiter :1,5 - 25mm²
- Betriebstemperatur :-25…55 °C
- Drehmoment :3Nm
- Frequenz :50 Hz
- Gesamtverlustleistung unter Nennstrom Ca.  :4,5 WIsolationsspannung :500 V
- Höhe installiertes Produkt Ca. :226 mm
- Breite installiertes Produkt Ca.  :27 mm
- Tiefe installiertes Produkt Ca.  :80 mm
- Nennstrom für Sicherungseinsätze :2 / 4 / 6 / 10 / 13 / 16 / 20 / 25 / 35 / 50 / 63 A
- Schutzart :IP20
- Zulassungen :IEC 60947-3, EN 60947-3

Lieferung und angeschlossener betriebsfertiger Einbau
inkl. aller Klemmen, Reihenklemmen, Verkabelungen, Befestigungen, Abdeckungen und systemzugehöriger Kleinteile in Verteilungen.
Menge: 8,000 St

**2.35 Stromstoßschalter 230V. 1 Schließer 16A/250V AC**
Lieferung und angeschlossener betriebsfertiger Einbau
inkl. aller Klemmen, Reihenklemmen, Verkabelungen, Befestigungen, Abdeckungen und systemzugehöriger Kleinteile in Verteilungen
Menge: 6,000 St

**2.36 DPÜ 3-Phasenüberwachung**
DPÜ 3-Phasenüberwachung
Ausführung gem. VDE 0108, T. 1 und VDE 0100. EMC nach
EN 55015.

Zur Spannungsüberwachung von Unterverteilern der
Allgemeinbeleuchtung.
Mit Umschaltschwelle gem. DIN VDE 0108 und
potentialfreien Störmeldekontakten.

3 LEDs zur Anzeige der Netzspannung.

Verteiler-Normgehäuse. Breite 17,5 mm.
Montage auf C-Profilschienen.

Lieferung und angeschlossener betriebsfertiger Einbau
inkl. aller Klemmen, Reihenklemmen, Verkabelungen, Befestigungen, Abdeckungen und systemzugehöriger Kleinteile in Verteilungen
Menge: 1,000 St

**2.37 NH 00- Lasttrennschalter**
Lieferung und angeschlossener betriebsfertiger Einbau
inkl. aller Klemmen, Reihenklemmen, Verkabelungen, Befestigungen, Abdeckungen und systemzugehöriger Kleinteile in Verteilungen, inkl. passender Sicherungen
Menge: 4,000 St

**2.38 Überspannungsableiter 4-pol. Typ II**
Lieferung und angeschlossener betriebsfertiger Einbau
inkl. aller Klemmen, Reihenklemmen, Verkabelungen, Befestigungen, Abdeckungen und systemzugehöriger Kleinteile in Verteilungen
Menge: 14,000 St

**2.39 Sicherungssockel Gr.D02 400VAC 3-polig**
Schaltbarer Sicherungssockel DIN EN 60947-3, als Reiheneinbaugerät, Maße DIN 43880, mit Sicherungshalter, bedingter Bemessungskurzschlussstrom 50 kA, fingersicher DIN EN 50274, zur Montage auf Tragschiene DIN EN 60715, Baugröße D 02, Bemessungsbetriebsspannung 400 V, 3-polig, mit Sicherungseinsatz, Bemessungsstrom 63 A,

Lieferung und angeschlossener betriebsfertiger Einbau
inkl. aller Klemmen, Reihenklemmen, Verkabelungen, Befestigungen, Abdeckungen und systemzugehöriger Kleinteile in Verteilungen
Menge: 12,000 St

**2.40 Lasttrennschalter 80A**
Lieferung und angeschlossener betriebsfertiger Einbau
inkl. aller Klemmen, Reihenklemmen, Verkabelungen, Befestigungen, Abdeckungen und systemzugehöriger Kleinteile in Verteilungen, inkl. passender Sicherungen
Menge: 1,000 St

### Bereich 3 Verlegesysteme

*Hinweis: Hinweis: Verlegesysteme*
In die Einheitspreise der folgenden Positionen ist die
Lieferung, die Montage und der betriebsfertige
Anschluss einzukalkulieren, einschl. Kleinmaterial
Wenn im LV Angaben über Fabrikat, Typ, Ausführung, Leistung
etc. gefordert werden, sind diese in der Leerzeile der jeweiligen
Position einzutragen. Falls diese Angaben fehlen, wird das
Fehlen der Eintragung in der Weise ausgelegt, dass die in der
Leistungsposition genannte Leistungs- und Funktionsangaben
vollwertig eingehalten werden.
Die Trassen sind derart zu positionieren,dass sich hierdurch
keine Nutzungseinschränkung für den Betreiber ergibt.
Die genaue Abstimmung und Höhenlage der Medien ist in
einem gemeinsamen Technikgespräch der beteiligten
Gewerke mit der Bauleitung vor Montagebeginn
abzustimmen.
Verlaufen Trassen durch Brandwände, müssen die
Kabeldurchführungen sicher abgeschottet sein (siehe
Beiblatt zu VDE 0108, Teil 1, Abs. 3). Die Kosten
hierfür sind bei der Kalkulation vom AN zu
berücksichtigen. Es ist sicherzustellen, dass
Haupttrassen NICHT durch Rettungswege verlaufen! Die
MLAR ist unbedingt zu beachten.

*Hinweis: Kabelbühnen und Befestigungen*
Vorgaben zu Kabelverlege- und Kabelführungssysteme

Kabelrinnen, Kabelpritschen, Steigetrassen
Zugelassen zur Ausführung sind nur Konstruktionen aus profilierten Blechen oder Stahlprofilen mit einer Feuerverzinkung nach dem Sendsimirverfahren. Schnittstellen, vor Ort erstellte Schweißverbindungen oder Beschädigungen sind sorgfältig mit einer Kaltverzinkung aus Zinkstaubfarbe zu schützen bzw. auszubessern.

Sämtliche Verlegesysteme sind mit dem zur betriebsfertigen Montage erforderlichen systemgebundenen, galvanisch verzinktem Zubehör (Schraub- und Klemmverbinder, Schrauben, Muttern, Kanten-Schutzprofile usw.) zu liefern und in Teillängen zu montieren.

Richtungsänderungen dürfen nur mit serienmäßigen Bauteilen durchgeführt werden. Bei Schraubbefestigungen dürfen nur Sicherheits-Stahl Spreizdübel mit einer bauaufsichtlichen Zulassung des Institutes für Bautechnik, Berlin verwendet werden.

Sämtliche Hängestiele sind mit Schutzkappen, gelb, zu versehen. Kabelrinne in unterschiedlichen Breiten aus feuerverzinktem Stahlblech mit gratfreier Auflagefläche, mit Bodenlochung und Sicken zur Bodenverstärkung und Umbördelung der seitlichen Aufkantung, mit Seitenhöhe von 60 bzw. 80 mm, Tragfähigkeit mind. 1500 N/m bei Stützenweiten von 1,5 m, mit anteiligen Kosten für die im Zuge des Trassenverlaufes erforderlichen horizontalen und vertikalen Bögen und Abgänge, Hängestiele und Ausleger, einschließlich anteiliger Verbinder und dem erforderlichen, systemgebundenen Zubehör.

Sinngemäß gibt dies auch mit abweichenden Werten für die Weitspannrinnen

Trennstege für Kabelrinnen
passend zu den Kabelrinnen mit Bodenlochung als Trennsteg, Höhe und Material wie Kabelrinnen mit Langlöchern zur Befestigung am Rinnenboden. Die oberen Kanten müssen das Profil der Rinnenwände aufweisen, so dass ein Abdeckblech in Teilbereichen über Drehriegel befestigt werden kann. Die Anordnung der Trennwände ist in den Ausführungszeichnungen angegeben. In Teillängen mit sämtlichem Zubehör.

Brüstungskanal
in unterschiedlichen Breiten als Geräteeinbaukanal als Baueinheit aus Kunststoff/Metall bestehend aus:
- Kanalunterteil: Farbe weiß, RAL 9010
- Kanalabdeckungen:, RAL 9010
- Kanaltrennwand: Kunststoff
- Innenecken
- Außenecken
- T-Stücke

einschließlich Klein- und Befestigungsmaterial liefern und in Teillängen auf Wänden oder Wandbefestigungskonsolen betriebsfertig passgenau montieren, einschließlich der erforderlichen Schnitte.

Elektro-Installationskanal
in unterschiedlichen Abmessungen als Leitungsführungskanal aus grau bzw. weiß eingefärbtem Kunststoff-Formstoff PVC-hart; in unterschiedlichen Abmessungen. Bestehend aus stabilem Unterteil, anstellbaren Kabelhalteklammern und formschlüssigem Oberteil; Richtungsänderungen sind mit Formteilen auszuführen und in den Einheitspreis einzukalkulieren; einschl. Klein- und Befestigungsmaterial.

Kunststoff-Panzerrohr
Flexibel, für schwere mechanische Beanspruchung (Ausführung ASCF) einschließlich aller erforderlichen Schraubmuffen, Kunststoffendtüllen, Klein- und Befestigungsmaterial liefern und als geschlossene Rohrinstallation an Wänden, Decken. Fußböden usw. betriebsfertig montieren.

Kunststoff-Isolierrohr
Flexibel, für leichte mechanische Beanspruchung (Ausführung BCF) einschließlich aller erforderlichen Schraubmuffen, Kunststoffendtüllen, Klein- und Befestigungsmaterial liefern und als geschlossene Rohrinstallation an Wänden, Decken, Fußböden usw. betriebsfertig montieren.

Kunststoff-Panzerrohr
starre Ausführung nach DIN 49018 (VDE 0605), für mittlere mechanische Beanspruchung (Ausführung A, C, F), als offene Rohrinstallation.

Gitterrinne
2 parallel laufende Rundeisenstäbe, je Meter 8 Drahtbügel 300 mm breit, 50 mm hoch; Deckenmontage: abstandslos, Verbindungen mit Verbindungslaschen; Belastbarkeit: ca. 35 kg/m bei 50 cm, Befestigungsabstand; verzinkt und chromatisiert.

Stahlkonstruktion
entsprechend örtlichem Aufmaß an der Verwendungsstelle; einschl. Schweiß-, Klein- und Befestigungsmaterial sowie zweimaligem rostschützenden Grundanstrich und Fertiganstrich (Material und RAL-Farbton nach Wahl des Bauherrn); aus Stab-, Form-, Rund-, Winkel-, U-, T- oder I-Stahl; für Kabelleitern, Gerüste für Verteilungen, Ständer für Schaltgeräte, Unterkonstruktionen für Verkleidungen, Befestigungsmaterial etc.

Belastungen und Verzinkung
Die nachstehend anzubietenden und zu montierenden Kunststoffkanäle, gelochte Kabelbahnen sowie Kabelträger sind so zu befestigen, dass ein Durchhängen bei voller Belegung des vorhandenen Querschnittes mit Kabel und Leitungen sicher verhindert wird. Es dürfen nur tauchfeuerverzinkte, verbindungsfeste Kabelträger verlegt werden.

Abstimmungen
Die genaue Trassenführung und der Deckenabstand ist mit der Bauleitung sowie den ausführenden HKSL-Firmen festzulegen.

Dübel und Funktionsfähigkeiten
Sämtliche nachfolgend genannten Bauteile sind zu liefern und als funktionsfähiges Kabelträger- bzw. Leitungsführungssystem betriebsfertig zu montieren. Dabei ist sicherzustellen, dass nur bauaufsichtlich zugelassene Dübel zum Einsatz kommen.

Nicht aufgeführte Klein- und Befestigungsmaterialien sind in die jeweiligen Einheitspreise mit einzukalkulieren

Kabel- und Leitungsanlagen mit Funktionserhalt
Weiter muss für Kabel- und Leitungsanlagen mit Funktionserhalt der Nachweis nach DIN 4102 Teil 12 erbracht werden. Die Abhängerausführung ist bezüglich der Kabel und Leitungen in Flucht- und Rettungswegen in die jeweiligen Einheitspreise der Kabelfestigungssystem mit einzukalkulieren.

Diese Anlagen sind vor Ort entsprechend der Norm zu beschildern.

Maße und Werte
Alle nachfolgend genannten Maße und Werte verstehen sich als Mindestmaße bzw. Mindestwerte, die system-, bauteil- und anlagenbezogen einzuhalten sind.

**3.1 Kabelrinne 60x400mm inkl. Hängestiel und Wand-Stielausleger**
Kabelrinne inkl. anteilige Hängestiele und Wand-Stielausleger bestehend aus:

Kabelrinne 60 mm x 400 mm, nach DIN EN 61537 VDE-zertifiziert, mit Verbindungs-System, inklusive zwei Trennstegen mit 60 mm Höhe, zur Trennung von Kabeln und Leitungen mit unterschiedlichen Spannungen oder Funktionen, sowie aller bereits integrierten Verbindungsbauteile zur Installation. Potentialausgleich nach DIN EN 61573 ohne Zusatzbauteile sowie ohne Verschraubung.

Korrosionsschutz: bandverzinkt nach DIN EN 10346
Seitenhöhe: 60 mm
Breite: 400 mm
Blechstärke: 0,75 mm
Tragfähigkeit: 1 kN/m bei Stützabstand 1,5m

Hängestiele in anteiligem Umfang zur Montage der Kabelrinne mit einer Montagelage von bis zu 40cm unterhalb der Deckenebenen.

Liefern und in Teillängen betriebsfertig montieren inkl. aller Klein- und Systemteile.
Menge: 400,000 m

**3.2 Kabelrinne 60x600mm inkl. Hängestiel und Wand-Stielausleger**
Kabelrinne inkl. anteilige Hängestiele und Wand-Stielausleger bestehend aus:

Kabelrinne 60 mm x 600 mm, nach DIN EN 61537 VDE-zertifiziert, mit Verbindungs-System, inklusive zwei Trennstegen mit 60 mm Höhe, zur Trennung von Kabeln und Leitungen mit unterschiedlichen Spannungen oder Funktionen, sowie aller bereits integrierten Verbindungsbauteile zur Installation. Potentialausgleich nach DIN EN 61573 ohne Zusatzbauteile sowie ohne Verschraubung.

Korrosionsschutz: bandverzinkt nach DIN EN 10346
Seitenhöhe: 60 mm
Breite: 600 mm
Blechstärke: 0,75 mm
Tragfähigkeit: 1 kN/m bei Stützabstand 1,5m

Hängestiele in anteiligem Umfang zur Montage der Kabelrinne mit einer Montagelage von bis zu 40cm unterhalb der Deckenebenen.

Liefern und in Teillängen betriebsfertig montieren inkl. aller Klein- und Systemteile.
Menge: 60,000 m

**3.3 Gelenkverbinder 60mm**
Gelenkverbinder für Kabelrinnen in variabler Ausführung bestehend aus:

Gelenkverbinder für vertikale Richtungsänderungen von Kabelrinnen und Trennstegen, inklusive Schrauben.

Korrosionsschutz: bandverzinkt nach DIN EN 10346
Blechstärke: 2 mm
Seitenhöhe: 60 mm

Liefern und betriebsfertig montieren inkl. aller Klein- und Systemteile
Menge: 22,000 St

**3.4 Bogen in variabler Ausführung 60x400mm**
Bogen für Kabelrinnen in variabler Ausführung bestehend aus:

Formteil Bogen variabel mit Speziallochung im Boden und Seitenholm, eingerollte Kante im Seitenholm zur Verstärkung und als Kabelschutz, einsetzbar für Winkel zwischen 0° und 90°, sowie  zwei Trennstegen mit 60 mm Höhe im Bogenverlauf, zur Trennung von Kabeln und Leitungen mit unterschiedlichen Spannungen oder Funktionen.

Korrosionsschutz: bandverzinkt nach DIN EN 10346
Blechstärke: 1,25 mm
Seitenhöhe: 60 mm
Breite: 400 mm

Liefern und betriebsfertig montieren inkl. aller Klein- und Systemteile
Menge: 14,000 St

**3.5 Bogen in variabler Ausführung 60x600mm**
Bogen für Kabelrinnen in variabler Ausführung bestehend aus:

Formteil Bogen variabel mit Speziallochung im Boden und Seitenholm, eingerollte Kante im Seitenholm zur Verstärkung und als Kabelschutz, einsetzbar für Winkel zwischen 0° und 90°, sowie  zwei Trennstegen mit 60 mm Höhe im Bogenverlauf, zur Trennung von Kabeln und Leitungen mit unterschiedlichen Spannungen oder Funktionen.

Korrosionsschutz: bandverzinkt nach DIN EN 10346
Blechstärke: 1,25 mm
Seitenhöhe: 60 mm
Breite: 600 mm

Liefern und betriebsfertig montieren inkl. aller Klein- und Systemteile
Menge: 6,000 St

**3.6 Kabelleiter 100 mm**
Kabelleiter 100 mm als Steigetrassen mit 100 mm Sprossenabstand, Seitenholm Höhe 60 mm feuerverzinkt zur Aufnahme von Bügelschellen, einschl. Längsverbinder, Wandanschlußwinkel sowie Befestigungs- und Montagematerial

Liefern und in Teillängen betriebsfertig montieren inkl. aller Klein- und Systemteile.
Menge: 10,000 m

**3.7 Kabelleiter 400 mm**
Kabelleiter 400 mm als Steigetrassen mit 400 mm Sprossenabstand, Seitenholm Höhe 60 mm feuerverzinkt zur Aufnahme von Bügelschellen, einschl. Längsverbinder, Wandanschlußwinkel sowie Befestigungs- und Montagematerial

Liefern und in Teillängen betriebsfertig montieren inkl. aller Klein- und Systemteile.
Menge: 23,000 m

**3.8 Kabelleiter 600 mm**
Kabelleiter 600 mm als Steigetrassen mit 600 mm Sprossenabstand, Seitenholm Höhe 60 mm feuerverzinkt zur Aufnahme von Bügelschellen, einschl. Längsverbinder, Wandanschlußwinkel sowie Befestigungs- und Montagematerial

Liefern und in Teillängen betriebsfertig montieren inkl. aller Klein- und Systemteile.
Menge: 9,000 m

**3.9 Kabelleiter 400 mm mit FE E-30**
Kabelleiter 400 mm als Steigetrassen mit 300 mm Sprossenabstand, Seitenholm Höhe 60 mm mit Funktionserhalt E-30 nach DIN 4102 Teil 12 feuerverzinkt zur Aufnahme von Bügelschellen, einschl. Längsverbinder, Wandanschlußwinkel sowie Befestigungs- und Montagematerial

Liefern und in Teillängen betriebsfertig montieren inkl. aller Klein- und Systemteile.
Menge: 6,000 m

**3.10 Kabelleiter 600 mm mit FE E-30**
Kabelleiter 600 mm als Steigetrassen mit 300 mm Sprossenabstand, Seitenholm Höhe 60 mm mit Funktionserhalt E-30 nach DIN 4102 Teil 12 feuerverzinkt zur Aufnahme von Bügelschellen, einschl. Längsverbinder, Wandanschlußwinkel sowie Befestigungs- und Montagematerial

Liefern und in Teillängen betriebsfertig montieren inkl. aller Klein- und Systemteile.
Menge: 12,000 m

**3.11 Profilschiene 200 mm**
Profilschiene 200 mm aus feuerverzinktem Profilstahl
ca. H 22 x B 41 mm nach DIN 50976 in schwerer Ausführung mit einer Gesamtlast von min. 1 kN zur
Aufnahme von Bügelschellen zur Kabelverlegung, einschl.
Befestigungs- und Montagematerial

Liefern und betriebsfertig montieren inkl. aller Klein- und Systemteile
Menge: 80,000 St

**3.12 Profilschiene 600 mm**
Profilschiene 600 mm aus feuerverzinktem Profilstahl
ca. H 22 x B 41 mm nach DIN 50976 in schwerer Ausführung mit einer Gesamtlast von min. 1 kN zur
Aufnahme von Bügelschellen zur Kabelverlegung in Funktionserhalt E30, einschl. Befestigungs- und Montagematerial

Liefern und betriebsfertig montieren inkl. aller Klein- und Systemteile
Menge: 60,000 St

**3.13 Bügelschelle bis 12 mm**
Bügelschelle mit Spannbereich bis 12 mm,
liefern und betriebsfertig montieren
Menge: 40,000 St

**3.14 Bügelschelle bis 22 mm**
Bügelschelle mit Spannbereich bis 22 mm,
liefern und betriebsfertig montieren
Menge: 40,000 St

**3.15 Bügelschelle bis 34 mm**
Bügelschelle mit Spannbereich bis 34 mm,
liefern und betriebsfertig montieren
Menge: 60,000 St

**3.16 Bügelschelle bis 52 mm**
Bügelschelle mit Spannbereich bis 52 mm,
liefern und betriebsfertig montieren
Menge: 200,000 St

**3.17 Bügelschelle bis 70 mm**
Bügelschelle mit Spannbereich bis 70 mm,
liefern und betriebsfertig montieren
Menge: 80,000 St

**3.18 Bügelschelle 8 - 12 mm E30**
Bügelschelle mit Spannbereich 8 - 12 mm aus feuerverzinktem Stahl mit Stahldruckwannen für vorbeschriebene Profilschiene E30 zur Befestigung von
einem oder mehreren Kabeln

liefern und betriebsfertig montieren
Menge: 400,000 St

**3.19 Bügelschelle 12 - 16 mm E30**
Bügelschelle mit Spannbereich 12 - 16 mm, Leistung
sonst wie zuvor beschrieben

liefern und betriebsfertig montieren
Menge: 100,000 St

**3.20 Bügelschelle 16 - 22 mm E30**
Bügelschelle mit Spannbereich 16 - 22 mm, Leistung
sonst wie zuvor beschrieben

liefern und betriebsfertig montieren
Menge: 12,000 St

**3.21 Bügelschelle 28 - 34 mm E30**
Bügelschelle mit Spannbereich 28 - 34 mm, Leistung
sonst wie zuvor beschrieben

liefern und betriebsfertig montieren
Menge: 814,000 St

**3.22 Bügelschelle 46 - 52 mm E30**
Bügelschelle mit Spannbereich 46 - 52 mm, Leistung
sonst wie zuvor beschrieben

liefern und betriebsfertig montieren
Menge: 56,000 St

**3.23 Abstandschelle bis 12mm**
Abstandschelle zur Montage von Rohren und Kabeln an Wand, Decke und Boden. Mit selbstsicherndem Oberteil. Befestigung über Ansatz mit Innengewinde.
Zugelassen für den Funktionserhalt nach DIN 4102 Teil 12, Funktionserhaltklassen E 30 bis E 90.  Einschl. Befestigungsmaterial mit bauaufsichtlich zugelassenen Dübel.
Menge: 328,000 St

**3.24 Abstandschelle bis 15mm**
Abstandschelle zur Montage von Rohren und Kabeln an Wand, Decke und Boden. Mit selbstsicherndem Oberteil. Befestigung über Ansatz mit Innengewinde.
Zugelassen für den Funktionserhalt nach DIN 4102 Teil 12, Funktionserhaltklassen E 30 bis E 90.  Einschl. Befestigungsmaterial mit bauaufsichtlich zugelassenen Dübel.
Menge: 16,000 St

**3.25 Abstandschelle bis 18mm**
Abstandschelle zur Montage von Rohren und Kabeln an Wand, Decke und Boden. Mit selbstsicherndem Oberteil. Befestigung über Ansatz mit Innengewinde.
Zugelassen für den Funktionserhalt nach DIN 4102 Teil 12, Funktionserhaltklassen E 30 bis E 90.  Einschl. Befestigungsmaterial mit bauaufsichtlich zugelassenen Dübel.
Menge: 19,000 St

**3.26 Sammelhalterung bis 15 Stk. Kabel 3x1,5 qmm mit Dübelbefestigung**
Sammelhalterung als Isolierstoffschelle in einer Größe für bis zu 15 Kabel 3x1,5qmm, als Schlaufe zum Einhängen von Kabeln und Leitungen in abgehängten Decken,  einschl. Befestigungsmaterial mit bauaufsichtlich zugelassenen Dübel.
Menge: 930,000 St

**3.27 Sammelhalterung bis 30 Stk. Kabel 3x1,5 qmm mit Dübelbefestigung**
Sammelhalterung als Isolierstoffschelle in einer Größe für bis zu 30 Kabel 3x1,5qmm, als Schlaufe zum Einhängen von Kabeln und Leitungen in abgehängten Decken,  einschl. Befestigungsmaterial mit bauaufsichtlich zugelassenen Dübel.
Menge: 420,000 St

**3.28 Stahlpanzergewinderohr M32**
Stahlpanzergewinderohr Größe M32

Elektroinstallationsrohr nach EN 61386-1, mit Gewindeenden nach DIN EN 60423, für den mechanischen Schutz von Kabeln und Leitungen, mit gratfreier Innenwand.

Größe: M32
Materialstärke: 1,4mm
Korrosionsschutz: Stahl, tauchfeuerverzinkt, DIN EN ISO 1461

Liefern und betriebsfertig inkl. anteiligen Verbindungsmuffen montieren inkl. aller Klein- und Systemteile
Menge: 38,000 m

**3.29 Panzerrohr NW 16**
Panzerrohr NW 16, rauchgasarm aus Spezialkunststoff nach VDE und DIN EN

- mittlere Druckfestigkeit,
- mittlere Schlagfestigkeit,
- Temperaturbeständigkeit von -45 °C bis +120 °C
- flammwidrig
- selbstverlöschend

einschl. aller erforderlichen Befestigungsschellen, Steckmuffen, Endtüllen als offene Rohrinstallation an Wänden, Decken auf Putz oder an Eisenkonstruktionen

liefern und montieren in verschiedenen Längen inkl. Klein- und Systemteile
Menge: 98,000 m

**3.30 Panzerrohr NW 20**
Panzerrohr NW 20, rauchgasarm aus Spezialkunststoff nach VDE und DIN EN

- mittlere Druckfestigkeit,
- mittlere Schlagfestigkeit,
- Temperaturbeständigkeit von -45 °C bis +120 °C
- flammwidrig
- selbstverlöschend

einschl. aller erforderlichen Befestigungsschellen, Steckmuffen, Endtüllen als offene Rohrinstallation an Wänden, Decken auf Putz oder an Eisenkonstruktionen

liefern und montieren in verschiedenen Längen inkl. Klein- und Systemteile
Menge: 61,000 m

**3.31 Panzerrohr NW 25**
Panzerrohr NW 25, rauchgasarm aus Spezialkunststoff nach VDE und DIN EN

- mittlere Druckfestigkeit,
- mittlere Schlagfestigkeit,
- Temperaturbeständigkeit von -45 °C bis +120 °C
- flammwidrig
- selbstverlöschend

einschl. aller erforderlichen Befestigungsschellen, Steckmuffen, Endtüllen als offene Rohrinstallation an Wänden, Decken auf Putz oder an Eisenkonstruktionen

liefern und montieren in verschiedenen Längen inkl. Klein- und Systemteile
Menge: 50,000 m

**3.32 Panzerrohr NW 32**
Panzerrohr NW 32, rauchgasarm aus Spezialkunststoff nach VDE und DIN EN

- mittlere Druckfestigkeit
- mittlere Schlagfestigkeit,
- Temperaturbeständigkeit von -45 °C bis +120 °C
- flammwidrig
- selbstverlöschend

einschl. aller erforderlichen Befestigungsschellen, Steckmuffen, Endtüllen als offene Rohrinstallation an Wänden, Decken auf Putz oder an Eisenkonstruktionen

liefern und montieren in verschiedenen Längen inkl. Klein- und Systemteile
Menge: 36,000 m

**3.33 Panzerrohr NW 40**
Panzerrohr NW 40, rauchgasarm aus Spezialkunststoff nach VDE und DIN EN

- mittlere Druckfestigkeit,
- mittlere Schlagfestigkeit,
- Temperaturbeständigkeit von 45 °C bis +120 °C
- flammwidrig
- selbstverlöschend

einschl. aller erforderlichen Befestigungsschellen, Steckmuffen, Endtüllen als offene Rohrinstallation an Wänden, Decken auf Putz oder an Eisenkonstruktionen

liefern und montieren in verschiedenen Längen inkl. Klein- und Systemteile
Menge: 31,000 m

**3.34 Panzerrohr NW 50**
Panzerrohr NW 50, rauchgasarm aus Spezialkunststoff nach VDE und DIN EN

- mittlere Druckfestigkeit,
- mittlere Schlagfestigkeit,
- Temperaturbeständigkeit von 45 °C bis +120 °C
- flammwidrig
- selbstverlöschend

einschl. aller erforderlichen Befestigungsschellen, Steckmuffen, Endtüllen als offene Rohrinstallation an Wänden, Decken auf Putz oder an Eisenkonstruktionen

liefern und montieren in verschiedenen Längen inkl. Klein- und Systemteile
Menge: 20,000 m

**3.35 Kunststoff-Wellenrohr aus PVC M25**
Leichtes Kunststoff-Wellrohr; biegsam;

Elektroinstallationsrohr DIN EN 61386-22,
Maße DIN EN60423,
nicht flammenausbreitend,
aus Polyolefin,
grau,
einwandig, gewellt, biegsam,
Außendurchmesser 25 mm,
Klassifizierungscode 23322,
Druckfestigkeitleicht,
Schlagfestigkeit leicht,
Dauergebrauchs- und
Installationstemperatur min. -15°C max. +90°C,
fachgerecht nach den Verlegerichtlinien verlegen
Menge: 24,000 m

**3.36 Kunststoff-Wellenrohr aus PVC M63**
Leichtes Kunststoff-Wellrohr; biegsam;

Elektroinstallationsrohr DIN EN 61386-22,
Maße DIN EN60423,
nicht flammenausbreitend,
aus Polyolefin,
grau,
einwandig, gewellt, biegsam,
Außendurchmesser 63 mm,
Klassifizierungscode 23322,
Druckfestigkeitleicht,
Schlagfestigkeit leicht,
Dauergebrauchs- und
Installationstemperatur min. -15°C max. +90°C,
fachgerecht nach den Verlegerichtlinien verlegen.
Menge: 18,000 m

**3.37 Kabelschutzrohr**
Kabelschutzrohr DN 110 aus PE, flexibel, Ringlänge 50 m

Kabelschutzrohr in Verbundrohrbauweise gemäß
DIN 16961, entsprechend DIN EN 61386-24
Klasse N 450 (Druckfestigkeit >=450 Newton,
Schlagfestigkeit N),
DN 110, Material Polyethylen (PE), als Ringware,
mit integrierter Einzugschnur zum Einziehen eines
Kabelzugdrahtes bzw. -seiles,
liefern und höhen- und fluchtgerecht nach DIN EN 1610,
den Verlegeanleitungen A515, A 535 des KRV
und der Fränkischen Rohrwerke einbauen.

Einschließlich herstellen der
wasserdichten (WD)/ sanddichten (SD)
Rohrverbindungen mit
Doppelsteckmuffen/Doppelsteckmuffen mit Profil-
Menge: 40,000 m

### Bereich 4 Kabel und Leitungen

*Hinweis: Hinweis zur halogenfreien Verkabelung*
Bei den nachfolgenden Kabel und Leitungen ist immer eine betriebsfertige Installation, einschl. der erforderlichen Werkzeuge, Gerüste, Kabelzugmaschinen, Kabeltrommel-Leihgebühren einzukalkulieren.

Dabei kommen Längen in beliebigem Umfang zur Anwendung.
Alle Kabel und Leitungen sind inkl. Kupfer anzubieten. Eine sep. Verrechnung des Kupferanteils findet nicht statt.

Die Kabel und Leitungen sind dabei in Teillängen zu liefern und betriebsfertig entsprechend den nachfolgend beschriebenen Verlagearte zu verlegen:
- durch Einziehen in vorhandene Leerrohre aller Arten und Leitungsführungskanälen
- auf bauseitigen Ankerschienen mit bauseitigen Klemmschellen
- auf bauseitigen Steigetrassen bzw. C-Schienen mit bauseitigen Klemmschellen
- mit bauseitigen Einzelschellen
- auf bauseitige Trassen
- in bauseitigen Doppel- und Schaltraumböden

Die als bauseitig zu betrachtenden Leerrohre aller Arten, C-Schienen, Steigetrassen, Kabelbühnen und Schellen, bezogen auf die zuvor genannten Verlagearten, sind gesondert im Leistungsverzeichnis beschrieben und dort zu bespreisen.

Sollten weitere für die Verlegung der Kabel und Leitungen notwendige und nicht im Leistungsverzeichnis aufgeführte Kabel- und Leistungsführungs bzw. Befestigungssysteme erforderlich sein bzw. zum Tragen kommen für die im Leistungsverzeichnis keine Position ausgewiesen sein sollte, sind diese Leistungen in die Kabel- und Leitungspreise mit einzukalkulieren.

Die ausgeschriebene Leistung hat unteranderem so zu erfolgen wie in den Positionen und Vorbemerkungen beschrieben, inklusive Lieferung aller Materialien, deren Transport zur und auf der Baustelle, sowie notwendiger Montagearbeiten im Werk oder auf der Baustelle in fix und fertiger, fach-, DIN-, Normen-, Zulassungs- und sachgerechter, dem Stand der Technik entsprechender Ausführung, mit Stellung aller notwendigen Gerüste.

Ergänzend zu den nachfolgenden Positionen gelten auch die im Leistungsverzeichnis zuvor beschriebenen Inhalte und Sachverhalte. Diese sind in den jeweiligen bzw. nachfolgenden Positionen mit zu berücksichtigen und innerhalb der Einheitspreise mit zu kalkulieren.

**4.1 Leitung NHXMH-J 3 x 1,5 mm²**
NHXMH-J 3 x 1,5 mm²

Inklusive verlegen  durch Einziehen in vorhandene Leerrohre aller Arten und Leitungsführungskanälen
- auf bauseitigen Ankerschienen mit bauseitigen Klemmschellen
- auf bauseitigen Steigetrassen bzw. C-Schienen mit bauseitigen Klemmschellen
- mit bauseitigen Einzelschellen
- auf bauseitige Trassen
- in bauseitigen Wandschlitzen inkl. fixierung mit  Nagelschellen oder Lochband
Menge: 200,000 m

**4.2 Leitung NHXMH-J 3 x 2,5 mm²**
NHXMH-J 3 x 2,5 mm²

Inklusive verlegen  durch Einziehen in vorhandene Leerrohre aller Arten und Leitungsführungskanälen
- auf bauseitigen Ankerschienen mit bauseitigen Klemmschellen
- auf bauseitigen Steigetrassen bzw. C-Schienen mit bauseitigen Klemmschellen
- mit bauseitigen Einzelschellen
- auf bauseitige Trassen
- in bauseitigen Doppel- und Schaltraumböden
- in bauseitigen Wandschlitzen inkl. fixierung mit  Nagelschellen oder Lochband
Menge: 17500,000 m

**4.3 Leitung NHXMH-J 3 x 4 mm²**
NHXMH-J 3 x 4 mm²

Inklusive verlegen  durch Einziehen in vorhandene Leerrohre aller Arten und Leitungsführungskanälen
- auf bauseitigen Ankerschienen mit bauseitigen Klemmschellen
- auf bauseitigen Steigetrassen bzw. C-Schienen mit bauseitigen Klemmschellen
- mit bauseitigen Einzelschellen
- auf bauseitige Trassen
- in bauseitigen Doppel- und Schaltraumböden
Menge: 50,000 m

**4.4 Leitung NHXMH-J 3 x 6 mm²**
NHXMH-J 3 x 6 mm²

Inklusive verlegen  durch Einziehen in vorhandene Leerrohre aller Arten und Leitungsführungskanälen
- auf bauseitigen Ankerschienen mit bauseitigen Klemmschellen
- auf bauseitigen Steigetrassen bzw. C-Schienen mit bauseitigen Klemmschellen
- mit bauseitigen Einzelschellen
- auf bauseitige Trassen
- in bauseitigen Doppel- und Schaltraumböden
- in bauseitigen Wandschlitzen inkl. fixierung mit  Nagelschellen oder Lochband
Menge: 50,000 m

**4.5 Leitung NHXMH-J 5 x 1,5 mm²**
NHXMH-J 5 x 1,5 mm²

Inklusive verlegen  durch Einziehen in vorhandene Leerrohre aller Arten und Leitungsführungskanälen
- auf bauseitigen Ankerschienen mit bauseitigen Klemmschellen
- auf bauseitigen Steigetrassen bzw. C-Schienen mit bauseitigen Klemmschellen
- mit bauseitigen Einzelschellen
- auf bauseitige Trassen
- in bauseitigen Doppel- und Schaltraumböden
- in bauseitigen Wandschlitzen inkl. fixierung mit  Nagelschellen oder Lochband
Menge: 200,000 m

**4.6 Leitung NHXMH-J 5 x 2,5 mm²**
NHXMH-J 5 x 2,5 mm²

Inklusive verlegen  durch Einziehen in vorhandene Leerrohre aller Arten und Leitungsführungskanälen
- auf bauseitigen Ankerschienen mit bauseitigen Klemmschellen
- auf bauseitigen Steigetrassen bzw. C-Schienen mit bauseitigen Klemmschellen
- mit bauseitigen Einzelschellen
- auf bauseitige Trassen
- in bauseitigen Doppel- und Schaltraumböden
- in bauseitigen Wandschlitzen inkl. fixierung mit  Nagelschellen oder Lochband
Menge: 800,000 m

**4.7 Leitung NHXMH-J 5 x 4 mm²**
NHXMH-J 5 x 4 mm²

Inklusive verlegen  durch Einziehen in vorhandene Leerrohre aller Arten und Leitungsführungskanälen
- auf bauseitigen Ankerschienen mit bauseitigen Klemmschellen
- auf bauseitigen Steigetrassen bzw. C-Schienen mit bauseitigen Klemmschellen
- mit bauseitigen Einzelschellen
- auf bauseitige Trassen
- in bauseitigen Doppel- und Schaltraumböden
- in bauseitigen Wandschlitzen inkl. fixierung mit  Nagelschellen oder Lochband
Menge: 100,000 m

**4.8 Leitung NHXMH-J 5 x 6 mm²**
NHXMH-J 5 x 6 mm²

Inklusive verlegen  durch Einziehen in vorhandene Leerrohre aller Arten und Leitungsführungskanälen
- auf bauseitigen Ankerschienen mit bauseitigen Klemmschellen
- auf bauseitigen Steigetrassen bzw. C-Schienen mit bauseitigen Klemmschellen
- mit bauseitigen Einzelschellen
- auf bauseitige Trassen
- in bauseitigen Doppel- und Schaltraumböden
- in bauseitigen Wandschlitzen inkl. fixierung mit  Nagelschellen oder Lochband
Menge: 250,000 m

**4.9 Leitung NHXMH-J 5 x 10 mm²**
NHXMH-J 5 x 10 mm²

Inklusive verlegen  durch Einziehen in vorhandene Leerrohre aller Arten und Leitungsführungskanälen
- auf bauseitigen Ankerschienen mit bauseitigen Klemmschellen
- auf bauseitigen Steigetrassen bzw. C-Schienen mit bauseitigen Klemmschellen
- mit bauseitigen Einzelschellen
- auf bauseitige Trassen
- in bauseitigen Doppel- und Schaltraumböden
- in bauseitigen Wandschlitzen inkl. fixierung mit  Nagelschellen oder Lochband
Menge: 150,000 m

**4.10 Leitung NHXMH-J 5 x 16 mm²**
NHXMH-J  5 x 16 mm²

Inklusive verlegen  durch Einziehen in vorhandene Leerrohre aller Arten und Leitungsführungskanälen
- auf bauseitigen Ankerschienen mit bauseitigen Klemmschellen
- auf bauseitigen Steigetrassen bzw. C-Schienen mit bauseitigen Klemmschellen
- mit bauseitigen Einzelschellen
- auf bauseitige Trassen
- in bauseitigen Doppel- und Schaltraumböden
- in bauseitigen Wandschlitzen inkl. fixierung mit  Nagelschellen oder Lochband
Menge: 180,000 m

**4.11 Leitung NHXMH-J 5 x 25 mm²**
NHXMH-J  5 x 25 mm²

Inklusive verlegen  durch Einziehen in vorhandene Leerrohre aller Arten und Leitungsführungskanälen
- auf bauseitigen Ankerschienen mit bauseitigen Klemmschellen
- auf bauseitigen Steigetrassen bzw. C-Schienen mit bauseitigen Klemmschellen
- mit bauseitigen Einzelschellen
- auf bauseitige Trassen
- in bauseitigen Doppel- und Schaltraumböden
- in bauseitigen Wandschlitzen inkl. fixierung mit  Nagelschellen oder Lochband
Menge: 50,000 m

**4.12 Leitung H07Z1-K 1 x 4 mm²**
Leitung H07Z1-K  1 x 4 mm²

Inklusive verlegen  durch Einziehen in vorhandene Leerrohre aller Arten und Leitungsführungskanälen
- auf bauseitigen Ankerschienen mit bauseitigen Klemmschellen
- auf bauseitigen Steigetrassen bzw. C-Schienen mit bauseitigen Klemmschellen
- mit bauseitigen Einzelschellen
- auf bauseitige Trassen
- in bauseitigen Doppel- und Schaltraumböden
- in bauseitigen Wandschlitzen inkl. fixierung mit  Nagelschellen oder Lochband
Menge: 25,000 m

**4.13 Leitung H07Z1-K 1 x 6 mm²**
Leitung H07Z1-K  1 x 6 mm²

Inklusive verlegen  durch Einziehen in vorhandene Leerrohre aller Arten und Leitungsführungskanälen
- auf bauseitigen Ankerschienen mit bauseitigen Klemmschellen
- auf bauseitigen Steigetrassen bzw. C-Schienen mit bauseitigen Klemmschellen
- mit bauseitigen Einzelschellen
- auf bauseitige Trassen
- in bauseitigen Doppel- und Schaltraumböden
- in bauseitigen Wandschlitzen inkl. fixierung mit  Nagelschellen oder Lochband
Menge: 120,000 m

**4.14 Leitung H07Z1-K 1 x 16 mm²**
Leitung H07Z1-K  a1 1 x 16 mm²

Inklusive verlegen  durch Einziehen in vorhandene Leerrohre aller Arten und Leitungsführungskanälen
- auf bauseitigen Ankerschienen mit bauseitigen Klemmschellen
- auf bauseitigen Steigetrassen bzw. C-Schienen mit bauseitigen Klemmschellen
- mit bauseitigen Einzelschellen
- auf bauseitige Trassen
- in bauseitigen Doppel- und Schaltraumböden
- in bauseitigen Wandschlitzen inkl. fixierung mit  Nagelschellen oder Lochband
Menge: 80,000 m

**4.15 Kabel J-H(St)H 2x2x0.8**
J-H(St)H  2x2x0,8

Inklusive verlegen  durch Einziehen in vorhandene Leerrohre aller Arten und Leitungsführungskanälen
- auf bauseitigen Ankerschienen mit bauseitigen Klemmschellen
- auf bauseitigen Steigetrassen bzw. C-Schienen mit bauseitigen Klemmschellen
- mit bauseitigen Einzelschellen
- auf bauseitige Trassen
- in bauseitigen Doppel- und Schaltraumböden
- in bauseitigen Wandschlitzen inkl. fixierung mit  Nagelschellen oder Lochband
Menge: 1000,000 m

**4.16 Kabel J-H(St)H 4x2x0.8**
J-H(St)H  4x2x0,8

Inklusive verlegen  durch Einziehen in vorhandene Leerrohre aller Arten und Leitungsführungskanälen
- auf bauseitigen Ankerschienen mit bauseitigen Klemmschellen
- auf bauseitigen Steigetrassen bzw. C-Schienen mit bauseitigen Klemmschellen
- mit bauseitigen Einzelschellen
- auf bauseitige Trassen
- in bauseitigen Doppel- und Schaltraumböden
- in bauseitigen Wandschlitzen inkl. fixierung mit  Nagelschellen oder Lochband
Menge: 2000,000 m

**4.17 Kabel J-H(St)H 20x2x0.8**
J-H(St)H  20x2x0.8

Inklusive verlegen  durch Einziehen in vorhandene Leerrohre aller Arten und Leitungsführungskanälen
- auf bauseitigen Ankerschienen mit bauseitigen Klemmschellen
- auf bauseitigen Steigetrassen bzw. C-Schienen mit bauseitigen Klemmschellen
- mit bauseitigen Einzelschellen
- auf bauseitige Trassen
- in bauseitigen Doppel- und Schaltraumböden
- in bauseitigen Wandschlitzen inkl. fixierung mit  Nagelschellen oder Lochband
Menge: 320,000 m

**4.18 Kabel J-H(St)H 10x2x0.8**
J-H(St)H 10x2x0.8

Inklusive verlegen  durch Einziehen in vorhandene Leerrohre aller Arten und Leitungsführungskanälen
- auf bauseitigen Ankerschienen mit bauseitigen Klemmschellen
- auf bauseitigen Steigetrassen bzw. C-Schienen mit bauseitigen Klemmschellen
- mit bauseitigen Einzelschellen
- auf bauseitige Trassen
- in bauseitigen Doppel- und Schaltraumböden
- in bauseitigen Wandschlitzen inkl. fixierung mit  Nagelschellen oder Lochband
Menge: 1,000 m

**4.19 Leitung N2XCH 4x35/16 mm²**
N2XCH  4x35/16 mm²

Inklusive verlegen  durch Einziehen in vorhandene Leerrohre aller Arten und Leitungsführungskanälen
- auf bauseitigen Ankerschienen mit bauseitigen Klemmschellen
- auf bauseitigen Steigetrassen bzw. C-Schienen mit bauseitigen Klemmschellen
- mit bauseitigen Einzelschellen
- auf bauseitige Trassen
- in bauseitigen Doppel- und Schaltraumböden
- in bauseitigen Wandschlitzen inkl. fixierung mit  Nagelschellen oder Lochband
Menge: 1,000 m

**4.20 Leitung N2XCH 4x50/25 mm²**
Leitung N2XCH 4x50/25 mm²

Inklusive verlegen  durch Einziehen in vorhandene Leerrohre aller Arten und Leitungsführungskanälen
- auf bauseitigen Ankerschienen mit bauseitigen Klemmschellen
- auf bauseitigen Steigetrassen bzw. C-Schienen mit bauseitigen Klemmschellen
- mit bauseitigen Einzelschellen
- auf bauseitige Trassen
- in bauseitigen Doppel- und Schaltraumböden
- in bauseitigen Wandschlitzen inkl. fixierung mit  Nagelschellen oder Lochband
Menge: 1,000 m

**4.21 Leitung N2XCH 4x70/35 mm²**
Leitung N2XCH 4x70/35 mm²

Inklusive verlegen  durch Einziehen in vorhandene Leerrohre aller Arten und Leitungsführungskanälen
- auf bauseitigen Ankerschienen mit bauseitigen Klemmschellen
- auf bauseitigen Steigetrassen bzw. C-Schienen mit bauseitigen Klemmschellen
- mit bauseitigen Einzelschellen
- auf bauseitige Trassen
- in bauseitigen Doppel- und Schaltraumböden
- in bauseitigen Wandschlitzen inkl. fixierung mit  Nagelschellen oder Lochband
Menge: 1,000 m

**4.22 Leitung N2XCH 4x95/50 mm²**
Leitung N2XCH 4x95/35 mm²

Inklusive verlegen  durch Einziehen in vorhandene Leerrohre aller Arten und Leitungsführungskanälen
- auf bauseitigen Ankerschienen mit bauseitigen Klemmschellen
- auf bauseitigen Steigetrassen bzw. C-Schienen mit bauseitigen Klemmschellen
- mit bauseitigen Einzelschellen
- auf bauseitige Trassen
- in bauseitigen Doppel- und Schaltraumböden
- in bauseitigen Wandschlitzen inkl. fixierung mit  Nagelschellen oder Lochband
Menge: 1,000 m

**4.23 Leitung N2XCH 4x150/70 mm²**
NYCWY 4x120 SM/70 S Starkstromkabel

Leiter-Material Kupfer, blank,
Leiter-Nennquerschnitt 120mm²,
Leiter-Klasse Kl.2 = mehrdrähtig,
Leiter-Form sektorförmig,
Ader-Zahl 4,
Ader-Isolation PVC,
Ader-Kennzeichnung Farbe,
Konzentrischer Leiter Cu,
Konzentrischer Leiter-Nennquerschnitt 70mm², Mantel-Material PVC,
Mantel-Farbe schwarz,
Flammwidrig nach EN 60332-1-2, Isolationserhalt nein,
Funktionserhalt nein,
Außendurchmesser ca.48,4mm,

Zul.max. Leitertemperatur 70°C, Zul.
Kabelaußentemperatur, in Bewegung -5 ...70°C, Zul.
Kabelaußentemperatur, fest verlegt -5 ...
70°C, Nennspannung U0 0,6kV, Nennspannung U 1kV, Vorzugsweise für die Verlegung in der Erde, speziell in Ortsnetzen, für Industrie und Schaltanlagen, Kraftwerke sowie als Steuerkabel zur Übertragung von Steuer- und Regelimpulsen und Messwerten.
Dort wo erhöhter elektrischer und mechanischer Schutz gefordert wird.
Verlegung im Freien, im Wasser, in Innenräumen und Kabelkanälen.
Der konzentrische Leiter (CW) darf als Mittel-, Schutz- oder Nullleiter verwendet werden.
Er darf gleichzeitig als Schirm dienen, z.B.
als geerdeter Berührungsschutz.
Durch die wellenförmige Ausführung (Ceander) des konzentrischen Leiters sind bei der Montage beliebig viele Kabelabzweigungen möglich, ohne einen Leiter zu schneiden.
Damit ist eine optimale Betriebssicherheit gewährleistet.
Max.
Betriebstemperatur 70 °C.
Menge: 1,000 m

**4.24 Leitung N2XCH 4x120/70 mm²**
Leitung N2XCH 4x120/70 mm²

Inklusive verlegen  durch Einziehen in vorhandene Leerrohre aller Arten und Leitungsführungskanälen
- auf bauseitigen Ankerschienen mit bauseitigen Klemmschellen
- auf bauseitigen Steigetrassen bzw. C-Schienen mit bauseitigen Klemmschellen
- mit bauseitigen Einzelschellen
- auf bauseitige Trassen
- in bauseitigen Doppel- und Schaltraumböden
- in bauseitigen Wandschlitzen inkl. fixierung mit  Nagelschellen oder Lochband
Menge: 1,000 m

### Bereich 5 Installationsgeräte

*Hinweis: Allgemeinen Installationshinweise zu Installationshöhen*
Alle Schalterdosen sind, wenn nicht andere Angaben gemacht werden, so zu montieren, dass nach fertig gestellten Böden, Türzargen usw., folgende Höhen und Abstände bis Mitte Gerät eingehalten werden:

- Schalter: 1,05 m ü. OKFF
- Steckdosen: 0,30 m ü. OKFF
- Türschild: 1,40 m ü. OKFF
- Telefondosen: 0,30 m ü. OKFF
- Herdanschlussdosen: 0,30 m ü. OKFF
- Steckdosen über Arbeitsplatte: 1,10 m ü. OKFF
- Steckdosen für Kochendwassergerät: 1,40 m ü. OKFF
- Wandauslassdosen: 1,90 m ü. OKFF
- Sprechstellen: 1,40 m ü. OKFF
- Schlüsselschalter: 1,40 m ü. OKFF
- Abstand von der Türzarge: 0,12 m

Die Schalter und Schukosteckdosen sowie deren Abdeckrahmen sind projektweise aus demselben Schalterprogramm eines namhaften Herstellers zu wählen. Abdeckungen und Abdeckrahmen für spezielle Anschlussdosen wie Antennen-, Daten- und TAE-Dosen sind ebenfalls aus dem gewählten Schalterprogramm zu entnehmen.

*Hinweis: Installationsgeräte Unterputz*
Die nachfolgenden Installationgeräte sind in Unterputzausführung aus bruchsicherem Kunststoff in Reinweiß zu liefern und in bauseitige Gerätebecher einzubauen.

**5.1 Jalousie-Wippen-Taster u.P.**
Jalousie-Wippen-Taster 10 A / 250 V~

als Installationseinsatz mit Rahmen und Wippe mit Pfeilsymbolen
Material: bruchsicherer Kunststoff
Farbe: Reinweiß
Schaltart/Variante: Mit mechanischer und elektrischer Verriegelung als Sperre gegen beidseitiges Eintasten
1-polig, Schließer

Liefern, in bauseitige Gerätebecher mit Schrauben montieren und betriebsfertig anschließen inkl. aller Klein- und Systemteile
Menge: 180,000 St

**5.2 Serienschalter u.P.**
Serienschalter 10 A / 250 V~

als Installationseinsatz mit Rahmen und Wippen
Material: bruchsicherer Kunststoff
Farbe: Reinweiß

Liefern, in bauseitige Gerätebecher mit Schrauben montieren und betriebsfertig anschließen inkl. aller Klein- und Systemteile
Menge: 140,000 St

**5.3 Ausschalter u.P.**
Ausschalter 10 A / 250 V~

als Installationseinsatz mit Rahmen und Wippe
Material: bruchsicherer Kunststoff
Farbe: Reinweiß

Liefern, in bauseitige Gerätebecher mit Schrauben montieren und betriebsfertig anschließen inkl. aller Klein- und Systemteile
Menge: 60,000 St

**5.4 Serien-Wechselschalter u.P.**
Serien-Wechselschalter 16 A / 250 V~

als Installationseinsatz mit Rahmen und Wippe
Material: bruchsicherer Kunststoff
Farbe: Reinweiß

Liefern, in bauseitige Gerätebecher mit Schrauben montieren und betriebsfertig anschließen inkl. aller Klein- und Systemteile
Menge: 24,000 St

**5.5 Steckdose 1-fach u.P.**
Steckdose 1-fach 16 A / 250 V~

als Installationseinsatz mit Rahmen
inkl. erhöhtem Berührungsschutz gemäß DIN VDE 0620-1
Material: bruchsicherer Kunststoff
Farbe: Reinweiß

Liefern, in bauseitige Gerätebecher mit Schrauben montieren und betriebsfertig anschließen inkl. aller Klein- und Systemteile
Menge: 470,000 St

**5.6 Steckdose 2-fach u.P.**
Steckdose 2-fach 16 A / 250 V~

als Installationseinsatz mit Rahmen
inkl. erhöhtem Berührungsschutz gemäß DIN VDE 0620-1
Material: bruchsicherer Kunststoff
Farbe: Reinweiß

Liefern, in bauseitige Gerätebecher mit Schrauben montieren und betriebsfertig anschließen inkl. aller Klein- und Systemteile
Menge: 46,000 St

**5.7 Geräteanschlussdose WS u.P.**
Geräteanschlussdose Wechselstrom 16 A / 250 V~

als Installationseinsatz mit Rahmen und Zugentlastung
Material: bruchsicherer Kunststoff
Farbe: Reinweiß

Liefern, in bauseitige Gerätebecher mit Schrauben montieren und betriebsfertig anschließen inkl. aller Klein- und Systemteile
Menge: 30,000 St

**5.8 Geräteanschlussdose DS u.P.**
Geräteanschlussdose Drehstrom 16 A / 250 V~

als Installationseinsatz mit Rahmen und Zugentlastung
Material: bruchsicherer Kunststoff
Farbe: Reinweiß

Liefern, in bauseitige Gerätebecher mit Schrauben montieren und betriebsfertig anschließen inkl. aller Klein- und Systemteile
Menge: 12,000 St

**5.9 Serienschalter a.P.**
Serienschalter 10 A / 250 V~

als Aufputzinstallationsgerät in Schutzart IP44

Liefern, montieren und betriebsfertig anschließen inkl. aller Klein- und Systemteile
Menge: 13,000 St

**5.10 Steckdose 1-fach a.P.**
Steckdose 1-fach 16 A / 250 V~

als Aufputzinstallationsgerät in Schutzart IP44

inkl. erhöhtem Berührungsschutz gemäß DIN VDE 0620-1

Liefern, montieren und betriebsfertig anschließen inkl. aller Klein- und Systemteile
Menge: 32,000 St

**5.11 Blindverschluss mit Zentralstück**
Blindverschluss mit Zentralstück mit Tragplatte, mit Steckbefestigung. Unterputz-Installation.
Material: Kunststoff, Duroplast, halogenfrei.

Liefern, montieren und betriebsfertig anschließen inkl. aller Klein- und Systemteile
Menge: 163,000 St

*Hinweis: Dämmerungsschalter*

**5.12 Dämmerungsschalter a.P.**
Dämmerungsschalter mit Einstellblende und Relaiskontakt  bis 10 A / 250 V~ und einstellbarem Helligkeitsschwellwert

als Aufputzinstallationsgerät in Schutzart IP65, inkl. Ergänzungs- und Klemmgehäuse mit Überspannungsschutzbausteinen, sowie zugehörigem Montagehalter

Liefern, montieren mit Schrauben und betriebsfertig anschließen inkl. aller Klein- und Systemteile
Menge: 3,000 St

*Hinweis: Gerätebecher*

**5.13 Gerätebecher GK-Wand**
Geräte-Verbindungsdose mit Halterand für Plattenstärke 7 - 40 mm, Tiefe 62, Fräsloch Durchmesser 68 mm

Liefern und in GK-Wand einbauen
Menge: 800,000 St

**5.14 Gerätebecher GK-Schallschutz-Wand**
Geräte-Verbindungsdose mit Halterand für Plattenstärke 7 - 40 mm, Tiefe ca. 61, Fräsloch Durchmesser 68 mm
für Schallschutzwände bis69 dB

Liefern und in GK-Wand einbauen
Menge: 25,000 St

**5.15 Gerätebecher GK-Brandschutz-Wand**
Geräte-Verbindungsdose mit Halterand für Plattenstärke 7 - 40 mm, Tiefe ca. 60, Fräsloch Durchmesser 68 mm
Für Brandschutzwände F30-F90 bzw. EI30-EI90, F30-B bis F90-B

Liefern und in GK-Wand einbauen
Menge: 8,000 St

**5.16 Gerätebecher Mauerwerk**
Geräte-Verbindungsdose 40 mm, Tiefe 62, Fräsloch Durchmesser 68 mm

Liefern und in Mauerwerk einbauen
Menge: 24,000 St

**5.17 Gerätebecher Mauerwerk Brandschutzdose**
Geräte-Verbindungsdose 40 mm, Tiefe 60, Fräsloch Durchmesser 68 mm
für Brandschutzwände F30-F120 bzw. EI30–EI120

Liefern und in Mauerwerk einbauen
Menge: 8,000 St

**5.18 Gerätebecher Brüstungskanal**
Geräte-Verbindungsdose für den im LV ausgeschriebenen Brüstungskanal

Liefern und in Brüstungskanal einbauen
Menge: 173,000 St

**5.19 Stahlbrüstungskanal**
Stahlbrüstungskanal in reinweiß mit Vorderseiten rastbarem Abdeckstreifen und kanalinnenliegendem Trennsteg
Kanal als Brüstungskanal aus Stahlblech nach DIN EN 50085-1 als Geräteeinbaukanal.

Mit Lochung zur Wandmontage, sowie rastendem, werkzeuglosem Geräteeinbau zur Befestigung von Geräteeinbaudosen. Inkl. anteilige Kupplungen zur passgenauen Kanalverbindung, für den Potenzialausgleich, Trennwände, Leitungsrückhaltebügel und der Potentialausgleichssicherstellung

- Kanalbreite: ca. 170 mm
- Kanalhöhe: ca. 68 mm
- OT-Breite: 80 mm
- Farbe: reinweiß
- Anzahl der Oberteile: 1
- Anzahl der Trennwände: 1
- RAL Farbnummer: 9010
- Werkstoff: Stahlblech
- Kanalverbindung: Über Kupplungen
- Zulassungen: EN50085-2-1
- Oberfläche: pulverbeschichtet

einschließlich aller Klein-, System- und Befestigungsmaterial liefern und in Teillängen auf Wänden betriebsfertig passgenau montieren, einschließlich der erforderlichen Schnitte.
Menge: 20,000 m

*Hinweis: Verteiler und Anschlussdosen*

**5.20 Verteiler und Anschlussdose a.P. 110 mm x 110 mm**
AP-FR-Abzweigkasten

mit aufschraubbarem Deckel; mit 6 Anbaustutzen,  Befestigungslöchern außerhalb des Klemmenraumes; mit zweiteiligen Deckelklemmen aus Messing für die Einlegung der Adern von oben; mit 5-poligem Klemmstein für Verdrahtungen bis 6 mm² und für maximal zulässige Adernzahl, mit Stromkreisbeschriftung.

Abmessungen: ca. 110 x 110 mm;
Höhe: ca. 67 mm;

Liefern, montieren mit Schrauben und betriebsfertig anschließen inkl. aller Klein- und Systemteile
Menge: 245,000 St

**5.21 Verteiler und Anschlussdose a.P. 110 mm x 110 mm Farbe rot**
AP-FR-Abzweigkasten in Rot

mit aufschraubbarem Deckel; mit 6 Anbaustutzen,  Befestigungslöchern außerhalb des Klemmenraumes; mit zweiteiligen Deckelklemmen aus Messing für die Einlegung der Adern von oben; mit 5-poligem Klemmstein für Verdrahtungen bis 6 mm² und für maximal zulässige Adernzahl, mit Stromkreisbeschriftung.

Abmessungen: ca. 110 x 110 mm;
Höhe: ca. 67 mm;

Liefern, montieren mit Schrauben und betriebsfertig anschließen inkl. aller Klein- und Systemteile
Menge: 60,000 St

**5.22 Kabelabschlussdose für 230V WS Betriebsmittel a.P.**
Kabelabschlussdose als Übergabeklemmpunkt in Aufputzausführung für bauseitige 230V Betriebsmittel
mit Klemmen für Leitungen bis 3x6qmm, inkl. Deckelbeschriftung mit Stromkreis und Zielgerätebezeichnung  und 3 adrigem Abgangskabel bis 6qmm mit 2 m gegenzeichnetem Kabelüberhang.

Die Anschlussdose ist in Abstimmung auf das zum Tragen kommende bauseitig zu versorgende Betriebsmittel, gerätenah zu installieren.

Liefern, montieren mit Schrauben und betriebsfertig anschließen inkl. aller Klein- und Systemteile
Menge: 2,000 St

**5.23 Kabelabschlussdose für 400V DS Betriebsmittel a.P.**
Kabelabschlussdose als Übergabeklemmpunkt in Aufputzausführung für bauseitige 400V Betriebsmittel
mit Klemmen für Leitungen bis 5x6qmm, inkl. Deckelbeschriftung mit Stromkreis und Zielgerätebezeichnung  und 5 adrigem Abgangskabel bis 6qmm mit 2 m gegenzeichnetem Kabelüberhang.

Die Anschlussdose ist in Abstimmung auf das zum Tragen kommende bauseitig zu versorgende Betriebsmittel, gerätenah zu installieren.

Liefern, montieren mit Schrauben und betriebsfertig anschließen inkl. aller Klein- und Systemteile
Menge: 6,000 St

**5.24 Notruf-Set**
Notruf-Set dient dem Hilferuf in WC-Anlagen.
Set besteht aus Zugtaster mit Rahmen, Lichtsignal mit Rahmen, Abstelltaster mit Rahmen und Netzteil mit Rahmen.
Funktionen: Akustische und visuelle Signalisierung eines Notrufes am Lichtsignal nach Betätigung des Zugtasters, Abstellen des Notrufes über Abstelltaster am Notfallort, Rufton als Dauersignal oder pulsierend einstellbar, akustischer Rufton am Lichtsignal zuschaltbar, Überwachung rufauslösender Geräte auf Drahtbruch.
Spannungsversorgung über Netzteil mit 24 V DC. Zentralstücke für Steckbefestigung.

Betriebsspannung: 24 - 24 V
Betriebstemperatur: -5 - 40 °C

liefern, montieren und betriebsfertig anschließen.
Menge: 2,000 St

**5.25 Deckenversorgungswürfel Steckdosenkombi.**
Deckenversorgungswürfel, 4 x -Schutzkontakt-Steckdose. Gehäuse und Abdeckplatten in Farbe reinweiss. Deckenversorgungswürfel zur freien Positionierung im Raum für eine flexible Versorgung von Arbeitsflächen, Maschinen in der Industrie und in Handwerksbetrieben.
Bestückt mit 4 Stk. Schutzkontaktsteckdosen. Mit Aufhängöse und Griffhaken zuur Befestigung an der Decke. Geprüft nach DIN EN 50085-1 / DIN VDE 0620-1

Werkstoff: Polyamid
Breite: ca 140 mm
Höhe: ca. 247 mm
Tiefe: ca. 150mm
Schutzart: min. IP20

Komplett liefern, montieren und betriebsmäßig anschließen
Montage im Bereich der Druckerei. Befesitgung an Rohbetondecke.
Menge: 6,000 Stck

**5.26 Deckenversorgungswürfel Steckdosenkombi.**
Deckenversorgungswürfel, 2 x -Schutzkontakt-Steckdose, 1 x CEE 16A -Buchse. Gehäuse und Abdeckplatten in Farbe reinweiss. Deckenversorgungswürfel zur freien Positionierung im Raum für eine flexible Versorgung von Arbeitsflächen, Maschinen in der Industrie und in Handwerksbetrieben.
Bestückt mit 2 Stk. Schutzkontaktsteckdosen und 1 x CEE 16A -Buchse. Mit Aufhängöse, Kettenabhängung und Griffhaken zur Befestigung an der Decke. Geprüft nach DIN EN 50085-1 / DIN VDE 0620-1

Werkstoff: Polyamid
Breite: ca 140 mm
Höhe: ca. 247 mm
Tiefe: ca. 150mm
Schutzart: min. IP20

Komplett liefern, montieren und betriebsmäßig anschließen
Montage im Bereich der Druckerei. Befesitgung an Rohbetondecke.
Menge: 2,000 Stck

**5.27 CEE-Steckdose 230V/16A aP., IP44**
CEE-Steckdose 230V/16A aP., IP44
Ausführung als Wandsteckdose mit Klappdeckel, CEE-Norm,
IP44, 1P+N+E, incl. Anschluss
Menge: 2,000 St

**5.28 CEE-Steckdose 400V/16A aP., IP44**
CEE-Steckdose 400V/16A aP., IP44
Ausführung als Wandsteckdose mit Klappdeckel, CEE-Norm,
IP44, 3P+N+E, incl. Anschluss
Menge: 6,000 St

**5.29 CEE-Steckdose 400V/32A aP., IP44**
CEE-Steckdose 400V/32A aP., IP44
Ausführung als Wandsteckdose mit Klappdeckel, CEE-Norm,
IP44, 3P+N+E, incl. Anschluss
Menge: 4,000 St

**5.30 Not-Halt/Aus-Taster (Schließung)**
NOT-HALT-/NOT-AUS-Taste, Pilzform, 38 mm, unbeleuchtet, Schlüsselentriegelung, rot, gelb, RAL 3000,

Bauform: Pilzform, Durchmesser ca.: 38 mm, unbeleuchtet, Schlüsselentriegelung, Beschreibung: überlistungssicher nach ISO 13850/EN 418, Farbe Pilzstößel: rot, Farbe Tastensockel: gelb, RAL 3000, Schutzart: IP66, IP67, IP69K,
Normen und Bestimmungen nach: IEC/EN 60947, VDE 0660

Frontabmessung:  ca. 35 mm
Lieferung und Montage inklusive:
10 Schlüssel im Lieferumfang enthalten,

Tragring Taster Ø  ca.22,5 mm
Abdeckung mit Tragring zur Aufnahme von Druck- und Pilztastern (Ø ca.  22,5 mm) Gelb

Abdeckrahmen 1-fach
Merkmale: Bruchsicher.
Hinweise: Auch für Kanalinstallationen geeignet.

Kontaktelement
mit Schutzart IP20 und einem Schließer lässt sich fronseitig befestigen. Der Anschluss erfolgt mit Federzugklemmen.
Menge: 2,000 St

### Bereich 6 Beleuchtungsanlagen

*Hinweis: Hinweis:*
Beleuchtungsanlagen

Die komplette Beleuchtung ist in LED Technik vom Gewerk ELT auszuführen.
Da im Wesentlichen Zwischendecken zum Tragen kommen, finden Einbauleuchten im Rasterformat bzw. Einbaudownlights dort Anwendung. In den Bereichen UG, Treppenhäuser und Druckerei kommen Anbau und abgependelte Leuchten zum Einsatz.
Bei der Errichtung von Beleuchtungsanlagen kommen in allen Bereichen LED-Leuchten zum Einsatz.
Der Einsatz von Retrofit-Lampen ist nicht zulässig.
Bei der Auslegung von Beleuchtungsanlagen ist die AMEV Beleuchtung sowie die Technische Regel für Arbeitsstätten ASR A3.4 "Beleuchtung" zu beachten. Die Vorgaben der DIN EN 12464 für z.B. die Leuchtdichtverteilung, Beleuchtungsstärke, Blendungsbegrenzung, Gleichmäßigkeit, Lichtfarbe, Farbwiedergabe, Flimmern und stroboskopischer Effekt sind zu beachten und einzuhalten.
In der vorgesehenen Maßnahme besitzen die Leuchten eine Lichtfarbe von 4.000 kelvin. Die LED-Leuchtmittel müssen einen Farbwiedergabeindex Ra = 80 haben. Der Bereich Druckerei stellt die einzige Ausnahme dar.
Es dürfen nur Leuchten verwendet werden, die mit dem CE-Zeichen gekennzeichnet sind.
Die Beleuchtung ist nach EMV-Richtlinien auszuführen. Um den Rückgang der Beleuchtungsstärke durch Alterung und Verschmutzung zu kompensieren, wird seitens des Auftraggebers für saubere Räume, wie Büroräume, ein Wartungsfaktor von 0,67 vorgegeben.
Ein rechnerischer Nachweis mit einem geprüften Simulationsprogramm ist einmal je Raumtyp erforderlich und vom Errichter/Auftragnehmer dem Bauherrn vorzulegen. Dies ist in die jeweiligen Einheitspreis mit einzukalkulieren und gilt auch die
für zum Tragen kommende Sicherheitsbeleuchtung.

Zusätzlich sind dem Bauherrn Musterblätter der geplanten Beleuchtungskörper nach der Beauftragung vorzulegen. Das Musterblatt muss mindestens folgende Informationen beinhalten:

-Farbige Katalogkopie
-Einsatzort der Leuchte
-Vorgesehene Schaltungsart
-Anschlussleistung
-Bemessungslichtstrom
-Farbtemperatur
-Lichtausbeute
-Angaben zur Wartung
-Fabrikat und Typ

Bei der Auslegung der Schaltgeräte für LED-Beleuchtungsanlagen sind die Einschaltströme der LED-Leuchten beachten. Gegebenenfalls ist die Auslegung zu dokumentieren.
Die Allgemeinbeleuchtung in notwendigen Fluren und notwendigen Treppenräumen muss auf mindestens 2 Stromkreise aufgeteilt sein bzw. werden. Auch an außen liegenden Treppenhäusern müssen mindestens 2 örtlich schaltbare Stromkreise für die Allgemeinbeleuchtung am Fluchttreppenhaus vorhanden sein.
Die Betriebsgeräte müssen für eine Durchgangsverdrahtung geeignet sein, eine Zugentlastung für alle Anschlussleitungen muss vorhanden sein.

**6.1 LED Deckeneinbauleuchte BAP-geeignet**
LED Rasterleuchte Rechteckig 4000lm schaltbar

Einsatzbereich: Bildschirmarbeitsplätze

Technische Grund- und Richtwerte:
einfach konzipiertes modulares Panel
Montageart: Decken-Einbau, (62x62)
Gehäusefarbe: Weiß
Länge Ca.: 619 mm, Breite Ca.: 619 mm, Höhe Ca.: 16 mm
mit MP - Mikroprismatischer Diffusor, Abdeckung aus Acryl, in der Ausführung: Prismatisch
Blendungsbewertungsindex UGR ≤19
Lichtstrom: ca. 3800 - 4500 Lumen out
Systemleistung ca.: 25-35 Watt
Nennlichtausbeute (Nom): ca.:120-170 Lumen pro Watt
mittlere Nutzlebensdauer (IEC 62717) bei L80/B10 ca.: 50.000 Stunden
Ausstrahlwinkel: 85° - 95°
Farbwiedergabeindex (CRI) Ra ca.  > 80
Farbtemperatur:  4000 K
Farborttoleranz (initial MacAdam): 3
Gewicht Ca. : 3 - 5 kg, IP-Schutzart: 40\20, Schlagfestigkeit: min. IK03, maximale Umgebungstemperatur (MaxTa) Ca. : +30 Grad Celsius, 5x2.5mm2 Steckklemme, Anzahl Betriebsgeräte: 1 (schaltbar)Betriebsgerät gemäß Ökodesign-Anforderungen austauschbar
Das Produkt trägt die CE-Kennzeichnung und ist BAP-geeignet gem. DinEN12464-1

Liefern, montieren und betriebsfertig anschließen inkl. aller Klein- und Systemteile

Gewählter Hersteller :

.............................................
( vom Bieter einzutragen)

Gewählter Typ :

............................................
( vom Bieter einzutragen)
Menge: 698,000 Stck

**6.2 LED Deckeneinbauleuchte Einbaudownlight klein**
Decken-Einbaudownlight

Einsatzbereich z.B.: WC-Bereich, sehr kleine Räume oder schmale Flure

Technische Grund- und Richtwerte:
Energieeffizientes Downlight
Montageart: Decken-Einbau
Deckenausschnitt Ca.: 150-190 mm
Gehäuse aus Aluminium
Gehäusefarbe: Weiß oder silber
Diffusor aus vergilbungsfreiem PMMA opal matt
UGR-Grenzwerte: ≤25
Durchmesser Leuchte Ca.: 150-190 mm
Einbau-Höhe: bis zu 7 cm
Aufbau-Höhe: max. 1,5 cm
Lichtstrom: ca. 500-850 lm
Systemleistung (max) ca.: 7-14 Watt
Nennlichtausbeute (Nom): ca. 100-130 lm/W
Farbwiedergabeindex (CRI) Ra min. > 80
Farbtemperatur 4000 K (Lichtfarbe 840)
Ausstrahlwinkel: min. 100°
Farborttoleranz (initial MacAdam): 3-4
LED-Lebensdauer: min. 50000 h (L80/B10)
Lichtstromstabilität (EN-IEC 62722-2-1) bei mittlerer Nutzlebensdauer von 50.000 Std.: L80/B10
minimale Umgebungstemperatur Ca.: -10°  maximale Umgebungstemperatur (MaxTa) Ca.: 30°
elektrischer Anschluss: min. 3x2x2.5mm2 Steckklemme,
Anzahl Betriebsgeräte: 1
Betriebsgerät: Schaltbar on/off
Das Produkt trägt die CE-Kennzeichnung

Liefern, Ausschnitt in OWA-Platte (62x62) erstellen, montieren und betriebsfertig anschließen inkl. aller Klein- und Systemteile

Gewählter Hersteller :

.............................................
( vom Bieter einzutragen)

Gewählter Typ :

............................................
( vom Bieter einzutragen)
Menge: 91,000 Stck

**6.3 LED Deckeneinbauleuchte Einbaudownlight groß**
Decken-Einbaudownlight

Einsatzbereich: Flurzonen

Technische Grund- und Richtwerte:
Energieeffizientes Downlight
Montageart: Decken-Einbau
Deckenausschnitt Ca.: 280-350 mm
Gehäuse aus Aluminium
Gehäusefarbe: Weiß oder silber
UGR-Grenzwerte: ≤25
Durchmesser Leuchte Ca.: 290-330 mm
Einbau-Höhe: bis zu 6 cm
Aufbau-Höhe: max. 1,5 cm
Lichtstrom: ca. 2000-2400 lm
Systemleistung (max) ca.: 19-25 Watt
Nennlichtausbeute (Nom): ca. 90-110 lm/W
Farbwiedergabeindex (CRI) Ra min. > 80
Farbtemperatur 4000 K (Lichtfarbe 840)
Ausstrahlwinkel: min. 110°
Farborttoleranz (initial MacAdam): 3-4
LED-Lebensdauer: min. 50000 h (L80/B10)
Lichtstromstabilität (EN-IEC 62722-2-1) bei mittlerer Nutzlebensdauer von 50.000 Std.: L80/B10
minimale Umgebungstemperatur Ca.: -10°  maximale Umgebungstemperatur (MaxTa) Ca.: 30°
elektrischer Anschluss: min. 3x2x2.5mm2 Steckklemme,
Anzahl Betriebsgeräte: 1
Betriebsgerät: Schaltbar on/off
Das Produkt trägt die CE-Kennzeichnung

Liefern, Ausschnitt in OWA-Platte (62x62) erstellen, montieren und betriebsfertig anschließen inkl. aller Klein- und Systemteile

Gewählter Hersteller :

.............................................
( vom Bieter einzutragen)

Gewählter Typ :

............................................
( vom Bieter einzutragen)
Menge: 232,000 Stck

**6.4 LED Feuchtraumanbauleuchte**
LED Anbauleuchte Feuchtraumwannenleuchte

Einsatzbereiche: Lager,Technik-Räume

Technische Grund- und Richtwerte:
Staubdichte und strahlwassergeschützte Feuchtraumwannenleuchte
Montageart: Pendel, Decken-Anbau,Decken-/Wand-Anbau,Wand-Anbau
Gehäuse aus PC (Polycarbonat)
Gehäusefarbe: weiß, mit Wannenverschlüssen und Montageklammern aus Edelstahl, Halterung für Kettenabhängung
Länge Ca.: 1500 mm, Breite Ca.: 130 mm, Höhe Ca.: 100 mm, Reflektor aus Stahlblech  : Weiß, 4840 Lumen out, Systemleistung (max): 31 Watt,
Nennlichtausbeute (Nom): ca. 150-170 lm/W
Nutzlebensdauer von 100.000 Std.: L80/B50, Farbwiedergabeindex (CRI) Ra Ca. > 80, 4000 K, Farborttoleranz (initial MacAdam): 3, Lichtverteilung (indirekt/direkt) Ca. : 10 % / 90 %
IP-Schutzart: 66, Schlagfestigkeit: IK10,  3x2x2.5mm2 Steckklemme, Anzahl Betriebsgeräte: 1, Betriebsgerät: Schaltbar (HF)
Das Produkt trägt die CE-Kennzeichnung

Liefern, montieren und betriebsfertig anschließen inkl. aller Klein- und Systemteile
Menge: 43,000 Stck

**6.5 LED Pendelleuchte 5000k**
Technische Grund- und Richtwerte:

Einsatzbereich: Druckerei

Leuchtenleistung ca. 50-70W
Farbwiedergabeindex (CRI) Ra Ca.  > 80,
Farbtemperatur: 5000 K,
Farborttoleranz (initial MacAdam): 3,
BAP-geeignet nach DIN EN 12464-1: UGR≤19
LED-Lebensdauer L80 B10 bei 50.000h
Leuchtenlichtstrom ca. 4000- 8000 lm
Leuchteneffizienz ca. 100-120 lm/W
Leuchtmittel entsprechen der Energieeffizienzklasse A++/ A+/ A
Betriebsgerät: EVG Standart on/off
Verteilung der Lichtemission: direkt (max. 20% indirekt)
Inkl. Stahlseilabhängung (max. 1,5 m), transparenter Zuleitung und Deckenauslassdose
Prismatische Abdeckung für effiziente Lichtstreuung, Blendungsminimierung und eine hohe Gleichmäßigkeit.
Gehäuse aus Stahlblech, Kopfstücke aus Aluminiumdruckguss, pulverbeschichtet weiß
Höhenverstellbar über variabel einstellbare Stahlseibefestigung (z.B. mit Reutlingern)
Maße:
        - Länge: ca. 1500 mm
        - Breite: ca. 300 mm
        - Höhe: ca. 30 mm
        - Pendellänge: min. 1500mm

Liefern, montieren und betriebsfertig anschließen inkl. aller Klein- und Systemteile

Gewählter Hersteller :

.............................................
( vom Bieter einzutragen)

Gewählter Typ :

............................................
( vom Bieter einzutragen)
Menge: 45,000 Stck

**6.6 LED Pendelleuchte 5000k CRI 90**
Technische Grund- und Richtwerte:

Einsatzbereich: Druckerei, Qualitätsbereich

Leuchtenleistung ca. 50-70W
Farbwiedergabeindex (CRI) Ra Ca.  > 90,
Farbtemperatur: 5000k
Farborttoleranz (initial MacAdam): 3,
BAP-geeignet nach DIN EN 12464-1: UGR ≤ 19
LED-Lebensdauer L80 B10 bei 50.000h
Leuchtenlichtstrom ca. 2500- 3000 lm
Leuchteneffizienz ca. 100-120 lm/W
Leuchtmittel entsprechen der Energieeffizienzklasse A++/ A+/ A
Betriebsgerät: EVG Standart on/off
Verteilung der Lichtemission: direkt (max. 20% indirekt)
Inkl. Stahlseilabhängung (max. 1,5 m), transparenter Zuleitung und Deckenauslassdose
Prismatische Abdeckung für effiziente Lichtstreuung, Blendungsminimierung und eine hohe Gleichmäßigkeit.
Höhenverstellbar über variabel einstellbare Stahlseibefestigung (z.B. mit Reutlingern)
Maße:
        - Länge: ca. 1000-1500 mm
        - Breite: ca. 300-500 mm
        - Höhe: ca. 30-60 mm
        - Pendellänge: min. 1500mm

Liefern, montieren und betriebsfertig anschließen inkl. aller Klein- und Systemteile

Gewählter Hersteller :

.............................................
( vom Bieter einzutragen)

Gewählter Typ :

............................................
( vom Bieter einzutragen)
Menge: 4,000 Stck

**6.7 LED Decken- und Wandleuchte**
Technische Grund- und Richtwerte:

Einsatzbereich: Treppenhaus

Leuchtenleistung ca. 40-50W
Farbwiedergabeindex (CRI) Ra Ca.  > 80,
Farbtemperatur: 4000 K,
Farborttoleranz (initial MacAdam): 3,
BAP-geeignet nach DIN EN 12464-1: UGR ≤ 25
LED-Lebensdauer min. 50.000h bei L80 B10
Leuchtenlichtstrom ca. 5000- 6000 lm
Leuchteneffizienz ca. 120-130 lm/W
Leuchtmittel entsprechen der Energieeffizienzklasse A++/ A+/ A
Betriebsgerät: EVG Standart on/off mit Sensorik
Befestigung des Diffusors mit Bajonettverschluss
Integrierter Diebstahlschutz
Homogene Ausleuchtung des Diffusors
Verteilung der Lichtemission: direkt, mit kleinem indirektem Lichtanteil zur dezenten Deckenaufhellung
Blendungsminimierung und eine hohe Gleichmäßigkeit.
Schlagfestigkeit: min. IK02
Schutzart: min. IP44
Schutzklasse: II
Ersatzteile wie ein Ersatzdiffusor oder ein Ersatz-LED-Modul sind separat bezieh- und austauschbar.
Funktionsparameter des Bewegungsmelders (Deckenmontage von bis zu 6,0 m bzw. Wandmontage von bis zu 2,5 m): HF-Bewegungsmelder und Lichtsensor. Betriebsfrequenz 5,8 GHz. Erfassungswinkel min. 150°. Erfassungsbereich min. bis zu 6 m radial, abhängig von Montagehöhe.Empfindlichkeit: 10-100 % (einstellbar) Haltezeit: min. 10 Sek. - ca. 30 Min (einstellbar)
Helligkeitsschwellenwert: Deaktiviert / 5-50 lx (einstellbar)

Maße:
        - Form: Rund oder Eckig
        - Durchmesser: ca. 50-60 cm
        - oder: (eckig): ca. 40-50 cm
        - Aufbau-Höhe: ca. 30 - 80 mm

Liefern, montieren, parametrieren und betriebsfertig anschließen inkl. aller Klein- und Systemteile

Gewählter Hersteller :

.............................................
( vom Bieter einzutragen)

Gewählter Typ :

............................................
( vom Bieter einzutragen)
Menge: 40,000 Stck

**6.8 LED dek. -Deckenaufbauleuchte**
Technische Grund- und Richtwerte:

Einsatzbereich: Aufenthaltsräume, Teeküchen

Dekorative LED-Deckenaufbauleuchte

Leuchtenleistung ca. 10-20W
Farbwiedergabeindex (CRI) Ra Ca.  > 80,
Farbtemperatur: 4000 K,
Farborttoleranz (initial MacAdam): 3,
BAP-geeignet nach DIN EN 12464-1: UGR ≤ 28
LED-Lebensdauer min. 50.000h bei L80 B10
Leuchtenlichtstrom ca. 800- 2000 lm
Leuchteneffizienz ca. 80-11 lm/W
Leuchtmittel entsprechen der Energieeffizienzklasse A++/ A+/ A
Betriebsgerät: EVG Standart on/off

Maße:
        - Form: Rund oder Eckig
        - Durchmesser: ca. 8-18 cm
        - oder: (eckig): ca. 12x12 cm
        - Aufbau-Höhe: ca. 30 - 100 mm

Liefern, montieren und betriebsfertig anschließen inkl. aller Klein- und Systemteile
Menge: 6,000 Stck

**6.9 Decken-Präsenzmelder Flur**
Präsenzmelder speziell für Korridore
Ein potentialfreier Schaltkontakt
Ausführung als Master-Gerät
Erweiterung des Erfassungsbereiches mit Slave-Geräten
möglich
Manuelles Schalten über Taster möglich
Weitere Funktionen über optionale Fernbedienung einstellbar
Werkseinstellung 10 min und 500 Lux
Für die Ausrichtung des Melders sind Markierungen vorhanden
Spannung: 110 - 240 V AC 50 / 60 Hz
Abmessungen: AP= Ø 101 x 76 mm
Typische Leistungsaufnahme: ca. 0.5 W
Erfassungsbereich: horizontal 360° (Deckenmontage)
Reichweite: max. 40 m x 5 m quer, max. 20 m x 3 m frontal
Überwachte Fläche bei tangentialer Bewegung: 250 m² / 2.5 m
Schutzart/-klasse: AP= IP54 / Klasse II
Stoßfestigkeitsgrad: IK04
Umgebungstemperatur: -25 °C bis +50 °C
Gehäuse: Polycarbonat, UV-beständig
Farbe: weiß matt, ähnlich RAL9010
Kanal 1 (Lichtsteuerung potentialfrei)
Schaltleistung: 2300 W, cos f = 1, 1150 VA, cos f = 0.5, 300 W
LED, max. Einschaltspitzenstrom Ip (20 ms) = 165 A, max.
Einschaltspitzenstrom Ip (200 μs) = 800 A
Kontaktart: 1x μ-Kontakt, potentialfreier Schließer/NO mit
vorlaufendem Wolfram-Kontakt
Nachlaufzeit: 15 s - 30 min, Impuls
Einschaltschwelle: 10 - 2000 Lux
Mischlichtmessung

Liefern, montieren, parametrierung und betriebsfertig anschließen inkl. allers Klein- und Systemteile.
Menge: 31,000 Stck

**6.10 ausführung als SLAVE-Gerät**
Wie Position vorgenannte Position jedoch:
ausführung als SLAVE-Gerät
Menge: 36,000 Stck

### Bereich 7 Sicherheitsbeleuchtung

*Hinweis: Hinweis: Sicherheitsbeleuchtung*
Sicherheitsbeleuchtung
Die Sicherheitsbeleuchtung im Bestand ist als Zentralbatterieanlage ausgeführt und in Dauer- und Bereitschaftsschaltung geschaltet. Zur Anlage gehört noch eine Unterstation im KG.
Das Sicherheitslichtgerät, die Batterien und alle dazugehörigen Leuchten sind 2023 erneuert worden. Die Zentralkomponenten bleiben unverändert.
Sämtliche im Baufeld befindlichen Beleuchtungskörper der SiBe im betroffenen Baufeld sind bereits demontiert, beschriftet und vor Ort eingelagert.
Teilweise ist die Anlage aufgrund neuer Raumstrukturen, der Bildung eines zusätzlichen Fluchttreppenhaus und Änderungen der Fluchtwege anzupassen bzw. zu erweitern.
Die Sicherheitsbeleuchtungsanlage ist gem. im Titel beschriebener  "Vorbemerkungen Notbeleuchtung" neu auszurichten.
Das gesamte Leitungsnetz ist zu erneuern.

In die Einheitspreise der folgenden Positionen ist die Lieferung, die Montage und der betriebsfertige Anschluss einzukalkulieren, einschl. Kleinmaterial Weiter ist in die folgenden Einheitspreise einzukalkulieren:
- Anlagendokumentation gemäß DIN VDE in 2-facher Ausführung Kabelpläne und Betriebsbuch.

Vorbemerkungen Notbeleuchtung

Das Gebäude ist mit einer batteriegestützten Sicherheitsbeleuchtung nach DIN VDE 0100-560, DIN EN 50172, V DIN V VDE 0108-100, EN 50171, ASR A2.3, ASR A3.4/3 und DIN EN 1838 ausgerüsten.
Eine eindeutige Kennzeichnung der Fluchtwege durch statische und dynamische Rettungszeichen und eine gleichmäßige Ausleuchtung der Fluchtwege nach den gültigen Richtlinien ist zu gewährleisten. Die
Mindestbeleuchtungsstärke ist nach DIN EN 1838 und den aktuellen Arbeitsstättenregeln zu planen. Sicherheits- und Rettungszeichenleuchten sind wie folgt anzuordnen:
Bei jeder Richtungsänderung des Fluchtweges
Bei jeder Kreuzung der Flure und Gänge
Nahe jeder im Notfall zu benutzenden Ausgangstür
Außerhalb und nahe jedes Notausganges bis zu einem sicheren Bereich
Nahe jeder Niveauänderung im Fluchtweg
Nahe Treppen
Nahe jeder Erste-Hilfe-Stelle
Nahe jeder Bandbekämpfungs- und Meldeeinrichtung
Nahe Fluchtgeräten für Menschen mit Behinderung
Nahe Schutzbereichen für Menschen mit Behinderung
und nahe Rufanlagen sowie Alarmeinrichtungen in Toiletten für Menschen mit Behinderung

Beschreibung der Anlage im Bestand:

Die Sicherheitsbeleuchtung ist als Zentralbatterieanlage ausgeführt und in Dauer- und Bereitschaftsschaltung geschaltet. Zur Anlage gehört noch eine Unterstation im KG.
Das Sicherheitslichtgerät, die Batterien und alle dazugehörigen Leuchten sind 2023 erneuert worden.
Sämtliche im Baufeld befindlichen Beleuchtungskörper der SiBe im betroffenen Baufeld sind bereits demontiert, beschriftet und vor Ort eingelagert.
Teilweise ist die Anlage aufgrund neuer Raumstrukturen und der Bildung eines zusätzlichen Fluchttreppenhaus anzupassen und zu erweitern.
Die Sicherheitsbeleuchtungsanlage ist gem. oben beschriebener  "Vorbemerkungen Notbeleuchtung" neu auszurichten.
Das gesamte Leitungsnetz ist zu erneuern.

Die nachfolgend aufgeführten Leuchten zur Sicherheitsbeleuchtungsanlage sind bei der Errichter- und Wartungsfirma anzufragen:

AVS Brinkmann GmbH
Langenberger Str. 436
45277 Essen

Sicherheitslichtgerät
Ort:  Elektrischer Betriebsraum
Errichter:  AVS Brinkmann
Hersteller:  Schuster
Netzanschluss: 400V, N+ PE, 50 Hz
Baujahr:  2023
Typ:  Business IP
Nr.:  2211850
Sicherung:  NSHV / Notstrom

Batterie
Ort:  Sicherheitslichtgerät
Hersteller:  Wing
SiTyp:  BTS 12-17LS
Spannung:  18 x 12 = 216
Einbaudatum:02/2023

Anzahl der Stromkreise im Bestand:
Zentralgerät: 2 x DS und 4 x BS
Unterstation 1:2 x DS und 4 x BS

**7.1 Remontage Piktogramm in LED-Technik**
Remontage der Rettungszeichenleuchten der Serie S82 von der Errichterfirma:

AVS Brinkmann GmbH
Langenberger Str. 436
45277 Essen

Die Rettungszeichenleuchten sind im Gebäude eingelagert, beschriftet und gesichert.

Remontage der LED-Piktogramme in folgenden Ausführungen:
- ca. 34 Stk. Wand/Deckenmontage S82ZLL-7-U-SET010
- ca. 2 Stk. Pendelvariante S82ZLL-7-U-2P3-SET010

Leuchte aus Lager im Gebäude aufnehmen, zuordnen, betriebsfertig anschließen, Befestigung und Verdrahtung  inkl.aller Klein- und Systemteile
Menge: 36,000 Stck

**7.2 Remontage Sicherheitsleuchte in LED-Technik**
Remontage der Sicherheitsleuchten der Serie S82 von der Errichterfirma:

AVS Brinkmann GmbH
Langenberger Str. 436
45277 Essen

Die Sicherheitsleuchten sind im Gebäude eingelagert, beschriftet und gesichert.

Remontage der LED-Sicherheitsleuchte in folgenden Ausführungen:
- ca. 23 Stk. Wandanbau G82ELL-s-2-SET010
- ca. 7 Stk. Deckenanbau DA86ZLL-s-2-SET010
- ca. 48 Stk. Deckeneinbau DE83-ZLL-s-2-SET010

Leuchte aus Lager im Gebäude aufnehmen, zuordnen, betriebsfertig anschließen, Befestigung und Verdrahtung  inkl.aller Klein- und Systemteile
Menge: 78,000 Stck

**7.3 Sicherheitsleuchte Außen Wandanbau in LED-Technik**
Zentralbatterieleuchte mit Bewegungsmelder
Sicherheitsleuchte der Serie G85 passend zur vorgenannten Anlage für den Außenbereich

Typ: Wandanbau G85ZLL-s-2
Schutzart: IP 65
Schutzklasse: I

 in weiß

Liefern, montieren und betriebsfertig anschließen inkl. aller Klein- und Systemteile
Menge: 7,000 Stck

**7.4 Sicherheitsleuchte Deckenanbau in LED Technik**
Sicherheitsleuchte der Serie DA86 passend zur vorgenannten Anlage

Typ: Deckenanbau DA86ZLL-s-2 in weiß

Liefern, montieren und betriebsfertig anschließen inkl. aller Klein- und Systemteile
Menge: 2,000 Stck

**7.5 Sicherheitsleuchte Deckeneinbau in LED Technik**
Sicherheitsleuchte der Serie DE83 passend zur vorgenannten Anlage

Typ: Deckeneinbau DE83-ZLL-s-2-SET010

Liefern, Ausschnitt in OWA Rasterplatte 62x62 erstellen, montieren und betriebsfertig anschließen inkl. aller Klein- und Systemteile
Menge: 6,000 Stck

**7.6 Sicherheitsleuchte Wandanbau in LED Technik**
Sicherheitsleuchte der Serie G82 passend zur vorgenannten Anlage

Typ: Wandanbau G82ELL-s-2 in weiß

Liefern, montieren und betriebsfertig anschließen inkl. aller Klein- und Systemteile
Menge: 3,000 Stck

**7.7 Piktogramm Wandmontage in LED Technik**
Rettungszeichenleuchte der Serie S82 passend zur vorgenannten Anlage

Typ: Wand/Deckenmontage S82ZLL-7-U

Liefern, montieren und betriebsfertig anschließen inkl. aller Klein- und Systemteile
Menge: 2,000 Stck

**7.8 Piktogramm Deckeneinbau in LED Technik**
Rettungszeichenleuchte der Serie S82 passend zur vorgenannten Anlage

Typ: Deckeneinbau SE82ZLL-7-U

Liefern, Ausschnitt in OWA Rasterplatte 62x62 erstellen, montieren und betriebsfertig anschließen inkl. aller Klein- und Systemteile
Menge: 12,000 Stck

**7.9 Piktogramm mit Seil in LED Technik**
Rettungszeichenleuchte der Serie S82 passend zur vorgenannten Anlage

Typ: Pendelmontage S82ZLL-7-U-2P3

Liefern, montieren und betriebsfertig anschließen inkl. aller Klein- und Systemteile
Menge: 1,000 Stck

**7.10 Überwachungsbaustein SET010 Art.-Nr.: 6422000135**
Der Überwachungsbaustein SET010 dient der
Realisierung des Mischbetriebs und der Einzelleuchtenüberwachung,
sowie dem Ein- und Ausschalten
einer Leuchte in Verbindung mit Notlichtgeräten der
P-Serie.

Der Überwachungsbaustein kann beim Hersteller bzw. bei der Errichter- und Wartungsfirma angefragt bzw. bezogen werden.

AVS Brinkmann GmbH
Langenberger Str. 436
45277 Essen

Überwachungsbaustein SET010
Art.-Nr.: 6422000135

Liefern, montieren und betriebsfertig anschließen, Befestigung und Verdrahtung in vorgenannten Leuchten inkl. aller Klein- und Systemteile
Menge: 33,000 Stck

**7.11 BUS-Leitung Ysti E30 Verbindungsleitung Hauptgerät Unterstation**
Menge: 80,000 m

**7.12 Kabel NHXH-J E30 3x1,5 mm²**
Halogenfreies Starkstromkabel mit verbessertem Verhalten im Brandfall und Isolationserhalt über 180 min. sowie Funktionserhalt E30 als NHXH-J E30 3x1,5 mm² inkl. installation in den Verlegearten:
- durch Einziehen in vorhandene Leerrohre aller Arten und Leitungsführungskanälen
- auf bauseitigen Ankerschienen mit bauseitigen Klemmschellen
- auf bauseitigen Steigetrassen bzw. C-Schienen mit bauseitigen Klemmschellen
- mit bauseitigen Einzelschellen
- auf bauseitige Trassen
- in bauseitigen Doppel- und Schaltraumböden
- in bauseitigen Wandschlitzen inkl. fixierung mit  Nagelschellen oder Lochband
Menge: 200,000 m

**7.13 Kabel NHXH-J E30 3x2,5 mm²**
Halogenfreies Starkstromkabel mit verbessertem Verhalten im Brandfall und Isolationserhalt über 180 min. sowie Funktionserhalt E30 als NHXH-J E30 3x2,5 mm² inkl. installation in den Verlegearten:
- durch Einziehen in vorhandene Leerrohre aller Arten und Leitungsführungskanälen
- auf bauseitigen Ankerschienen mit bauseitigen Klemmschellen
- auf bauseitigen Steigetrassen bzw. C-Schienen mit bauseitigen Klemmschellen
- mit bauseitigen Einzelschellen
- auf bauseitige Trassen
- in bauseitigen Doppel- und Schaltraumböden
- in bauseitigen Wandschlitzen inkl. fixierung mit  Nagelschellen oder Lochband
Menge: 1200,000 m

**7.14 Anlagendokumentation**
*** Pauschalposition
Erstellen der Anlagendokumentation

in 3-facher Ausführung in Papierform sowie 1-fach auf
Datenträger, einschließlich:
-Planausdruck, Strangschema,
Anschalteunterlagen, Bedienungsanleitung und
Betriebsbuch.
Menge: 1,000 PSCH

**7.15 Inbetriebnahme und Einweisung**
*** Pauschalposition
Inbetriebnahme und Programmierung der
Sicherheitsbeleuchtungsanlage inkl. aller Komponenten und
Bezeichnung mit Standort der Leuchten.

Einweisung des Bedienpersonals nach Terminabsprache mit
dem AG. Die Einweisung ist durch den AN zu protokollieren.
Menge: 1,000 PSCH

### Bereich 8 EDV

*Hinweis: Hinweis EDV Datennetz:*
Datennetz

Durch das Gewerk ELT ist das Gebäude gemäß der Vorgaben des Bauherrn und auf Basis der von Ihm erstellten Vorgabe "Stadtnorm zur Strukturierten Verkabelung" mit einem Datennetz auszustatten.

Die Sekundärverkabelung des Gebäudes wurde 2023 erneuert und bleibt größtenteils unberührt. Gebäude- und Etagenverteiler sind vorhanden.

Die Tertiärverkabelung wird vollständig neu erstellt. Die Anforderungen zu Anzahl, Typ und Ausführungsart sind in der o.g. Stadtnorm beschrieben.

Bei der Strukturierten Verkabelung (oder universellen Gebäudeverkabelung) handelt es sich um eine Verkabelung mit einer hiera- rchischen Struktur, deren einheitliche Grundlage für eine zukunftsorientierte und anwendungsneutrale Netzwerkinfrastruktur in der
- Europäischen Norm DIN EN 50173 -1:2011 zur Informationstechnik Anwendungsneutrale Kommunikationskabelanlagen Teil 1: Allgemeine Anforderungen: Deutsche Fassung EN 50173-1:2011,
- der Europäischen Norm DIN EN 50173 -2:2007-12 zur Informationstechnik Anwendungs-neutrale Kommunikationskabelanlagen Teil 2: Bürogebäude: Deutsche Fassung EN 50173-2: 2007 + A1:2010 + AC:2011 sowie
- der Europäischen Norm DIN EN 50173 - 2:2007-12 zur Informationstechnik Anwendungs-neutrale Kommunikations-kabelanlagen Teil 6: Verteilte Gebäudedienste: Deutsche Fassung EN 50173-6:2013 beschrieben wird.

Bei der Errichtung der strukturierten Verkabelung sind daher die technischen Normen in der jeweils aktuellen Form zu beachten und einzuhalten. Des Weiteren müssen folgende Normen bei der Verkabelung berücksichtigt werden:
- ISO/IEC 11801 Leitungskategorien und -klassen
- EN 55022 Elektromagnetische Verträglichkeit Störstrahlung,
- EN 55024 Elektromagnetische Verträglichkeit Störfestigkeit.

Ebenfalls richtungsweisend für die Erstellung dieser Stadtnorm zur Strukturierten Verkabelung waren auch die Empfehlungen des AMEV (Arbeitskreis Maschinen- und Elektrotechnik staatlicher und kommunaler Verwaltungen) im Bundesinnenministerium für Umwelt, Naturschutz, Bau, Reaktorsicherheit, Berlin. Die Empfehlung LAN 2016 zur Planung, Bau und Betrieb an anwendungsneutralen Kommunikationsnetzen in öffentlichen Gebäuden beschäftigt sich mit dem Aufbau für den Ausbau der passiven Netzwerkinfrastruktur und kann als Empfehlung von Ländern und Kommunen als Richtlinie für Bauvorhaben genutzt werden.
Des Weiteren sind bei dem Ausbau der städtischen Datennetze und dem Einsatz der passiven Verkabelungskomponenten folgende Gütekriterien zu beachten:
Es muss im Bereich der Tertiärverkabelung ein System für 10 GBit/s erstellt werden. Dieses besteht, wie auch nachfolgend beschrieben, aus Datenkabel der Kategorie Kat.7 Klasse F und Anschlussdosen / Patchfelder der
Kat.6A(tiefgestellt) mit geschirmten RJ45-Anschlussmodule der Kategorie 6A(tiefgestellt) EL für den Aufbau von Übertragungskanälen der Klasse EA(tiefgestellt), geeignet für Power over Ethernet (PoE und PoEP).

Der Einsatz des Kabeltyps in der Kategorie Kat.7 Klasse F ist somit von der Leistungsfähigkeit höher ausgelegt als die zum Tragen kommenden Anschlussdosen / Patchfelder und sind als Vorgabe des Bauherrn und oberhalb der Vorgabe der aktuellen Stadtnorm zu verstehen.

Die Installation muss dabei von Fachkräften durchgeführt werden.

Tertiärverkabelung

Unter der Tertiärverkabelung versteht man die Flächenverkabelung in den einzelnen Etagen, d.h. ausgehend vom Datenschrank der Etage bis zu den einzelnen Arbeitsplätzen.
Im Tertiärbereich sind Kupferkabel der Kategorie Kat.7 Klasse F oder höher zu verwenden, die für eine universelle Nutzung der Verkabelung geeignet ist.
Die maximale Länge der Tertiärverkabelung im Rahmen der Installation (vom Datenschrank bis zum Arbeitsplatz) beträgt 90 m (zzgl. Patchkabel im Datenschrank und von der Anschlussdose bis zum PC max. 100 m). Zur Reduzierung der Gefahren wg. der Brandlast und zur Optimierung der Brandabschottung sind halogenfreie, flammwidrige, raucharme Kabel einzusetzen.

Der Querschnitt des Kabels muss mind. 4x2xAWG 23 für Übertragungsfrequenzen von mind. 600 MHz erfüllen.

Es ist dafür Sorge zu tragen, dass das Zusammenspiel aller passiven Materialien für die Verkabelung gemäß
der Normen für die Arbeitsplatzverkabelung (inkl. der Normen zur elektromagnetischen Verträglichkeit) durch eine ordnungsgemäße Installation garantiert wird und die Einhaltung aller Normen unbedingt beachtet wird.

Alle Adernpaare müssen die in der Kategorie 7 definierten Anforderungen bis 600 MHz bis 100m erfüllen. Diese Werte müssen mit Messungen im sogenannten Permanent Link nachgewiesen werden.

Des Weiteren sind alle DIN/VDE-Vorschriften für das Verlegen von Kabeln und Leitungen einzuhalten. Hierbei ist insbesondere die Trennung der Leitungsführung von Stark- und Schwachstrom zu beachten.

Es ist zu gewährleisten, dass das System durchgängig geschirmt ist und die Anforderungen hinsichtlich Störausstrahlung (EN50081, 55022) und Störfestigkeit (EN50082 und EN 55024) gewährleistet werden kann.

Alle Zubehörteile des Datenschranks (wie z.B. Patchfelder, Gehäuse, Einlegeböden etc.) sind gemäß der DIN-Normen in das Erdungskonzept mit einzubinden. Es sind sämtliche Vorkehrungen in Bezug auf den Brandschutz einzuhalten.

Patchfeld
Die Patchfelder müssen ebenfalls mindestens den bei der Kategorie 6A(tiefgestellt) definierten Anforderungen gemäß dem Standard EN 50173-1: Mai 2011 entsprechen.
Die Patchfelder sind im Wesentlichen als Cat6 48 Port-Ausführung vorzusehen.
Die Kabel sind im Datenschrank so zusammenzuführen, dass jedes Patchfeld seinen eigenen Kabelbund erhält.

Anschlussdosen
Die Kabelenden werden auf dem Patchfeld auf Anschlussdosen der Kategorie 6A(tiefgestellt) mit RJ45-Buchsen aufgelegt. Es sind nur Anschlussdosen zu verwenden, die die Kat.6A(tiefgestellt) Anforderungen der DIN EN 50173-1: Mai 2011 erfüllen sowie sämtliche Spezifikationen des ISO/IEC 11801 Ausgabe 2.2: Juni 2011 Standards.

Es müssen alle 8 Kabeladern aufgelegt werden. Auf entsprechende Zugentlastung am Kabelende ist zu achten.

Es ist dafür Sorge zu tragen, dass das Zusammenspiel aller passiven Materialien für die Verkabelung gemäß der Normen für die Arbeitsplatzverkabelung (inkl. der Normen zur elektromagnetischen Verträglichkeit) durch eine ordnungsgemäße Installation garantiert wird.

Datenschrank
Grundsätzlich sind 42 HE Datenschränke für die Unterbringung der passiven und aktiven Komponenten vorzusehen.

Die seitlichen 19'' Profilschienen sind mit HE-Markierungen vorzusehen. Sollten keine vorgefertigten Profile lieferbar sein, müssen die Profilschienen mit HE-Markierungen (in 5er Schritten 1, 5, 10, 15.) versehen werden.

Die Aufstellung des Datenschranks muss die vollständige Öffnung von mind. 2 Schranktüren ermöglichen.

Sämtliche an- und abgehenden Kabel sind von oben bzw. unten kommend auf rückseitig angeordneten Kabelabfangschienen mit Klemmschellen seitlich im hinteren Schrankbereich an den Pfosten zu befestigen. Dies ist unbedingt einzuhalten, damit es genügend Freiraum sowohl für die Patchkabel gibt, die für die Arbeitsplatzverkabelung ebenfalls im 19''-Bereich befestigt werden, aber auch für die Installation der aktiven Komponenten unbedingt erforderlich ist. Der gesamte 19''-Bereich muss hinten wie vorne freigehalten werden.

- Für die Befestigung sind keine starren Kabelbinder zu verwenden, sondern entweder Klettbänder, die leicht zu öffnen sind und mehrfach benutzt werden können bzw. neue flexible Kabelbinder, wie z.B. Flex Softverbinder.
- Die Kabellänge vom Technikraum (Patchfeld im Datenschrank) bis zum entferntesten Arbeitsplatz (Netzwerkanschluss im Büroraum) darf nicht mehr als 90 m betragen.
-Die Installationskabel müssen so lang sein, dass das Rangierfeld für die Instandhaltung nach vorne
herausgezogen werden kann.
- In jedem Datenschrank ist eine Steckdosenleiste mit mindestens 8 Steckdosen an der untersten HE in horizontaler Ebene zu befestigen.
- Die Steckdosenleiste ist mit einem eigenen FI-Schutzschalter abzusichern.
- Alle Einbauten des Schranks (Einlegeböden, Patchfelder, Gehäuse etc.) sind mit der Potentialausgleichsschiene des Netzwerksschranks gemäß DIN VDE 0100, 0800 einzeln zu verbinden.
- Der Datenschrank ist mit einem ausreichenden Überspannungsschutz (230V) für informationstechnische Anlagen gemäß EN 50310 zu versehen.
- Der Datenschrank muss über eine integrierte Lüftung mit Thermostat-Regler gekühlt werden.
- Der Datenschrank muss mit dem einheitlichen Profil-Halbzylinder (gemäß DIN 18252) ausgestattetwerden. Zylinder und Schlüssel werden durch die Stadt Bochum gestellt.

Messungen
Sämtliche Kabelstrecken und Anschlüsse sind nach Abschluss der Installationsarbeiten durch die Installationsfirma mit einem geeigneten Messgerät zu dokumentieren. Das Messprotokoll ist Bestandteil der Dokumentation. Die Messergebnisse sind im PDF Format darzustellen und zu übergeben. Zusätzlich sollen die OTDR-Messergebnisse auch in elektronisch lesbarer Form (zusammen mit einem evtl. notwendigen Programm zur Darstellung) vorliegen und mit übergeben werden.
Folgende Angaben müssen unabhängig vom Kabel-Typ enthalten sein:

Vorblatt:
Ausführende Firma:
Name des Messenden:
Datum:
Gebäude:
Technikraum / Datenschrank:
Raum / Anschlussdose
Hersteller und Typ des Messgeräts:
Hersteller und Typ des verlegten Kabels:
Hersteller und Typ der Adapter:
Hersteller und Typ der Datendose:

Messprotokoll:
Das Messprotokoll muss folgende Angaben pro Anschluss enthalten:

Ort, Gebäude, Raum
Messrichtung (Kabelweg Quelle-Ziel)
Länge der DA für alle DA
Wellenwiderstand
Rückflussdämpfung
Nahnebensprechen (NEXT)
Dämpfung je DA
ACR je DA

Anforderungen an die Messungen für Kupferkabel
Jede einzelne Kupferstrecke muss gemessen werden. Gemessen wird der "Permanent link". Hierbei handelt es sich um die Installationsstrecke von dem Patchfeld in Datenschrank ausgehend bis zur Datendose im Büroraum.
Kupferkabel sind entsprechend der installierten Anschlussmodule Kategorie 6A(tiefgestellt) /Klasse E A(tiefgestellt) nach ISO/IEC 11801 bzw. EN50173 mit der Ergänzung EN50346 zu messen, auch wenn die Installation mit Kabeln der Kategorie 7 Klasse F ausgeführt wird.
Eine bloße Linkzertifizierung Klasse E ist nicht ausreichend. Es sind grundsätzlich mindestens echte mKategorie 6A(tiefgestellt) / Klasse EA(tiefgestellt) Systeme zu installieren. Die Grenzwerte sind durch das mMessgerät automatisch zu vergleichen und Fehler anzuzeigen.
Die gültigen Normwerte einer Installationsstrecke / Übertragungsstrecke stellen Mindestanforderungen dar. Die Messprotokolle müssen für eine Systemreserve deutlich bessere Kennwerte ausweisen.
Die Messung ist als Permanent-Link-Messung auszuführen. Die hierbei verwendeten Permanent-Link-Adapter, als auch die Messgeräte selber sollten einer regelmäßigen Kalibrierung unterliegen.
Die Messergebnisse sind im PDF- und im Original Messgeräte-Format zu übergeben. Neben den oben erwähnten Angaben ist es dringend erforderlich, auf jedem Messprotokoll, d.h. für jede Kabelstrecke eine eindeutige Zuordnung zur Raum-Nr. bzw. zu der auf dem Patchfeld bzw. auf der Datendose Beschriftung zu erstellen.

Messungen für Glasfaserkabel
Sämtliche Kabelstrecken und Anschlüsse sind nach Abschluss der Installationsarbeiten durch die Installationsfirma mit einem geeigneten Messgerät zu dokumentieren.
Das Messprotokoll ist Bestandteil der Dokumentation.
Das Messprotokoll ist Voraussetzung für die Abnahme der Baumaßnahme und muss spätestens 2 Wochen vor dem Termin zur Inbetriebnahme im .pdf- und im Original Mess-geräte-Dateiformat vorgelegt werden (auch per email separat).

Vorblatt:
Ausführende Firma:
Name des Messenden:
Datum:
Von Gebäude / Technikraum / Datenschrank:
Nach Gebäude / Technikraum / Datenschrank:
Hersteller und Typ des Messgeräts:
Verwendetet Software:
Kabelbezeichnung:
Verwendete Stecker
Länge der Vor- und Nachlauffaser:

Messprotokoll:
Das Messprotokoll muss folgende Angaben pro Anschluss enthalten:

Datum und Zeit der Messung:
Faser-Nummer und Strang-Nr.:
Messrichtung von (Standort) nach (Standort)
Faserlänge

Die Wahl der Messgeräte steht frei.

Um Güte bzw. Qualität der Übertragungsstrecke und der Installationstrecke bewerten zu können, sind die Glasfaserstrecken mittels OTDR-Messgerät auf Länge und Dämpfung über die ganze Länge zu messen.

Vor der Messung sind die Steckverbinder zu reinigen und visuell zu prüfen. Die Fasereigenschaften der Messkabel müssen mit denen der zu messenden LWL-Strecke übereinstimmen. Es muss mit Vor- und Rücklauffaser gemessen werden, wobei die Läng bei Multimodefasern denen der Montage entsprechen muss. Das Messergebnis ist als Graph auszudrucken und in 2-facher Ausfertigung dem Auftraggeber 2 Wochen vor dem Termin zur Inbetriebnahme der Maßnahme zu übergeben.
Die zulässigen Werte für die Dämpfung der Spleiße dürfen max. 0,1 dB und für die Dämpfung der Stecker max. 0,2 dB. Für die Rückflussdämpfung bei Monomodefasern ist minimal 50 dB zulässig.
Die Ergebnisse sind im Graphen der Messung darzustellen.
Bei Multimodefasern muss jede einzelne Faser bei einer Wellenlänge von 850 und 1300 nm und von beiden Richtungen gemessen werden.
Bei Monomodefasern wird jede Faser bei Wellenlängen von 1310nm und 1500 nm oder von 1550nm und 1625 nm gemessen. Die Länge der Vor- und Rücklauffaser beträgt 1000 m.

Die Messprotokolle sind im pdf. Format dazustellen und zu übergeben, die Dämpfungswerte auch als
EXCEL-Tabelle. Des Weiteren sollen die OTDR-Messungen ebenfalls im Originaldateiformat in elektronisch
lesbarer Form evtl. mit der entsprechenden Software des Messgerätes an dem Auftraggeber weiterzuleiten.

Dokumentation (Dokumentenvorlage wird gestellt)
Die Dokumentation der gesamten Verkabelung umfasst die

- Übersichtsplan mit Standort der Datenschränke
- Übersichtsplan der angeschlossenen Arbeitsplätze (Daten und Telefondosen)
- Gebäudeplan mit Leitungsführung
- Tabellarische Übersicht mit Technikraum/Datenschrank Patchfeld/Port und Raum-Nr. /Datendose-Nr.
- Übersichtspläne mit den Standorten der Datenschränke
- Übersichtspläne der installierten Datendosen

Für die Dokumentation der Sekundärverkabelung sind die Netzwerkknoten und die Leitungsführung in einen Gebäudegrundrissplan einzuzeichnen.
Weiterhin sind die Beschaltungsunterlagen für die Führung des Kabels wichtiger Bestandteil für die Dokumentation ebenso wie die Netzwerkschrankbelegung.
Ein Übernahmeprotokoll wird nur dann gegengezeichnet, wenn
- die Arbeiten vorschriftsmäßig durchgeführt wurden
- die Anschlüsse stichprobenartig getestet und überprüft wurden
- die Beschriftungen der Anschlüsse im Datenschrank und an der Datendose gemäß der Stadtnorm durchgeführt wurden
- alle Unterlagen komplett vorgelegt wurden.

Sind die Unterlagen nicht vollständig oder wurden fehlerhafte Netzwerkanschlüsse getestet bzw. fehlerhafte Beschriftungen erkannt, werden die Arbeiten zur Inbetriebnahme unterbrochen und erst nach vollständiger Korrektur wieder aufgenommen.

Die ausgeschriebene Leistung hat unteranderem so zu erfolgen wie in den Positionen beschrieben, inklusive Lieferung aller Materialien, deren Transport zur und auf der Baustelle sowie notwendiger Montagearbeiten im Werk oder auf der Baustelle in fix und fertiger, fach-, DIN-, Normen-, Zulassungs- und sachgerechter, dem Stand der Technik entsprechender Ausführung

**8.1 Duplex Installationskabel, S/FTP, LSFRZH, Kat. 7, 1000 MHz**
Duplex-Datenkabel Kategorie Kat. 7 Klasse FA

Technische Grund- und Richtwerte:

Kupferkabel der Kategorie Kat. 7 Klasse FA oder höher das für eine universelle Nutzung der Verkabelung und für 10 GBit/s Netze geeignet ist.

Zur Reduzierung der Gefahren wg. der Brandlast und zur Optimierung der Brandabschottung sind halogenfreie, flammwidrige, raucharme Kabel einzusetzen.

Der Querschnitt des Kabels muss mind. 4x2xAWG 23/1 für Übertragungsfrequenzen von mind. 1000 MHz erfüllen  und eine Eignung für Power over Ethernet (PoE und PoEP) besitzten.

Es ist dafür Sorge zu tragen, dass das Zusammenspiel aller passiven Materialien für die Verkabelung gemäß der Normen für die Arbeitsplatzverkabelung (inkl. der Normen zur elektromagnetischen Verträglichkeit) durch eine ordnungsgemäße Installation garantiert wird und die Einhaltung aller Normen unbedingt beachtet wird.

Alle Adernpaare müssen die in der Kategorie 7 definierten Anforderungen bis 1000 MHz bis 100m erfüllen. Diese Werte müssen mit Messungen im sogenannten Permanent Link nachgewiesen werden.

Des Weiteren sind alle DIN/VDE-Vorschriften für das Verlegen von Kabeln und Leitungen einzuhalten. Hierbei ist insbesondere die Trennung der Leitungsführung von Stark- und Schwachstrom zu beachten.

Die Verlegung hat dabei unter Anwendung folgender Verlegearten zu erfolgen:

- durch Einziehen in vorhandene Leerrohre aller Arten und Leitungsführungskanälen

- in bauseitige Befestigungen oberhalb von Zwischendecken

- auf bauseitigen Ankerschienen mit bauseitigen Klemmschellen

- auf bauseitigen Steigetrassen bzw. C-Schienen mit bauseitigen Klemmschellen

- mit bauseitigen Einzelschellen

- in bauseitige Wandschlitze und Durchbrüche

- in Trockenbauwänden

- auf bauseitige Trassen
Menge: 26000,000 m

**8.2 Simplex Installationskabel, S/FTP, LSFRZH, Kat. 7, 1000 MHz**
Simplex -Installationskabel, S/FTP, LSFRZH, Kat. 7, 1000 MHz

Paargeschirmtes 100 Ohm Installationskabel mit
Gesamtgeflechtschirm, 4 x 2 x AWG 23
(d>=0,58mm). Geeignet für
Übertragungsfrequenzen bis zu 1000 MHz und
10GBase-T-Applikationen nach IEEE 802.3.
Raucharm nach IEC 61034, flammwidrig nach
IEC 60332-3-24 und halogenfrei nach
IEC 60754-2. Außenmantel Farbe Grau: RAL 7035.
Brandklasse nach EN50575; Dca-s2, d2, a1.
Liefern, verlegen in Teilstücken und Kleinstmengen auf verschiedenen Wegen und betriebsfertig anschließen. Die Trennung der Leitungsführung von Stark- und Schwachstrom ist unbedingt einzuhalten.
Menge: 2000,000 m

**8.3 Anschlussmodul, Kat.6A, 1 x RJ45/s**
Anschlussmodul, Kat.6A, 1 x RJ45/s

RJ45-Anschlussmodul der Kategorie 6A für den
Aufbau von Übertragungskanälen der Klasse EA
mit bis zu 4 Steckverbindungen gemäß ISO/IEC
11801-1:2017 bis ISO/IEC 11801-6:2017,
DIN-EN 50173-1:2011 und DIN-EN 50173-2:2011,
DIN-EN 50173-3:2011, DIN-EN 50173-4:2012,
DIN-EN 50173-5:2013, DIN-EN 50173-6:2014,

Mit allem systemgebundenen Zubehör liefern und
betriebsfertig montieren.
Menge: 1760,000 Stck

**8.4 19" 1/2 HE Rangierfeld 24 Port leer**
19" 1/2 HE Rangierfeld 24 Port leer

Rangierfeld, direktes Erdungskonzept,
integrierter Kabelträger, 19"-Befestigungsset,
vorbereitet für zusätzliche Kabelführung, vorbereitet für
Beschriftungsfelder
Material: Rahmen, Stahlblech verzinkt blau
passiviert Front, Polycarbonat
glasfaserverstärkt, halogenfrei, Farbe Grau,
RAL 7035 oder Schwarz RAL 9005,
Modulhaltekraft 100N (Druck) min 30N(Zug)
Abmessungen: 483 x 113 x 44mm (LxBxT).

Für die Aufnahme von bis zu 24 geschirmten
RJ45-Anschlussmodulen der Kategorie 6A (ISO/IEC
11801) für den Aufbau von Übertragungskanälen
mit bis zu 4 Steckverbindungen

Mit allem systemgebundenen Zubehör liefern und
betriebsfertig montieren.
Menge: 54,000 Stck

**8.5 AP-Anschlussdose Kat.6A EL, 2 x RJ45/s weiß**
Aufputz Doppelanschlussdose in weiß, Kat.6A(tiefgestellt) mit 2 geschirmten RJ45-Anschlussmodule der Kategorie 6A(tiefgestellt) EL für den Aufbau von Übertragungskanälen der Klasse EA(tiefgestellt), geeignet für Power over Ethernet (PoE und PoEP) inkl. Beschriftungsfeld.

Es sind dabei nur Anschlussdosen zu verwenden, die ferner den Anforderungen der DIN EN 50173-1: Mai 2011 erfüllen sowie sämtliche Spezifikationen des ISO/IEC 11801 Ausgabe 2.2: Juni 2011 Standards.

Es müssen alle 8 Kabeladern aufgelegt werden. Auf entsprechende Zugentlastung am Kabelende ist zu achten.

Art und Ausführung der Doppelanschlussdose entsprechend dem Aufputz Schalterprogramm des Titels "Installationsgeräte".

Liefern, montieren und an zwei Datenleitungen inkl. aller Klein- und Systemteile anschließen und beschriften.
Menge: 78,000 Stck

**8.6 UP-Anschlussdose Kat.6A EL, 2 x RJ45/s weiß**
Unterputz Doppelanschlussdose in weiß, Kat.6A(tiefgestellt) mit 2 geschirmten RJ45-Anschlussmodule der Kategorie 6A(tiefgestellt) EL für den Aufbau von Übertragungskanälen der Klasse EA(tiefgestellt), geeignet für Power over Ethernet (PoE und PoEP) inkl. Beschriftungsfeld.

Es sind dabei nur Anschlussdosen zu verwenden, die ferner den Anforderungen der DIN EN 50173-1: Mai 2011 erfüllen sowie sämtliche Spezifikationen des ISO/IEC 11801 Ausgabe 2.2: Juni 2011 Standards.

Es müssen alle 8 Kabeladern aufgelegt werden. Auf entsprechende Zugentlastung am Kabelende ist zu achten.

Art und Ausführung der Doppelanschlussdose entsprechend dem Unterputz Schalterprogramm des Titels "Installationsgeräte".

Liefern und in bauseitigen Gerätebecher betriebsfertig einbauen und an zwei Datenleitungen inkl. aller Klein- und Systemteile anschließen und beschriften.
Menge: 40,000 Stck

**8.7 Anschlussdose Brüstungskanälen, Kategorie 6A, 2xRJ45/s, weiß**
Anschlussdose Brüstungskanälen, Kategorie 6A,
2xRJ45/s, weiß

Anschlussdose mit 30° Schrägauslass, für die
Montage in Brüstungskanälen.
Bezeichnungsfenster mit auswechselbaren
Bezeichnungsstreifen und DIN-Zentralplatte,
1-fach-Rahmen und Modulhalter für 2 Stück
RJ45-Einzelmodule. Blindplatte für die Nutzung
als 1 x RJ45-Anschlussdose Farbe: weiß, RAL
9010. Halogenfrei nach DIN/VDE 0472/815.
Mit allem systemgebundenen Zubehör liefern und
betriebsfertig montieren.
Menge: 355,000 Stck

**8.8 Dokumentation der Messungen**
Dokumentation der Messungen, Klasse EA
Leitungsweg der Datenkabel nach Tabellenvorlage der Stadt Bochum erstellen:
Gebäude / Schrank / Patchpanel / Port / Raum-Nr.
Diese Angaben sind schriftlich im Schrank zu hinterlegen und in einer vom  Auftraggeber vorgegebenen Form  zur Verfügung zu stellen.

Die Übergabe dieser Dokumentation erfolgt grundsätzlich digital.
Menge: 880,000 Stck

**8.9 Messung einer Kupfer-Kabelstrecke,Klasse EA**
Messung einer Kupfer-Kabelstrecke,Klasse EA
Graphische Dokumentation des Abnahmeprotokolls nach Class E Permanent Link für jeden einzelnen Port. Dokumentation in Papier und als Microtest-Datei.

Die Übergabe dieser Dokumentation erfolgt grundsätzlich per E-Mail.
Menge: 880,000 Stck

**8.10 19" Netzwerksystemschrank groß**
LAN-Schrank  42 HE

Universalschrank zur Einzelaufstellung,
zur Aufnahme der aktiven
Komponenten auf 19"-Basis oder von
Tischgeräten, abgestellt auf Gitterböden, als
Anreihsystem ausbaubar.
Standmaß (800 x 800 x 2000 mm (TxBxH),
elektrostatische Pulverbeschichtung,
mit Sockel 100mm, Schutzart IP 20, Farbe RAL 7035.
Aufstellung in trockenen Räumen.
Mit Sicherheitsglastür 6mm Fronttür mit Schwenkhebelgriff,
Türoffnungswinkel ca. 180, Einbau eines bauseits
beigestellten DIN Profil-Halbzylinders. Rückwand mit
180°-Scharnier und Schwenkhebelgriff und Dach in
perforierter Ausführung für eine bessere Luftdurchströmung.
Seitenwände mit Schnellverschluss. Die Kabeleinführung für alle Kabel erfolgt von unten oder oben mit  Bürstenabdeckung
und mit Kabelabfangschiene, 19"- Winkelprofile im
Tiefenraster von 25mm verschiebbar

Die Seitlichen 19" Profilschinen sind mit HE-Markierungen vorsehen.

inkl. sämtlichem systembedingten
Montagematerial wie Längs- und Querschienen,
Rahmenträger, Lüftungsblech, Erdschiene etc.

Die 19"-Einbauebene der Vorderfront ist in ausreichendem
Abstand zur Vordertür zu montieren, damit diese auch
nach dem Einbau der Patchkabel abschließbar ist.

Alle Einbauten des Schrankes sind an den
Potentialausgleich anzuschließen.

Schaltplantasche DIN A4 aus Kunststoff

Mit allem systemgebundenen Zubehör liefern und
betriebsfertig einschließlich Anschluss an den
Potentialausgleich montieren.

Beschriftung nach Vorgabe des AG.

Aufgrund der beengten räumlichen Situation ist
der Schrank zerlegt anzuliefern und vor Ort aufzubauen.
Menge: 1,000 Stck

**8.11 19" Netzwerksystemschrank klein**
LAN-Schrank  24 HE

Universalschrank zur Einzelaufstellung,
zur Aufnahme der aktiven
Komponenten auf 19"-Basis oder von
Tischgeräten, abgestellt auf Gitterböden, als
Anreihsystem ausbaubar.
Standmaß (800 x 800 x 1200 mm (TxBxH),
elektrostatische Pulverbeschichtung,
mit Sockel 100mm, Schutzart IP 20, Farbe RAL 7035.
Aufstellung in trockenen Räumen.
Mit Sicherheitsglastür 6mm Fronttür mit Schwenkhebelgriff,
Türoffnungswinkel ca. 180, Einbau eines bauseits
beigestellten DIN Profil-Halbzylinders. Rückwand mit
180°-Scharnier und Schwenkhebelgriff und Dach in
perforierter Ausführung für eine bessere Luftdurchströmung.
Seitenwände mit Schnellverschluss. Die Kabeleinführung für alle Kabel erfolgt von unten oder oben mit  Bürstenabdeckung
und mit Kabelabfangschiene, 19"- Winkelprofile im
Tiefenraster von 25mm verschiebbar

Die Seitlichen 19" Profilschinen sind mit HE-Markierungen vorsehen.

inkl. sämtlichem systembedingten
Montagematerial wie Längs- und Querschienen,
Rahmenträger, Lüftungsblech, Erdschiene etc.

Die 19"-Einbauebene der Vorderfront ist in ausreichendem
Abstand zur Vordertür zu montieren, damit diese auch
nach dem Einbau der Patchkabel abschließbar ist.

Alle Einbauten des Schrankes sind an den
Potentialausgleich anzuschließen.

Schaltplantasche DIN A4 aus Kunststoff

Mit allem systemgebundenen Zubehör liefern und
betriebsfertig einschließlich Anschluss an den
Potentialausgleich montieren.

Beschriftung nach Vorgabe des AG.

Aufgrund der beengten räumlichen Situation ist
der Schrank zerlegt anzuliefern und vor Ort aufzubauen.
Menge: 1,000 Stck

**8.12 19" Fachboden**
19" Fachboden stationär, zum Einbau in vorgenannte Datenschränke
Traglast 75 kg, zur Befestigung an den vorderen und hinteren 19" Profilen.

Mit allem systemgebundenen Zubehör liefern und betriebsfertig montieren.
Menge: 2,000 Stck

**8.13 Kabelbügel**
zum Einrasten am Gestell der vorgenannten Datenschränke.

Mit allem systemgebundenen Zubehör liefern und betriebsfertig montieren.
Menge: 28,000 Stck

**8.14 Rangierpanel**
Rangierpanel zum Einbauen am Gestell der vorgenannten Datenschränke.

Mit allem systemgebundenen Zubehör liefern und betriebsfertig montieren.
Menge: 10,000 Stck

**8.15 Lüfterplatte 4fach**
Lüfterplatte 4fach
Sauglüfter für Dacheinbau 375m³/h mit Thermostat

Mit allem systemgebundenen Zubehör liefern und betriebsfertig montieren.
Menge: 2,000 Stck

**8.16 LED-Schrankleuchte mit Türkontaktschalter**
LED-Schrankleuchte mit Türkontaktschalter

Mit allem systemgebundenen Zubehör liefern und betriebsfertig montieren.
Menge: 2,000 Stck

**8.17 Steckdosenleiste 8x Schuko 1HE**
Steckdosenleiste 8x Schuko 1HE

mit beleuchtetem Sicherheitsschalter zum Einund Ausschalten (zweipolig)

Gerätevollschutz (GVS): Überspannungsschutz  + Netzfilter und Frequenzfilter

Mit allem systemgebundenen Zubehör liefern und betriebsfertig montieren.
Menge: 4,000 Stck

**8.18 Einbausteckdosen weiss**
Schuko-Steckdose, Farbe weiß, zum Einbau in Brüstungskanäle.

Inkl. Geräteeinbaudose für Brüstungskanal.
Inkl. anteiliger Abdeckung und Rahmen (inkl. Beschriftungsfeld)

Mit allem systemgebundenen Zubehör liefern und betriebsfertig montieren.
Menge: 710,000 Stck

**8.19 Einbausteckdosen rot**
Schuko-Steckdose, Farbe rot, zum Einbau in Brüstungskanäle.

Inkl. Geräteeinbaudose für Brüstungskanal.
Inkl. anteiliger Abdeckung und Rahmen (inkl. Beschriftungsfeld)

Mit allem systemgebundenen Zubehör liefern und betriebsfertig montieren.
Menge: 434,000 Stck

**8.20 Brüstungskanal 70x130 mm**
Kunststoff-Brüstungskanal 70x130 mm halogenfrei, mit Trennsteg, Farbe weiß, in Teilstücken verlegt, einschließlich Abdeckung und allem systemgebundenen Zubehör.

Liefern, verlegen in Teilstücken und Kleinstmengen auf verschiedenen Wegen und betriebsfertig montieren, einschließlich Montagematerial.
Menge: 850,000 m

**8.21 LWL-Bündeladerkabel, I/A-DQ(ZN=B)H Klasse OM4 2 x 12 G50/12**
LWL-Bündeladerkabel,  I/A-DQ(ZN=B)H Klasse OM4
2 x 12 G50/12

Bezeichnung: I/A-DQ(ZN=B)H Klasse OM4
2 x 12 G 50/125 µmLichtwellenleiterkabel (LWL)
für Innen- undAußenanwendung mit nichtmetallischen
Nagetierschutz, Fasern biegeoptimiert und
individuell farbig gekennzeichnet,
längswasserdicht, gelgefüllten Bündelader
Durchmesser 2,3 mm und Zugelement aus Glasgarn,
lagenverseilt um ein zentrales
GFK-Zugentlastungselement Durchmesser 2,5mm, UV
stabilisierter und flammwidriger Außenmantel.
Flammwidrig nach IEC  60332-1
raucharm nach IEC 61034
halogenfrei nach IEC 60754-2.

Mantel: Dual-Layer, UV-beständiges Acrylat (Typ
DLPC9)
Liefern, verlegen in Teilstücken und Kleinstmengen auf verschiedenen Wegen und betriebsfertig anschließen. Die Trennung der Leitungsführung von Stark- und Schwachstrom ist unbedingt einzuhalten.
Menge: 30,000 m

**8.22 LWL-Bündeladerkabel, I/A-DQ(ZN)BH 2 x 12 E9/125**
LWL-Bündeladerkabel,  I/A-DQ(ZN)BH 2 x 12 E9/125

Bezeichnung: I/A-DQ(ZN)BH 2 x 12 E9/125 µm
Lichtwellenleiterkabel (LWL) für Innen- und
Außenanwendung mit nichtmetallischen
Nagetierschutz, Fasern biegeoptimiert und
individuell farbig gekennzeichnet,
längswasserdicht, gelgefüllten Bündelader
Durchmesser 2,3 mm und Zugelement aus Glasgarn,
lagenverseilt um ein zentrales
GFK-Zugentlastungselement Durchmesser 2,5mm, UV
stabilisierter und flammwidriger Außenmantel.
Flammwidrig nach IEC  60332-1
raucharm nach IEC 61034
halogenfrei nach IEC 60754-2.

Faser: Germanium dotiert,
Mantel: Dual-Layer, UV-beständiges Acrylat (Typ
DLPC9)
Liefern, verlegen in Teilstücken und Kleinstmengen auf verschiedenen Wegen und betriebsfertig anschließen. Die Trennung der Leitungsführung von Stark- und Schwachstrom ist unbedingt einzuhalten.
Menge: 30,000 m

**8.23 LWL 19" 1 HE Hybrid, 24 x LC Duplex**
LWL 19" 1 HE Hybrid, 24 x LC Duplex

12 x LC Duplex OM4 und 12 x LC Duplex OS2
LWL 19" 1 HE als Spleiß- und
Rangierbox, Faserfarbcode nach DIN/VDE, inkl.
Spleißschutz und Spleißaufnahmen.
Eine Kabeleinführung mit Verschraubung M20,
zur Zugentlastung der
ankommenden LWL Kabel, Einführung in 3
verschiedenen Winkeln, unverwischbare
Laserschutzmarke.
Gehäuse: Stahlblech pulverbeschichtet,
mittelgrau (NCS 2502-B). Maße: 43.6 x 482.6 x
225 mm (H x B x T)

Bestückt mit:
12 x LC-Duplex Kupplungen Gehäuse blau und
12 x LC-Duplex Kupplungen Gehäuse

Mit allem systemgebundenen Zubehör liefern und
montieren.
Menge: 2,000 Stck

**8.24 Messung einer LWL-Kabelstrecke**
Messung einer LWL-Kabelstrecke
OTDR-Messung incl. Protokoll

Für die installierten Glasfaserstrecken ist der Nachweis einer ausreichenden Übertragungsqualität erforderlich.
Das Messprotokoll ist für jede Faser und für beide Richtungen zu erstellen und muß folgende Daten beinhalten:
- Fasernummer
- Länge, Dämpfungswert
- Messrichtung
- Impulszahl
- Impulsbreite
- Angaben über die Vorlauf- und  Nachlaufstrecke
- Messgerätetyp

Die Messprotokolle sind im pdf-Format darzustellen, die Dämpfungswerte auch als Excell-Tabell, ggf. zusammen mit einem evtl. notwendigen Programm zur Darstellung.

Eine eindeutige Kennzeichnung der Messprotokolle zu den einzelnen Kabelstrecken, d.h. Raum-Nummern, Datenschränken und Patchfeldern ist dabei unbedingt erforderlich.

Die Übergabe dieser Dokumentation erfolgt grundsätzlich per E-Mail.
Menge: 48,000 Stck

**8.25 Herstellen einer Spleißverbindung am Rangierverteiler**
Herstellen einer Spleißverbindung am
Rangierverteiler

Es ist eine fachgerechte Spleißverbindung
(Mehrmodenfaser, Einmodenfaser) herzustellen
einschließlich

spleißfertigem Absetzen der Faserpigtails;
durchführen der Fusionsspleiße;
Sicherung des Spleißes mit einer
Schutzhülle;
einführen in Spleißkassetten mit Zubehör;
beschriften nach Vorgabe
Dämpfung kleiner gleich 0,1 dB

Inkl. Faserschutz und Überlänge von 1,8 m;  in
der Spleißbox 1,2 m und 0,6 m in der
Spleißablage.
Menge: 48,000 Stck

### Bereich 9 Hausalarm

*Hinweis: Hinweis Hausalarmanlage:*
Hausalarmierungsanlage

Die Hausalarmierungsanlage ist gem. den Anforderungen aus Baugenehmigung, Brandschutzkonzept und der Arbeitsstättenrichtlinien der Stadt-Bochum durch das Gewerk Elektrotechnik zu projektieren, planen und auszuführen.

**9.1 Hausalarmzentrale**
Hausalarmanlage entsprechend den Normen, Zulassungen, Prüfungen und Bescheinigungen, inkl. CE-Kennzeichnung

Leistungsmerkmale und Grundeigenschaften:

-Prozessorgesteuerter, notbetriebsredundanter, vernetzbarer und ferndiagnostizierbarer, zentrale Brandmeldesteuer-, Bedien-, und Anzeigeeinheit als modulare Hausalarmanlage als Steuer-, Alarmierungs-, und Überwachungseinrichtung

-Funktionsausgelegt und zulassungsabgestimmt auf die im Leistungsverzeichnis ausgeschriebenen  Melder, Systeme, Tableaus, Bedienungseinrichtungen, Bauteile und Einrichtungen.

-Zum Betrieb von ringbusversorgten automatischen und nichtautomatischen Meldern, optischen Signalgebern und Kopplern.

-Aufschaltmöglichkeit von bis zu 127 Meldern oder Busteihnehmern je Ringbusring.

-Eingebaute Trennelemente im Ein- und Ausgang jedes HA Ringbusringes, zur Erhaltung der vollen Funktion aller Elemente im Brandmeldering bei Drahtbruch und Kurzschluss.

-Die Ringbusleitungen müssen brandabschnittsübergreifend projektierbar sein.

-Unmittelbarer Anschluss einer Stichleitung an eine Ringleitung an beliebiger Stelle ohne zusätzlichen  Koppler.

-Verschalt- und betreibbar mit Hausalarmunterzentralen

-Ereignisspeicher zur Aufzeichnung von bis zu 10.000 Einträgen

- Bedienfeld und Anzeigedisplay

-16 Stück Ringbusmodule zum Betrieb von 16 HA Ringbusringen an der Zentrale

-12 Stück Zentralenrelais mit potentialfreiem Wechslerkontakt oder in der Betriebsart als Öffner oder als Schließer konfigurierbar bis 30V DC und bis 1A zum Schalten externer Einrichtungen und dem übergeordneten und ergänzenden melden von Störungen auf ein hausinternes System.

-8 Stück 24V DC Binäreingänge zur Auswertung potentialfreier externer Stör- und Meldekontakte

-Schnittstelle zur Programmierung der Hausalarmanlage und Auslesung der Daten und Ereignisse

-Programmiersoftware für das HA Gesamtsystem, sowie aller weiteren angeschlossener Einrichtungen sofern diese eine eigene Software besitzen.

-Möglichkeit der Bildung von Meldungsebenen wie z.B. für Externalarme, Internalarme und Störungen

-Programmierungsfunktionen von Zwei-Meldungs-Abhängigkeiten

-Einstellbare Erkundungs- und Verzögerungszeiten

-Alarmzwischenspeicherung für automatische Melder

-Freie Zuordnung der Meldergruppen und Einzelmelder zu Schalt- und Steuerausgängen

-Redundante CPU Ausführung

-Überwachung und Prüfmodus für Display und LEDs

-Programmspeicher-Kontrolle

-Einzelabschaltung von Meldern und Meldergruppen

-Ausgabe der gespeicherten Meldungen im Klartext auf einem Display

-Verknüpfung von Melderinformationen zur Erzeugung von Schaltbefehlen

-Überspannungsschutzeinrichtungen für die ÜE Hauptmelderleitung

-Überspannungsschutzeinrichtungen für die 230V AC Versorgungsspannung

-Netzanschluss über 230V AC inkl. Einbindung der Erdungen

-Anschluss- und Kemmeinheit für alle kommenden und abgehenden Kabel- und Leitungsverbindungen.

-Integrierte Energieversorgung mit einer Überbrückungszeit von mindestens 72 Stunden und einer Energiemengen zur anschließenden Versorgung der Schnittstellen zur Alarmierung über den vorschriftenkonformen Zeitraum, mit optimiertem Ladevorgang zur verlängerten Lebensdauer der Batterien. Für die Auslegung der Batterien (Akkukapazität) sind die Versorgungen aller der in der Zentrale eingebauten Einrichtungen, Baugruppen, Schnittstellen usw. die für den Betrieb der Hausalarm,anlage erforderlich sind, zuzüglich nachfolgender genannter Anlagenteile leistungsvorhaltungsseitig mit zu berücksichtigen.

Bis zu 80 nichtautomatische Melder in Ringbustechnik
Bis zu 300 automatische Melder in Ringbustechnik
Bis zu 15 optische Signalgeber in Ringbustechnik
Bis zu 75 Koppler in Ringbustechnik

Diese von den Batterien zu leistenden Kapazität ist als Mindestkapazität zu verstehen.

-Zentralenschrank ausgebildet als Wandschrank in der Größe nach Erfordernis, inkl. aller erforderlichen Klein- und Installationsteile, sowie Kabeleinführungen über das Wandschrankdach.

Zuvor beschriebene Hausalarmanlage liefern, montieren und betriebsfertig anschließen inkl. aller betriebserforderlicher Klein- und Systemteile, sowie die Programmierung der Zentrale und der in der Ausschreibung genannten und anzuschließenden Einrichtungen und Teilnehmern auf den Ringbusringen, sowie dem Probebetrieb der gesamten HA im Systemverbund

Komplett mit allem Zubehör liefern, montieren
und betriebsfertig anschließen

Gewählter Hersteller :

.............................................
(vom Bieter einzutragen)

Gewählter Typ :

.......................................
(vom Bieter einzutragen)
Menge: 1,000 Stk

**9.2 Akkumulator für 72 Std.**
Akkumulator für den Betrieb der Brandmeldeanlage von mind.
72 Std. inkl. VdS Zulassung. Komplett mit allem Zubehör liefern, montieren und betriebsfertig anschließen.
(je Zentrale 1x Akkupack)
Menge: 1,000 Stk

**9.3 Hinweisschild BMZ**
rote Schrift auf weißem Grund, selbstklebend, liefern und montieren.
Menge: 1,000 Stk

**9.4 Betriebsbuch f. Hausalarmzentrale**
Betriebsbuch für HA

Betriebsbuch für Brandmeldeanlagen (Format DIN A5) zum Eintrag von Betriebszuständen, Ereignissen, Instandhaltungen usw. liefern, vorausfüllen und in geeignetes separatem Ablage als Wandmontage mit Beschriftung.
Menge: 1,000 St

**9.5 Brandschutzgehäuse**
Geprüftes Brandschutzgehäuse passend für die v.g. Brandmeldezentrale und der zugehörigen Notstromtechnik.

Brandschutzgehäuse mit einer
Feuerwiderstandsdauer von mindestens 30 Minuten,
bei einer Brandbelastung von außen und innen im
Sinne F 30 und I 30 (geprüft in Anlehnung an DIN
4102-2, teilweise DIN 4102-11).

Komplett mit allem Zubehör liefern, montieren
und betriebsfertig anschließen
Menge: 1,000 Stk

**9.6 Akustischer Alarmgeber (Ringbustechnik)**
Ringbusgespeister, adressierbarer, akustischer Alarmgeber für den Anschluss an die v.g. BMZ, mit integriertem Isolator, geprüft nach DIN EN54-3, Adressierbar (bis zu 159 Adressen), Ringbusgespeist, Schutz vor Polaritätswechsel, mit Kurzschlussfeder im Sockel - ermöglicht die Überprüfung der Ringleitung ohne Alarmgeber, Diebstahlsicherung,
- bis 32 Töne (inkl. Tonart gem. DIN 33404 Teil 3)
- 3 Lautstärken einstellbar
- max. Schalldruck 100 dB(A)
- Farbe: rot
- inkl. Sockel

komplett mit allem Zubehör liefern, montieren
und betriebsfertig anschließen
Menge: 6,000 Stk

**9.7 Akustischer/Optischer Alarmgeber (Ringbustechnik)**
Ringbusgespeister, adressierbarer, akustischer und optischer Alarmgeber für den Anschluss an die v.g. BMZ, mit integriertem Isolator, geprüft nach DIN EN54-3, Adressierbar (bis zu 159 Adressen), Ringbusgespeist, Schutz vor Polaritätswechsel, mit Kurzschlussfeder im Sockel - ermöglicht die Überprüfung der Ringleitung ohne Alarmgeber, Diebstahlsicherung,
- bis 32 Töne (inkl. Tonart gem. DIN 33404 Teil 3)
- 3 Lautstärken einstellbar
- max. Schalldruck 100 dB(A)
- Farbe: rot
- integrierte, adressierbare Blitzleuchte
- Blitzleuchte: rot
- inkl. Sockel,

komplett mit allem Zubehör liefern, montieren
und betriebsfertig anschließen
Menge: 4,000 Stk

**9.8 Handmelderschlüssel**
Handmelderschlüssel zum öffnen des Handmeldegehäuses, liefern.
Menge: 3,000 Stk

**9.9 Handfeuermelder als Druckknopfmelder in Blau**
Handfeuermelder als Druckknopfmelder

zur manuellen Auslösung eines Brandalarms zum Betrieb mit Einzeladressierung und integriertem Leitungstrenner im Ringbussystem
Leistungsmerkmale und Spezifikationen:

- Eingebaute Trennelemente im Ein- und Ausgang des Melders zur Erhaltung der vollen Funktion aller Elemente im Brandmeldering bei Drahtbruch und Kurzschluss

- Gehäusefarbe rot

- Normgerechter Beschriftung

- Anschlussklemmen

- Zwei Kabeleinführungen jeweils oben, unten und rückseitig

- Testfunktionsmöglichkeit

- Betriebsspannung: Abgestimmt auf Brandmeldezentrale

- Alarmanzeige: LED, rot

- Betriebsanzeige LED, grün

- Steuerung zur Signalverarbeitung

- Kurzschluss-/ unterbrechungstolerant

- Schutzart Gehäuse mind. IP 44

- Gehäuse: Kunststoff

- Anschlüsseart über aufputz-  und unterputzinstallierte Kabel

Allgemeine technische Daten:
- Schutzart  IP 44 (mit Elektronikmodul)
- Gehäuse  PC ASA-Kunststoff Montage  aP
- Gewicht ca. 83 g (ohne Elektronikmodul)
- Abmessungen B: ca.133 mm H: ca.133 mm T: ca.36 mm

Liefern, montieren und betriebsfertig anschließen inkl. aller Klein- und Systemteile.
Menge: 42,000 Stk

**9.10 Automatischer OT Melder**
OT Mehrsensormelder mit Brandkenngrößenmustervergleich inkl. Meldersockel als optisch-thermischer Rauchmelder in Ringbaustechnik zum Betrieb mit Einzeladressierung und integriertem Leitungstrenner im Ringbussystem an der zuvor beschriebenen Hausalarmzentrale.

Leistungsmerkmale und Spezifikationen:

- Eingebaute Trennelemente im Ein- und Ausgang des Melders zur Erhaltung der vollen Funktion aller Elemente im Brandmeldering bei Drahtbruch und Kurzschluss

- Brandkenngrößenmustervergleich als technische Maßnahme zur Vermeidung von Falschalarmen

- Verschmutzungskompensation

- Betrieb mit Einzeladressierung in Ringbussysteme

- Steuerung zur Signalverarbeitung

- Vollständige Selbstüberwachung

- Kurzschluss-/ unterbrechungstolerant

- Betriebsspannung: Abgestimmt auf Hausalarmzentrale

- Material:  ABS

- Sockelanschlüsseart über aufputz- und unterputzinstallierte Kabel

Inkl. Meldersockel und Melderkennzeichnungsschild mit einer Erkennungsweite von bis zu 5 m.

Liefern, montieren und betriebsfertig anschließen inkl. aller Klein- und Systemteile.
Menge: 110,000 Stk

**9.11 Automatischer OT Melder mit intigr. Warnton**
Multisensormelder mit integriertem, busversorgetem Warntongeber. Der Melder verfügt über zwei integrierte optische Rauchsensoren mit unterschiedlichen Streulichtwinkeln sowie zusätzlicher Thermosensorauswertung zur Erkennung von Schwelbränden bis hin zu offenen Bränden mit gleichmäßigem Ansprechverhalten. Vergleich der Rauchsensorsignale zur Rauchklassifizierung und Reduzierung von Täuschungsalarmen, wie z.B. durch Wasserdampf oder Staub. Durch die hervorragenden Detektionseigenschaften ist der Melder außerdem in der Lage, die in der Norm beschriebenen Testfeuer TF1 und TF6 zu erkennen. Der Melder ist auch für höhere Anwendungstemperatur bis +65 °C geeignet. Der Melder verfügt über eine automatische Verschmutzungserkennung. Der Status der Verschmutzung kann über die Programmier- und Service Software ausgelesen und angezeigt werden. Bis zu 20 anwählbare unterschiedliche Tonmuster, inkl. DIN-Ton. Einstellbare Lautstärkenregelung in 8 Stufen möglich. Zum Betrieb mit Einzeladressierung in Ringbussystemen. Der Leitungstrenner ist im Melder integriert.

Leistungsmerkmale:
- Flache Bauweise
- Mikroprozessorgesteuerte Signalverarbeitung
- Vollständige Selbstüberwachung
- Verschmutzungserkennung und Ruhewertnachführung gemäß geltender Normen und Richtlinien
- Falschalarmunterdrückung bei Betauung durch spezielle Oberfläche
- Trenner integriert im Melder,
- Zentrierte 360° Alarmanzeige
- Separate Betriebsanzeige
- Detektion nach dem Vorwärts- und Rückwärtsstreuprinzip
- 360° thermische Überwachung mit einem Sensor
- Busversorgter Warntongeber im Melder
- Frei anwählbare unterschiedliche Tonmuster
- Mehrere Teilsignale zu einem Signal verknüpfbar
- Wiederholungsraten von Signalen und Teilsignalen programmierbar
- Automatische Synchronisation von mehreren Warntongebern
- Alarm- und Betriebsdatenspeicherung, integrierter Betriebsstundenzähler
- Möglichkeit der zeit- und ereignisgesteuerten Sensorabschaltung
- Powered Loop Fähig
- Kurzschluss-/unterbrechungstolerant

Inkl. Meldersockel und Melderkennzeichnungsschild mit einer Erkennungsweite von bis zu 5 m.

Liefern, montieren und betriebsfertig anschließen inkl. aller Klein- und Systemteile.
Menge: 55,000 Stk

**9.12 Optischer Signalgeber, roter Blitz**
Adressierbarer, vollständig busversorgter und kurzschluss-/unterbrechungstoleranter optischer Signalgeber mit roter Blitzfarbe zur optischen Alarmierung.
Der optische Signalgeber ist geeignet für quadratische Signalisierungsbereiche W-2,4-5,0 bis W-3,6-8.
Signalgeber mit flachem Sockel, geeignet für Wandmontage.

Komplett mit allem Zubehör liefern, montieren
und betriebsfertig anschließen
Menge: 2,000 Stk

**9.13 Meldersockel Standard**
Standardmeldersockel für automatische Brandmelder. Bei Entnahme des Melders wird der Ringbus autom. geschlossen. Im Sockel ist eine Melderentnahmesicherung enthalten, die bei Bedarf genutzt werden kann.

Liefern und betriebsfertig montieren
Menge: 165,000 Stk

**9.14 Beschriftungsfeld f. Meldersockel**
Beschriftungsfeld für Meldersockel

Das Beschriftungsfeld kann vor oder nach der Installation der Melder in der seitlichen Öffnung des Meldersockels befestigt werden. Zur Kennzeichnung der Melderadresse und Meldergruppe des Brandmelders im Objekt bei einer Deckenhöhe bis zu 3 Meter.

Liefern und montieren
Menge: 165,000 Stk

*Hinweis: Hinweise: Die Kabelverlegung erfolgt*
Hinweise:
Die Kabelverlegung erfolgt vorzugsweise in neu errichteten Kabeltrassen mittels Rohren, Kanälen bzw.Kabelhaltern.

**9.15 Installationskanal 15 x 30 mm**
halogenfrei, inkl. Deckel, weiß in Teillängen liefern, an Wänden bzw. Decken komplett inkl. Montagematerial montieren.
Menge: 140,000 m

**9.16 Installationskanal 30 x 45 mm**
halogenfrei, inkl. Deckel, weiß in Teillängen liefern, an Wänden bzw. Decken komplett inkl. Montagematerial montieren.
Menge: 100,000 m

**9.17 Stahlblechkanal 20 x 20 mm**
inkl. Deckel, weiß in Teillängen liefern, an Wänden bzw. Decken komplett inkl. Montagematerial montieren.
Menge: 100,000 m

**9.18 Stahlblechkanal 30 x 45 mm**
inkl. Deckel, weiß in Teillängen liefern, an Wänden bzw. Decken komplett inkl. Montagematerial montieren.
Menge: 20,000 m

**9.19 Kunststoffpanzerrohr halogenfrei M25**
flammwidrig, selbstlöschend, inkl.  Befestigungsmaterial zur Befestigung an Decken und Wänden liefern und in Teillängen an montieren.
Menge: 35,000 m

**9.20 Bohrung in Beton- Mauerwerk -Wänden bis 30 cm**
bis 30mm und einer Mauerstärke von bis zu 300 mm.
Menge: 20,000 Stk

**9.21 Bohrung in Beton- Mauerwerk -Wänden bis 60 cm**
bis 30mm und einer Mauerstärke von bis zu 60
 mm.
Menge: 60,000 Stk

**9.22 Brandschutztechnischer Verschluss**
Brandschutztechnischer Verschluss v. g. Bohrungen mit Brandschutzmasse inkl. sämtlich benötigtem Klein- Verbrauchsmaterial erstellen.
Menge: 35,000 Stk

**9.23 Kabel JE-H(ST)H 2x2x0,8 Bd E30, rot**
Kabel JE-H(ST)H 2x2x0,8 Bd E30, rot

Inklusive verlegen  durch Einziehen in vorhandene
Leerrohre aller Arten und Leitungsführungskanälen
auf bauseitigen Ankerschienen mit bauseitigen
Klemmschellen
auf bauseitigen Steigetrassen bzw. C-Schienen mit
bauseitigen Klemmschellen
mit bauseitigen Einzelschellen
auf bauseitige Trassen
in bauseitigen Doppel- und Schaltraumböden
in bauseitigen Wandschlitzen inkl. fixierung mit
Nagelschellen oder Lochband
Menge: 700,000 m

**9.24 J-H(St)H 2 x 2 x 0,8 mm rot halogenfrei**
als Verbindungsleitung für Rauch- / Druckknopfmelder und Alarmgeber liefern, in v. g. Verlegesysteme in Teillängen verlegen und beidseitig betriebsfertig anschließen, inkl. sämtlich benötigtem Montagematerial.
Menge: 1600,000 m

**9.25 EOL-I Abschlusselement für Koppler Meldegruppen**
Abschlusselement EOL-I zur Montage am letzten Teilnehmer zur Überwachung der Meldergruppeneingänge bei Anbindung von Standard-Brandmeldern.

Leistungsmerkmale:
- Erkennt zusätzlich schleichende Leitungsunterbrechungen und Kurzschlüsse

liefern und betriebsfertig montieren
Menge: 20,000 St

**9.26 EOL-O Abschlusselement für Koppler Ausgänge**
Abschlusselement EOL-O zur Montage am letzten Teilnehmer zur Überwachung der Steuereingänge bei Anbindung von konventionellen Alarmgebern.

Leistungsmerkmale:
- Erkennt zusätzlich schleichende Leitungsunterbrechungen und Kurzschlüsse
- Leitungsüberwachung

Liefern und betriebsbereit installieren
Menge: 10,000 St

**9.27 NHXMH-Leitung 3 x 2,5 qmm**
mit halogenfreier Isolierung, als Anschluß- und Verbindungsleitung zwischen Verteilern, Schaltern, Steckdosen, Leuchten und sonstigen Elektrobauteilen, einschließlich sämtlichem erforderlichen Montage- und Befestigungsmaterial wie Schellen, Schienen, Klammern, Schrauben, Dübel usw., liefern und in Teilstücken unterschiedlicher Länge, teils auf Kabelrinnen, Kabeltrassen, Steigetrassen, Registerschienen, in abgeh. Decken, in Leichtbauwänden, in Leerrohren, auf oder unter Putz (einschl. erforderl. Stemmarbeiten) verlegen, in die Elt.-Bauteile einführen und betriebsfertig anschließen.
Menge: 25,000 m

**9.28 Verteilungserweiterung**
*** Pauschalposition
Auflegen einer Zuleitungen auf einen Automaten
Diese Position umfasst folgende Arbeiten:
- Freischalten der Verteilung
- Öffnen der Verteilung.
- Einbau eines Sicherungsautomaten 16A/B mit
  Verdrahtungsbrücken
- Auflegen der Stromkreisleitungen für die BMZ
- Einbau der Abdeckung.
- Einschalten der Verteilung.
Der Sicherungsautomat ist farbig zu anzulegen und mit der Aufschrift BMZ kennzeichnen.
Menge: 1,000 PSCH

**9.29 Projektierung und Planung**
*** Pauschalposition
Facherrichterprojektierung und Planung der Hausalarmanlage bestehend aus:
- Anlagenkonzept und Dokumentation nach den im Brandschutzkonzept vorgesehenen Vorgaben.
- Der produktbezogenen Montage-und Werkplanung
- Der Brandfallmatrix
- Meldergruppenfestlegung
- Normenerforderlicher Dokumente und Bescheinigungen
Menge: 1,000 PSCH

**9.30 Inbetriebnahme / Einweisung**
*** Pauschalposition
Programmierung und Inbetriebnahme

Überprüfung des gesamten Brandmeldesystems auf Betriebs- und Funktionssicherheit. In Betrieb nehmen der Hausalarmanlage mit den für den Einsatzort notwendigen Systemparametern. Das sind insbesondere Meldergruppen, Meldertypen, Melderanzahl und kundenspezifische, sowie Verknüpfungen mit und ohne Steuerfunktionen.
Erstellung Inbetriebnahmeprotokoll mit entsprechendem Funktionsprobenachweis aller Meldergruppen und Steuerfunktionen.  Erstellen der notwendigen Einträge in das Betriebsbuch und Aushändigung an den Betreiber.
Menge: 1,000 PSCH

**9.31 Technische Dokumentation**
*** Pauschalposition
Dokumentation geordnet inkl. Register (DIN A4)Installationsplan mit:
Eingezeichneten Grenzen des Sicherungsbereiches, Alarmierungsbereiche, Nutzungsart der Melderbereiche, Bezeichnung der zugeordneten Meldergruppen. Liste der Anlagenteile Blockdiagramm welches eine Zuordnung für Benennung und Nummerierung der Melderbereiche, Meldergruppen und Melder enthält.

Anlagenbeschreibung bestehend aus:
- Meldergruppenverzeichnis
- Liste der Anlagenteile
- Hinweise für besondere Melder
- Verknüpfung zwischen den Alarmzuständen der Meldergruppen (Alarmierungsmatrix)
Menge: 1,000 PSCH

### Bereich 10 Brandschutz

*Hinweis: Brandschutz*
Brandschutz

In die Einheitspreise der folgenden Positionen ist die
Lieferung, die Montage und der betriebsfertige
Anschluss einzukalkulieren, einschl. Kleinmaterial, Dokumentation (Fotos), Hitzebesändiger Abfangungen vor dem Schott (Mettallsammelhalter o.ä.)
und Schottkennzeichnungsschilder.

*Hinweis: Wand u. Deckendurchführungen*
Wand und Deckendurchführungen  für
Elektrokabel S 90 DIN 4102-9

oder

Variable dauernde Kabelabschottungen
mit IfBt zugelassenen Brandschutzkissen

*Hinweis: Wand u. Deckendurchführungen*
Wand und Deckendurchführungen  für
Elektrokabel  S 90

Zulassungszeugnisse sind der Bauleitung zu
übergeben und in die Revisionsordner
aufzunehmen.

**10.1 Verschließen von Einzelbohrungen**
Einzelbohrungen von Leitungen Brandschutztechnisch oder Schalltechnisch verschließen
Menge: 120,000 St

**10.2 Kabelabschottung bis 5 cm**
Kabelabschottung,Ausführung wie vorgenannt,Wand- oder Deckendurchführung:
bis 5 cm Durchmesser,Materiallieferung und
Einbau
Menge: 20,000 St

**10.3 Kabelabschottung 10*10 cm**
Kabelabschottung,Ausführung wie vorgenannt,Wand- oder Deckendurchführung:
bis 10x10 cm,Materiallieferung und
Einbau
Menge: 18,000 St

**10.4 Kabelabschottung 20*10 cm**
Kabelabschottung,Ausführung wie vorgenannt,Wand- oder Deckendurchführung:
bis 20x20 cm,Materiallieferung und
Einbau
Menge: 8,000 St

**10.5 Kabelabschottung 30*10 cm**
Kabelabschottung,Ausführung wie vorgenannt,Wand- oder Deckendurchführung:
bis 30x20 cm,Materiallieferung und
Einbau
Menge: 10,000 St

**10.6 Kabelabschottung 40x40 cm**
Kabelabschottung,Ausführung wie vorgenannt,Wand- oder Deckendurchführung:
bis 40x40 cm,Materiallieferung und
Einbau
Menge: 12,000 St

**10.7 Kabelabschottung bis 50x50**
Kabelabschottung,Ausführung wie vorgenannt,Wand- oder Deckendurchführung:
bis 50x50 cm,Materiallieferung und
Einbau
Menge: 16,000 St

*Hinweis: Brandschutzkanal*
Stahlblechkanal mit intumeszierender Innenbeschichtung.
Verhindert im Brandfall aktiv die Brandweiterleitung im Kanal und schützt Flucht- und Rettungswege vor den Auswirkungen eines Kabelbrands.
Feuerwiderstandsklassen I30 bis I120 gemäß DIN 4102 Teil 11.
Stützabstand max. 1m

Farbe: Reinweiß

**10.8 Brandschutzkanal 70mmx40mm**
wie vorh. beschrieben
 in 70x40mm
Menge: 24,000 m

**10.9 Brandschutzkanal 110mmx70mm**
wie vorh. beschrieben
 in 110x70mm
Menge: 10,000 m

**10.10 Brandschutzkanal 250mmx100mm**
wie vorh. beschrieben
 in 250x100mm
Menge: 8,000 m

**10.11 vorh. Promatkoffer öffnen und schließen**
vorhandene Promatabkofferung für Leitungsverlegung öffnen und anschließend fachgerecht wieder herstellen.
Menge: 3,000 m²

### Bereich 11 Sonnenschutzanlage & Fensterlüftungssystem

*Hinweis: Anmerkungen zur Sonnenschutzanlage:*
Alle Komponenten der Sonnenschutzanlage werden dem Elektriker durch ein Fremdgewerk übergeben.
In die Einheitspreise der folgenden Positionen ist die Montage und der betriebsfertige Anschluss einzukalkulieren, einschl. Kleinmaterial
Zu verfügung gestellt werden Prinzipleitungsschemapläne.

Sonnenschutzanlage & Fensterlüftungssystem
Die Komponenten der Sonnenschutzanlage und Fensterlüftungssystem werden dem Elektriker durch ein Fremdgewerk übergeben.
Die Montage, Anschlüsse und Inbetriebnahme ist durch das Gewerk Elektrotechnik durchzuführen. Zu Verfügung gestellt werden Prinzipleitungsshemapläne der Hersteller. Planung und die Erstellung von Revisionsunterlagen sind in die Einheitspreise einzukalkulieren.

Zu den einzelnen folgenden Positionen sind folgende Leistungen einzukalkulieren:
- Montage der Kupplungseinheiten auf die Motorsteuerleitung (H05 RR-F 4G 0,75mm² sw)
- Montage der aufgeführten gestellten Sonnenschutzkomponente
- Anschluss der Sonnenschutzkomponente (Motorleitungen, Tasterleitungen, Verbindungsleitungen (J-H(St)H 4x2x0.8, Kabel J-H(St)H 2x2x0.8 undNHXMH-J 3 x 2,5 mm²)

**11.1 Montage und Anschluss MSE 1 AP**
Montage und Anschluss einer bauseits gestellten Motorsteuereinheit zur Ansteuerung von bis zu 1 St. 230V-Antrieben.
Inkl. Anschluss der Kupplungsstecker bzw. -buchsen an die Motorleitung in entsprechender Anzahl.
Menge: 42,000 St

**11.2 Montage und Anschluss MSE 2 AP**
Montage und Anschluss einer bauseits gestellten Motorsteuereinheit zur Ansteuerung von bis zu 2 St. 230V-Antrieben.
Inkl. Anschluss der Kupplungsstecker bzw. -buchsen an die Motorleitung in entsprechender Anzahl.
Menge: 56,000 St

**11.3 Montage und Anschluss MSE 3 AP**
Montage und Anschluss einer bauseits gestellten Motorsteuereinheit zur Ansteuerung von bis zu 3 St. 230V-Antrieben.
Inkl. Anschluss der Kupplungsstecker bzw. -buchsen an die Motorleitung in entsprechender Anzahl.
Menge: 27,000 St

**11.4 Montage und Anschluss MSE 4 AP**
Montage und Anschluss einer bauseits gestellten Motorsteuereinheit zur Ansteuerung von bis zu 4 St. 230V-Antrieben.
Inkl. Anschluss der Kupplungsstecker bzw. -buchsen an die Motorleitung in entsprechender Anzahl.
Menge: 13,000 St

**11.5 Montage und Anschluss MSE 6 AP**
Montage und Anschluss einer bauseits gestellten Motorsteuereinheit zur Ansteuerung von bis zu 6 St. 230V-Antrieben.
Inkl. Anschluss der Kupplungsstecker bzw. -buchsen an die Motorleitung in entsprechender Anzahl.
Menge: 2,000 St

**11.6 Montage und Anschluss Geschossansteuerung**
Montage und Anschluss einer bauseits gestellten Geschossansteuerung.
Menge: 7,000 St

**11.7 Montage und Anschluss Sonnenschutzzentrale**
Montage und Anschluss einer bauseits gestellten Sonnenschutzzentrale.
Menge: 1,000 St

**11.8 Montage und Anschluss Wetterstation**
Montage und Anschluss einer bauseits gestellten Wetterstation inkl. Ständer für Bodenmontage und Standrohr mit Adapter für die Wetterstation.
Menge: 1,000 St

**11.9 Montage und Anschluss Messwertgeber**
Montage und Anschluss einer bauseits gestellten Wetterstation inkl. Ständer für Bodenmontage und Standrohr mit Adapter für die Messwertgeber.
Menge: 1,000 St

**11.10 Inbetriebnahme Sonnenschutzsteuerung**
Programmierung und Inbetriebnahme

Überprüfung der gesamten Sonnenscfhutzanlage auf Betriebs- und Funktionssicherheit. In Betrieb nehmen der Sonnenschutzanlage mit den für den Einsatzort notwendigen Systemparametern.
Erstellung Inbetriebnahmeprotokoll und Einweisung mit entsprechendem Funktionsprobenachweis aller Anlagenteile und Steuerfunktionen. Erstellen eines Gebäudebezogenens Prinzipleitungsschemaplanes.
Menge: 1,000 St

*Hinweis: Anmerkungen zur Fensterlüftungssystem:*
Alle Komponenten zum Fensterlüftungssystem werden dem Elektriker durch ein Fremdgewerk übergeben.
In die Einheitspreise der folgenden Positionen ist die
Montage und der betriebsfertige Anschluss einzukalkulieren, einschl. Kleinmaterial

Zu verfügung gestellt werden Prinzipleitungsschemapläne.

Zu den einzelnen folgenden Positionen sind folgende Leitungen enthalten:
- Montage der Kupplungseinheiten auf die Motorsteuerleitung
- Montage der aufgeführten gestellten Fensterlüftungskomponenten
- Anschluss der Fensterlüftungskomponenten (Motorleitungen, Tasterleitungen, Verbindungsleitungen (J-H(St)H 4x2x0.8, Kabel J-H(St)H 2x2x0.8 undNHXMH-J 3 x 2,5 mm²)

**11.11 Montage und Anschluss MSE**
Montage und Anschluss einer bauseits gestellten Motorsteuereinheit zur Ansteuerung von bis zu 1 St. elektrischem Fensterantrieben.
Inkl. Anschluss der Kupplungsstecker bzw. -buchsen an die Motorleitung in entsprechender Anzahl.
Menge: 98,000 St

### Bereich 12 Kernborhrungen, Schlitze, Durchbrüche

*Hinweis: Hinweis Kernborhrungen, Schlitze, Durchbrüche*
Nachfolgende Positionen beinhalten auch die
Schuttbeseitigung.
Bei den Kernbohrungen ist die Wasserzuführung, das Abfangen
des Wasserflusses (Wasserschäden) und die Reinigung
einzukalkulieren.

**12.1 Kernbohrungen 50**
Kernbohrungen in Stahlbeton-Decken oder Wänden
bauwerkschonend mit Diamantbohrgerät herstellen bis zu einem
Durchmesser 50mm bis 40cm Stärke .
Menge: 20,000 St

**12.2 Kernbohrungen 100**
Kernbohrungen in Stahlbeton oder Mauerwerk Decken oder Wänden
bauwerkschonend mit Diamantbohrgerät herstellen bis zu einem
Durchmesser 100mm bis 40cm Stärke .
Menge: 8,000 St

**12.3 Kernbohrungen 150**
Kernbohrungen in Stahlbeton oder Mauerwerk-Decken oder Wänden
bauwerkschonend mit Diamantbohrgerät herstellen bis zu einem
Durchmesser 150mm bis 40cm Stärke .
Menge: 8,000 St

**12.4 Kernbohrungen 200**
Kernbohrungen in Stahlbeton oder Mauerwerk-Decken oder Wänden
bauwerkschonend mit Diamantbohrgerät herstellen bis zu einem
Durchmesser 200mm bis 40cm Stärke .
Menge: 16,000 St

**12.5 Kernbohrungen 200 / 90**
Kernbohrungen in Mauerwerk-Decken oder Wänden
bauwerkschonend mit Diamantbohrgerät herstellen bis zu einem
Durchmesser 200mm bis 90cm Stärke .
Menge: 12,000 St

**12.6 Wanddurchbrüche10x10**
Wanddurchbrüche 10x10cm durch Mauerwerk bei
bis zu 40cm Stärke erstellen.
Menge: 14,000 St

**12.7 Wanddurchbrüche15x15**
Wanddurchbrüche 15x15cm durch Mauerwerk bei
bis zu 40cm Stärke erstellen.
Menge: 18,000 St

**12.8 Wanddurchbrüche**
Wanddurchbrüche 20x20cm durch Mauerwerk bei
bis zu 40cm Stärke erstellen.
Menge: 10,000 St

**12.9 Wanddurchbrüche**
Wanddurchbrüche 40x20cm durch Mauerwerk bei
bis zu 40cm Stärke erstellen.
Menge: 8,000 St

**12.10 Wanddurchbrüche**
Wanddurchbrüche 50x10cm durch Mauerwerk bei
bis zu 40cm Stärke erstellen.
Menge: 8,000 St

**12.11 Bohrung bis 50mm durch Mauerwerk oder Beton bei**
Bohrung bis 50mm durch Mauerwerk oder Beton bei
bis zu 30cm Stärke erstellen.
Menge: 25,000 St

*Hinweis: Alle Schlitze werden bauseits verschlossen.*
Schlitze werden bauseits verschlossen.

**12.12 Schlitze**
Senkrechte und waagerechte Schlitze zur Aufnahme von
Kabeln und Leitungen in verputzes Wand - Mauerwerk
( Kein Beton )  fräsen, Raumhöhe bis 6m,
Schlitztiefe :  5cm
Schlitzbreite : 5cm
Menge: 40,000 m

**12.13 Schlitze**
Senkrechte und waagerechte Schlitze zur Aufnahme von
Kabeln und Leitungen in verputzes Wand - Mauerwerk
( Kein Beton )  fräsen, Raumhöhe bis 6m,
Schlitztiefe :  5cm
Schlitzbreite : 8cm
Menge: 25,000 m

### Bereich 13 Erdungsanlagen

*Hinweis: Gemäß dem zum Bauvorhaben zugehörigen*
Die Verbindungen von Erdungsanlage und
Potentialausgleichsleitungen erfolgen über im Gebäude
über Erdungsschienen, die entsprechend der Anlagengröße
herzustellen sind. Die Leitungen müssen zur
Durchführung der Messungen gut erreichbar und gut
lösbar sein und müssen eine eindeutige Kennzeichnung
tragen.

In den Potentialausgleich sind vom Gewerk Elektro
ferner alle leitenden Hausinstallationen einzubeziehen
und einzeln mit der den jeweiligen Schienen zu
verbinden.

Erdungsschellen müssen der VDE 0609 entsprechen und für
die erforderlichen Leitungsquerschnitte geeignet sein.

Ergänzend zu den nachfolgenden Positionen gelten auch
die im Leistungsverzeichnis zuvor beschriebenen Inhalte
und Sachverhalte. Diese sind in den jeweiligen bzw.
nachfolgenden Positionen mit zu berücksichtigen und
innerhalb der Einheitspreise mit zu kalkulieren.

Die ausgeschriebene Leistung hat unteranderem so zu
erfolgen wie in den Positionen beschrieben, inklusive
Lieferung aller Materialien, deren Transport zur und
auf der Baustelle sowie notwendiger Montagearbeiten im
Werk oder auf der Baustelle in fix und fertiger, fach-,
DIN-, Normen-, Zulassungs- und sachgerechter, dem Stand
der Technik entsprechender Ausführung.

**13.1 PE-Anschlüsse an bauseitigen Bauteilen mit 1x6 mm²**
Anschlüsse von Kabel und Leitungen in der Größe von
1x6mm² inkl. Ringkabelschuh, sowie Befestigungschraube
und Mutter zur Erdung von metallischen Bauteilen,
liefern und betriebsfertig anschließen inkl.
protokolliertem messtechnischem Nachweis über die
Ausführung der Erdungsmaßnahme.
Menge: 50,000 St

**13.2 PE-Anschlüsse an bauseitigen Bauteilen mit 1x16 mm²**
Anschlüsse von Kabel und Leitungen in der Größe von
1x16mm² inkl. Ringkabelschuh, sowie Befestigungschraube
und Mutter zur Erdung von metallischen Bauteilen,
liefern und betriebsfertig anschließen inkl.
protokolliertem messtechnischem Nachweis über die
Ausführung der Erdungsmaßnahme.
Menge: 10,000 St

**13.3 PE-Anschlüsse an bauseitigen Bauteilen mit 1x25 mm²**
Anschlüsse von Kabel und Leitungen in der Größe von
1x120mm² inkl. Ringkabelschuh, sowie
Befestigungschraube und Mutter zur Erdung von
metallischen Bauteilen, liefern und betriebsfertig
anschließen inkl. protokolliertem messtechnischem
Nachweis über die Ausführung der Erdungsmaßnahme.
Menge: 25,000 St

**13.4 Haupterdungsschienen**
Haupterdungsschienen, Kupfer blank und normentsprechend

Breite: 100 mm,
Dicke:  10 mm,
Länge: 800 mm,

Gewinde M12: 20 Stück
Gewinde M8: 10 Stück
Gewinde M6: 10 Stück

Für Anschlussquerschnitte bis 120 mm2

Liefern und betriebsfertig mit Abstandshalter isoliert
auf  Wandfläche montieren einschl. Beschriftung der Zu-
und Abgangsleitungen
Menge: 1,000 St

**13.5 Potentialausgleichschiene**
Potentialausgleichschiene VDE 0100 mit Kontaktleiste
aus Messing, vernickelt, Abdeckklappe aus schlagfestem
Kunststoff und 2 Klemmschrauben je Klemmstelle mit
Anschlußmöglichkeiten für

1 Rundleiter bis d=10 mm,
1 Rundleiter bis 95 mm²
7 Rundleiter bis 16 mm²

Liefern, montieren und betriebsfertig anschliessen
einschl.
Beschriftung der Zu- und Abgangsleitungen
Menge: 12,000 St

**13.6 Erdungsband nach VDE 0190/Si 73**
Erdungsbandrohrschelle nach VDE 0190 mit
Anschlussmöglichkeit für 2 Leiter je 6qmm für
Rohrdurchmesser bis 100 mm

Liefern, montieren  und betriebsfertig anschliessen,
Beschriftung der Zu- und Abgangsleitungen,
Menge: 16,000 St

**13.7 Messprotokoll Potentialausgleich und Erdung inkl Schemata**
*** Pauschalposition
Messung des Potentialausgleichs und der Erdungsanlage
inkl. Erstellung eines Messprotokolls und der
zechnerischen Darstellung (Schemata) aller Erdungen und
Potentialausgleichsanschlüsse.
Menge: 1,000 PSCH

### Bereich 14 Stundenlohnarbeiten

*Hinweis: Regeln für Stundenlohnarbeiten*
Stundenlohnarbeiten werden nur anerkannt, wenn sie auf ausdrückliche Anordnung des Auftraggebers ausgeführt werden. Die in den Positionen angegebenen Lohn- bzw. Entgeltgruppen dienen nur zur Festlegung der erwarteten Qualifikation der Personen, die die Stundenlohnarbeiten ausführen. Der Nachweis über die angefallenen Stundenlohnarbeiten ist zu führen und durch Tagelohnzettel, die dem Auftraggeber spätestens am nächsten Arbeitstag vorzulegen sind, zu erbringen. Der Einheitspreis gilt unabhängig von der Anzahl der abzurechnenden Stunden.
Abreißblöcke zum Nachweis der angefallenen Tagelohnstunden sind bei den Zentralen Diensten der Stadt Bochum gegen Gebühr erhältlich.

**14.1 Stundenlohnsatz Monteur**
Menge: 90,000 Std

**14.2 Stundenlohnsatz Helfer**
Menge: 90,000 Std

### Bereich 15 Planung, Dokumentation, Abnahmen

*Hinweis: Hinweis:*
ELT - Ausführungs- und Montagepläne
Dem Auftragnehmer werden Grundrisse im .pdf- und .dwg - Format inkl. konzeptionelle und schematisch dargestellte Anforderungen je Raumart übergeben.
ELT - Ausführungs- und Montagepläne sind durch das Elektrofachunternehmen zu erstellen und mit dem Bauleiter vor Arbeitsbeginn abzustimmen. Die dafür vorab und während der gesamten Bauzeit notwendigen Vor-Ort-Termine, Besprechungen und Abstimmungen (auch gewerkeübergreifend) mit den verantwortlichen Bauleitern des Bauherren sind in die Einheitspreise einzukalkulieren.

Die Werk- und Montageplanung ist auf Grundlage der Leistungsbeschreibung, des Brandschutzkonzeptes sowie unter Berücksichtigung der nach Auftragserteilung an den Auftragnehmer übergebenen Unterlagen zu erstellen und 2-fach als Weißpause gefaltet im beschrifteten Ordner der Bauleitung vorzulegen. Ergänzend ist die Werk- und Montageplanung im Dateiformat PDF zu übergeben.

Die Erstellung der zuvor genannten Werk- und Montagepläne ist in die Einheitspreise mit einzukalkulieren, sofern in den jeweiligen Titeln nichts anderes ausgewiesen ist. Die Unterlagen sind zur Prüfung der Bauleitung auch im digitalem Format zwei Wochen nach Arbeitsbeginn einzureichen.

**15.1 Erstellung von ELT - Montage - u nd Ausführungsplanung**
*** Pauschalposition
Dem Auftragnehmer werden Grundrisse im .pdf- und .dwg -
Format inkl. konzeptionelle und schematisch dargestellte
Anforderungen je Raumart übergeben. ELT - Ausführungs- und Montagepläne sind durch das Elektrofachunternehmen zu erstellen und mit dem Bauleiter abzustimmen.

Die Unterlagen sind zur Prüfung 1 fach der Bauleitung drei
Wochen nach Arbeitsbeginn einzureichen.

Planung inkl . sämtlichen Nebenarbeiten, Materialien,
Planmaterial, Drucken, Vorlagen, Zertifikaten etc. erstellen und
liefern.
Menge: 1,000 PSCH

**15.2 Sachverständigenabnahme ELT**
*** Pauschalposition
Die Elektroinstallationsanlage ist durch einen vereidigten Sachverständigen mängelfrei abzunehmen.

In die Position sind min. zwei weitere Besprechungstermine mit dem Sachverständigen einzukalkulieren. Für Vorbesprechungen und Abweichungsgespräche.

Die Abnahme der Anlage ist durch ein mängelfreies Abnahmeprotokoll zu bestätigen. Die Kosten der Freigabe und Abnahme sind durch den AN zu kalkulieren. Die durch ggf. Nachabnahmen entstehenden Kosten gehen zu Lasten des AN.
Menge: 1,000 PSCH

**15.3 Sachverständigenabnahme Sicherheitsbeleuchtungsanlage**
*** Pauschalposition
Die Sicherheitsbeleuchtungsanlage ist durch einen vereidigten Sachverständigen mängelfrei abzunehmen.

In die Position sind min. zwei weitere Besprechungstermine mit dem Sachverständigen einzukalkulieren. Für Vorbesprechungen und Abweichungsgespräche.

Die Abnahme der Anlage ist durch ein mängelfreies Abnahmeprotokoll zu bestätigen. Die Kosten der Freigabe und Abnahme sind durch den AN zu kalkulieren. Die durch ggf. Nachabnahmen entstehenden Kosten gehen zu Lasten des AN.
Menge: 1,000 PSCH

**15.4 Sachverständigenabnahme Hausalarmanlage**
*** Pauschalposition
Die Hausalarmierungsanlage ist durch einen vereidigten Sachverständigen mängelfrei abzunehmen.

Die Abnahme der Anlage ist durch ein mängelfreies Abnahmeprotokoll zu bestätigen. Die Kosten der Freigabe und Abnahme sind durch den AN zu kalkulieren. Die durch ggf. Nachabnahmen entstehenden Kosten gehen zu Lasten des AN.
Menge: 1,000 PSCH

**15.5 Begleiten der VoB Abnahme alle Analgen durch einen**
*** Pauschalposition
Begleiten der VoB Abnahme aller Anlagen durch einen ortskundigen Mitarbeiter.
Menge: 1,000 PSCH

### Bereich 16 Wartungen

*Hinweis: Wartung Hausalarmanlage*
Wartung Hausalarmanlage

Für die Ermittlung der pauschalen Wartungskosten sind
die im LV angegebenen
Massenansätze  zu verwenden.

Die Wartung wird separat  jährlich von den Zentralen Diensten der Stadt Bochum beauftragt.

Nach Ablauf der Gewährleistungszeit behält sich der Auftraggeber eine Verlängerung des Vertrages vor.

Angebote in denen die Wartungskosten nicht
angeboten werden, werden bei der Wertung
nicht berücksichtigt.

**16.0 Wartung der Anlage für das 1. Jahr**
Pauschale für die Inspektion und Wartung der Hausalarmanlage
für das erste Jahr nach mängelfreier Abnahme während
der Verjährungsfrist für Mängelansprüche.

Der Auftragnehmer führt die Inspektion und Wartung  der Hausalarmanlage und deren Einrichtung und Geräte wie folgt durch:
3x jährlich Inspektion für Teile gemäß VDE0833 Teil 1
1x jährlich Wartung für Teile gemäß VDE 0833 Teil 1
Menge: 1,000 Jahr

**16.1 Wartung der Anlage für das 2. Jahr**
Pauschale für die Inspektion und Wartung der Hausalarmanlage
für das zweite Jahr nach mängelfreier Abnahme während
der Verjährungsfrist für Mängelansprüche.

Der Auftragnehmer führt die Inspektion und Wartung  der Hausalarmanlage und deren Einrichtung und Geräte wie folgt durch:
3x jährlich Inspektion für Teile gemäß VDE0833 Teil 1
1x jährlich Wartung für Teile gemäß VDE 0833 Teil 1
Menge: 1,000 Jahr

**16.2 Wartung der Anlage für das 3. Jahr**
Pauschale für die Inspektion und Wartung der Hausalarmanlage
für das dritte Jahr nach mängelfreier Abnahme während
der Verjährungsfrist für Mängelansprüche.

Der Auftragnehmer führt die Inspektion und Wartung  der Hausalarmanlage und deren Einrichtung und Geräte wie folgt durch:
3x jährlich Inspektion für Teile gemäß VDE0833 Teil 1
1x jährlich Wartung für Teile gemäß VDE 0833 Teil 1
Menge: 1,000 Jahr

**16.3 Wartung der Anlage für das 4. Jahr**
Pauschale für die Inspektion und Wartung der Hausalarmanlage
für das vierte Jahr nach mängelfreier Abnahme während
der Verjährungsfrist für Mängelansprüche.

Der Auftragnehmer führt die Inspektion und Wartung  der Hausalarmanlage und deren Einrichtung und Geräte wie folgt durch:
3x jährlich Inspektion für Teile gemäß VDE0833 Teil 1
1x jährlich Wartung für Teile gemäß VDE 0833 Teil 1
Menge: 1,000 Jahr

**16.4 Wartung der Anlage ab den 5. Jahr**
Pauschale für die Inspektion und Wartung der Hausalarmanlage
ab den 5. Jahr nach abgelaufener Gewährleistung.
Der Auftragnehmer führt die Inspektion und Wartung  der Hausalarmanlage und deren Einrichtung und Geräte wie folgt durch:
3x jährlich Inspektion für Teile gemäß VDE0833 Teil 1
1x jährlich Wartung für Teile gemäß VDE 0833 Teil 1
Menge: 1,000 Jahr

*Hinweis: Wartung Sicherheitsbeleuchtungsanlage*
Wartung Sicherheitsbeleuchtungsanlage

Für die Ermittlung der pauschalen Wartungskosten sind
die im LV angegebenen
Massenansätze  zu verwenden.

Die Wartung wird separat  jährlich von den Zentralen Diensten der Stadt Bochum beauftragt.

Nach Ablauf der Gewährleistungszeit behält sich der Auftraggeber eine Verlängerung des Vertrages vor.

Angebote in denen die Wartungskosten nicht
angeboten werden, werden bei der Wertung
nicht berücksichtigt.

**16.5 Wartung der Anlage für das 1. Jahr**
Pauschale für die Inspektion und Wartung der Sicherheitsbeleuchtungsanlage
für das erste Jahr nach mängelfreier Abnahme während
der Verjährungsfrist für Mängelansprüche.

Der Auftragnehmer führt die Inspektion und Wartung  der Sicherheitsbeleuchtungsanlage und deren Einrichtung und Geräte wie folgt durch:
1 x jährliche Wartung für die Teile gem. DIN VDE 0105-100, DIN VDE 1000-10
1x jährlich Wartung für Stromerzeugungsaggregate gemäß DIN 6280-13 und Batterien nach DIN EN 50272-2
Menge: 1,000 Jahr

**16.6 Wartung der Anlage für das 2. Jahr**
Pauschale für die Inspektion und Wartung der Sicherheitsbeleuchtungsanlage
für das zweite Jahr nach mängelfreier Abnahme während
der Verjährungsfrist für Mängelansprüche.

Der Auftragnehmer führt die Inspektion und Wartung  der Sicherheitsbeleuchtungsanlage und deren Einrichtung und Geräte wie folgt durch:
1 x jährliche Wartung für die Teile gem. DIN VDE 0105-100, DIN VDE 1000-10
1x jährlich Wartung für Stromerzeugungsaggregate gemäß DIN 6280-13 und Batterien nach DIN EN 50272-2
Menge: 1,000 Jahr

**16.7 Wartung der Anlage für das 3. Jahr**
Pauschale für die Inspektion und Wartung der Sicherheitsbeleuchtungsanlage
für das dritte Jahr nach mängelfreier Abnahme während
der Verjährungsfrist für Mängelansprüche.

Der Auftragnehmer führt die Inspektion und Wartung  der Sicherheitsbeleuchtungsanlage und deren Einrichtung und Geräte wie folgt durch:
1 x jährliche Wartung für die Teile gem. DIN VDE 0105-100, DIN VDE 1000-10
1x jährlich Wartung für Stromerzeugungsaggregate gemäß DIN 6280-13 und Batterien nach DIN EN 50272-2
Menge: 1,000 Jahr

**16.8 Wartung der Anlage für das 4. Jahr**
Pauschale für die Inspektion und Wartung der Sicherheitsbeleuchtungsanlage
für das vierte Jahr nach mängelfreier Abnahme während
der Verjährungsfrist für Mängelansprüche.

Der Auftragnehmer führt die Inspektion und Wartung  der Sicherheitsbeleuchtungsanlage und deren Einrichtung und Geräte wie folgt durch:
1 x jährliche Wartung für die Teile gem. DIN VDE 0105-100, DIN VDE 1000-10
1x jährlich Wartung für Stromerzeugungsaggregate gemäß DIN 6280-13 und Batterien nach DIN EN 50272-2
Menge: 1,000 Jahr

**16.9 Wartung der Anlage ab den 5. Jahr**
Pauschale für die Inspektion und Wartung der Sicherheitsbeleuchtungsanlage
ab den 5. Jahr nach abgelaufener Gewährleistung.

Der Auftragnehmer führt die Inspektion und Wartung  der Sicherheitsbeleuchtungsanlage und deren Einrichtung und Geräte wie folgt durch:
1 x jährliche Wartung für die Teile gem. DIN VDE 0105-100, DIN VDE 1000-10
1x jährlich Wartung für Stromerzeugungsaggregate gemäß DIN 6280-13 und Batterien nach DIN EN 50272-2
Menge: 1,000 Jahr
